# Condicionament de les travesseres de Vila-rodona. Carreteres TP-2003 i TV 2443.

- Propietat de l'arxiu: RIB Spain
- Format: FIEBDC-3/2016
- Programa: Presto 18.04
- Tipus: pressupost
- Data dels preus: 23/09/2020
- Divisa: EUR
- Codi: P07-2020 (07/12/1994)
Import: 883734.96

## 01.01 Voreres TP-2003 PK 0+016 a PK 0+370 (07/12/1994)
Import: 107963.84

### 01.01.01 Treballs previs i demolicions (07/12/1994)
Import: 9464.24

**E0313D** m2 Esbrossada i tala en qualsevol tipus de terreny
689.07 m2 × 0.68 = 468.57
Esbrossada de vegetació i tala d'arbres de qualsevol diàmetre i alçària en qualsevol tipus de terreny i zona, inclòs arrancat de soques i arrels, poda, trituració de branques, arbusts, arrels, restes vegetals i runes, aplec de la brossa generada, neteja i adequació de la superfície, càrrega i transport a planta de compostatge o abocador autoritzat, cànon d'abocador i condicionament del mateix, desplaçaments, despeses de maquinària, trasllats parcials dels equips d'acord amb l'avanç de l'obra i tots els elements auxiliars, mà d'obra, maquinària, materials i senyalització provisional d'obra.

| Codi | Ut | Descripció | Rendiment | Preu | Import |
|---|---|---|---|---|---|
| M0350B | h | Motoserra 80 cm3 (maquinària) | 0.003 | 5.8 | 0.02 |
| M0212B | h | Camió de trabuc de 20 t (maquinària) | 0.001 | 37.33 | 0.04 |
| M0205 | h | Pala carregadora sobre orugues (maquinària) | 0.001 | 73.35 | 0.07 |
| M0207 | h | Retroexcavadora (maquinària) | 0.001 | 59.41 | 0.06 |
| M1337 | h | Trituradora forestal rotor polser (maquinària) | 0.002 | 62 | 0.12 |
| M0214 | h | Camió grua (maquinària) | 0.002 | 42.07 | 0.08 |
| O0110 | h | Peó (mà d'obra) | 0.004 | 16.75 | 0.07 |
| O0101 | h | Cap de colla (mà d'obra) | 0.001 | 20.6 | 0.02 |
| P1613 | u | Cànon d'abocador | 0.2 | 0.8 | 0.16 |
| %16130600_10600 | % | Despeses indirectes | 6 % | 0.64 | 0.04 |
|  |  | Total |  |  | 0.68 |

| Amidament | Uts. | Parcial |
|---|---|---|
| Marge dret noves voreres | 383.3 | 383.30 |
|  | 181.33 | 181.33 |
|  | 57.91 | 57.91 |
|  | 63.11 | 63.11 |
| Marge esquerra noves voreres | 3.42 | 3.42 |
| Subtotal |  | 689.07 |
| Total |  | 689.07 |

**E0213** m2 Demolició paviment de mescla bituminosa, mitjans mecànics, fondària 25 cm (07/12/1994)
204.53 m2 × 6.45 = 1319.22
Demolició de paviment de mescla bituminosa amb mitjans mecànics, fins a una profunditat de 25 cm., inclòs transport dels materials de runa a l'abocador, cànon i condicionament del mateix.

| Codi | Ut | Descripció | Rendiment | Preu | Import |
|---|---|---|---|---|---|
| O0110 | h | Peó | 0.04 | 16.75 | 0.67 |
| M0201 | h | Compressor amb dos martells (maquinària) | 0.03 | 21.09 | 0.63 |
| M0204 | h | Pala carregadora neumàtics (maquinària) | 0.04 | 58.27 | 2.33 |
| M0212B | h | Camió de trabuc de 20 t | 0.04 | 37.33 | 1.49 |
| P1613 | u | Cànon d'abocador | 1.2 | 0.8 | 0.96 |
| vg | % | Despeses indirectes (07/12/1994) | 0.061 | 6 | 0.37 |
|  |  | Total |  |  | 6.45 |

| Amidament | Uts. | Parcial |
|---|---|---|
| Marge dret noves voreres | 17.2 | 17.20 |
|  | 3.95 | 3.95 |
|  | 10.81 | 10.81 |
|  | 0.53 | 0.53 |
| Marge esquerra noves voreres | 57.61 | 57.61 |
|  | 0.9 | 0.90 |
|  | 95.81 | 95.81 |
|  | 17.72 | 17.72 |
| Subtotal |  | 204.53 |
| Total |  | 204.53 |

**E0334** m Tall serra disc paviment mescles bituminoses, formigó o panot, fins 25 cm
541.79 m × 1.75 = 948.13
Tall amb serra de disc de paviment de mescles bituminoses, formigó o panot, fins a una fondària de 25 cm.

| Codi | Ut | Descripció | Rendiment | Preu | Import |
|---|---|---|---|---|---|
| M0334 | h | Serra de disc (maquinària) | 0.05 | 12 | 0.60 |
| O0110 | h | Peó | 0.05 | 16.75 | 0.84 |
| O0101 | h | Cap de colla | 0.01 | 20.6 | 0.21 |
| %161306000600 | % | Despeses indirectes | 6 % | 1.65 | 0.10 |
|  |  | Total |  |  | 1.75 |

| Amidament | Uts. | Parcial |
|---|---|---|
| Marge dret | 63.73 | 63.73 |
|  | 35.62 | 35.62 |
|  | 79 | 79.00 |
|  | 5.06 | 5.06 |
|  | 42 | 42.00 |
|  | 39.96 | 39.96 |
| Marge esquerra | 33.2 | 33.20 |
|  | 52.04 | 52.04 |
|  | 10.23 | 10.23 |
|  | 45.9 | 45.90 |
|  | 9.25 | 9.25 |
|  | 39.41 | 39.41 |
|  | 7 | 7.00 |
|  | 46.61 | 46.61 |
|  | 32.78 | 32.78 |
| Subtotal |  | 541.79 |
| Total |  | 541.79 |

**E0214** m Desmuntatge barrera de seguretat flexible i demolició ancoratges
55 m × 6.72 = 369.60
Desmuntatge de barrera de seguretat flexible o rígida existent, inclòs demolició d'ancoratges, suports, càrrega i transport de les runes i materials a l'abocador i cànons.

| Codi | Ut | Descripció | Rendiment | Preu | Import |
|---|---|---|---|---|---|
| M0212B | h | Camió de trabuc de 20 t | 0.03 | 37.33 | 1.12 |
| M0207 | h | Retroexcavadora | 0.01 | 59.41 | 0.59 |
| M0201 | h | Compressor amb dos martells | 0.02 | 21.09 | 0.42 |
| M0229 | h | Electrobomba sumergible 20 kW (maquinària) | 0.1 | 7.06 | 0.71 |
| O0102 | h | Oficial 1ª (mà d'obra) | 0.05 | 20.46 | 1.02 |
| O0110 | h | Peó | 0.1 | 16.75 | 1.68 |
| P1613 | u | Cànon d'abocador | 1 | 0.8 | 0.80 |
| %161306000600 | % | Despeses indirectes | 6 % | 6.34 | 0.38 |
|  |  | Total |  |  | 6.72 |

| Amidament | Uts. | Parcial |
|---|---|---|
| Marge dret primera vorera nova | 25 | 25.00 |
| Marge dret tercera vorera nova | 30 | 30.00 |
| Subtotal |  | 55.00 |
| Total |  | 55 |

**E0209** m3 Enderroc estructures formigó armat, inclòs transport a abocador
6.12 m3 × 43.66 = 267.20
Enderroc d'estructures de formigó armat, inclòs transport a l'abocador, cànon i condicionament del mateix.

| Codi | Ut | Descripció | Rendiment | Preu | Import |
|---|---|---|---|---|---|
| M0229 | h | Electrobomba sumergible 20 kW | 0.4 | 7.06 | 2.82 |
| M0212B | h | Camió de trabuc de 20 t | 0.15 | 37.33 | 5.60 |
| M0207B | h | Retroexcavadora amb martell trencador (maquinària) | 0.25 | 68.89 | 17.22 |
| O0110 | h | Peó | 0.7 | 16.75 | 11.73 |
| O0102 | h | Oficial 1ª | 0.14 | 20.46 | 2.86 |
| P1613 | u | Cànon d'abocador | 1.2 | 0.8 | 0.96 |
| %161306000600 | % | Despeses indirectes | 6 % | 41.19 | 2.47 |
|  |  | Total |  |  | 43.66 |

| Amidament | Uts. | Llarg | Ample | Parcial |
|---|---|---|---|---|
| Marge dret |  |  |  |  |
| Muret | 10 | 1 | 0.3 | 3.00 |
| Mur pont | 2.6 | 1 | 0.3 | 0.78 |
|  | 2.6 | 1 | 0.3 | 0.78 |
| Marge esquerra |  |  |  |  |
| Murer pont | 2.6 | 1 | 0.3 | 0.78 |
|  | 2.6 | 1 | 0.3 | 0.78 |
| Subtotal |  |  |  | 6.12 |
| Total |  |  |  | 6.12 |

**E0210** m Demolició de vorada i rigola, inclosa la fonamentació, i transport
216.56 m × 6.12 = 1325.35
Demolició de vorada i rigola, inclosa la fonamentació, transport a abocador, cànon i condicionament del mateix.

| Codi | Ut | Descripció | Rendiment | Preu | Import |
|---|---|---|---|---|---|
| M0212B | h | Camió de trabuc de 20 t | 0.02 | 37.33 | 0.75 |
| M0207 | h | Retroexcavadora | 0.02 | 59.41 | 1.19 |
| O0110 | h | Peó | 0.2 | 16.75 | 3.35 |
| P1613 | u | Cànon d'abocador | 0.6 | 0.8 | 0.48 |
| %161306000600 | % | Despeses indirectes | 6 % | 5.77 | 0.35 |
|  |  | Total |  |  | 6.12 |

| Amidament | Uts. | Parcial |
|---|---|---|
| Marge dret vorada benzinera | 34 | 34.00 |
| Marge dret abans pont | 20.74 | 20.74 |
| Marge dret desprès pont | 10.2 | 10.20 |
| Marge esquerra davant benzinera | 52.11 | 52.11 |
| Marge esquerra abans pont | 23.26 | 23.26 |
| Marge esquerra desprès pont | 10.25 | 10.25 |
| Pont | 33 | 33.00 |
|  | 33 | 33.00 |
| Subtotal |  | 216.56 |
| Total |  | 216.56 |

**E0211** m2 Demolició de paviment de formigó, transport abocador (07/12/1994)
290.44 m2 × 4.69 = 1362.16
Demolició de paviment de formigó, inclòs transport dels materials de runa a l'abocador, cànon i condicionament del mateix.

| Codi | Ut | Descripció | Rendiment | Preu | Import |
|---|---|---|---|---|---|
| O0110 | h | Peó | 0.05 | 16.75 | 0.84 |
| M0207B | h | Retroexcavadora amb martell trencador | 0.016 | 68.89 | 1.10 |
| M0212B | h | Camió de trabuc de 20 t | 0.016 | 37.33 | 0.60 |
| M0204 | h | Pala carregadora neumàtics | 0.016 | 58.27 | 0.93 |
| P1613 | u | Cànon d'abocador | 1.2 | 0.8 | 0.96 |
| vg | % | Despeses indirectes | 0.044 | 6 | 0.26 |
|  |  | Total |  |  | 4.69 |

| Amidament | Uts. | Parcial |
|---|---|---|
| Marge dret davant benzinera | 51.29 | 51.29 |
| Marge dret accès Mitra | 16.21 | 16.21 |
|  | 2.25 | 2.25 |
| Marge dret abans pont | 22.41 | 22.41 |
| Marge esquerra davant cases | 61.99 | 61.99 |
|  | 25.34 | 25.34 |
| Voreres pont | 27.03 | 27.03 |
|  | 28.42 | 28.42 |
| Marge dret desprès pont camí columbari | 55.5 | 55.50 |
| Subtotal |  | 290.44 |
| Total |  | 290.44 |

**E0212** m2 Demolició de paviment de panots de morter de ciment, transport abocador (07/12/1994)
175.92 m2 × 5.17 = 909.51
Demolició de paviment de panots de morter de ciment col·locats sobre formigó, inclosa la base de formigó i transport dels materials de runa a l'abocador, cànon i condicionament del mateix.

| Codi | Ut | Descripció | Rendiment | Preu | Import |
|---|---|---|---|---|---|
| O0110 | h | Peó | 0.06 | 16.75 | 1.01 |
| M0207B | h | Retroexcavadora amb martell trencador | 0.02 | 68.89 | 1.38 |
| M0212B | h | Camió de trabuc de 20 t | 0.016 | 37.33 | 0.60 |
| M0204 | h | Pala carregadora neumàtics | 0.016 | 58.27 | 0.93 |
| P1613 | u | Cànon d'abocador | 1.2 | 0.8 | 0.96 |
| vg | % | Despeses indirectes | 0.049 | 6 | 0.29 |
|  |  | Total |  |  | 5.17 |

| Amidament | Uts. | Parcial |
|---|---|---|
| Marge dret abans pont | 19.02 | 19.02 |
| MArge dret desprès pont | 9.59 | 9.59 |
| Marge esquerra abans pont | 24.82 | 24.82 |
| Marge esquerra davant benzinera | 114.39 | 114.39 |
| MArge esquerra desprès pont | 8.1 | 8.10 |
| Subtotal |  | 175.92 |
| Total |  | 175.92 |

**E0218** m Desmuntatge barana de ferro existent i demolició ancoratges
104 m × 12.94 = 1345.76
Desmuntatge de barana de ferro existent i demolició d'ancoratges amb base de formigó, inclòs transport de les runes a l'abocador o magatzem, i cànon.

| Codi | Ut | Descripció | Rendiment | Preu | Import |
|---|---|---|---|---|---|
| M0212B | h | Camió de trabuc de 20 t | 0.12 | 37.33 | 4.48 |
| M0201 | h | Compressor amb dos martells | 0.025 | 21.09 | 0.53 |
| M0226 | h | Grup electrògen de 20/30 kVA (maquinària) | 0.25 | 4.74 | 1.19 |
| O0110 | h | Peó | 0.25 | 16.75 | 4.19 |
| O0102 | h | Oficial 1ª | 0.05 | 20.46 | 1.02 |
| P1613 | u | Cànon d'abocador | 1 | 0.8 | 0.80 |
| %161306000600 | % | Despeses indirectes | 6 % | 12.21 | 0.73 |
|  |  | Total |  |  | 12.94 |

| Amidament | Uts. | Parcial |
|---|---|---|
| Marge dret abans pont | 10 | 10.00 |
| Marge dret desprès pont | 6 | 6.00 |
| Marge esquerra abans pont | 16 | 16.00 |
| Marge esquerra desprès pont | 6 | 6.00 |
| Pont | 33 | 33.00 |
|  | 33 | 33.00 |
| Subtotal |  | 104.00 |
| Total |  | 104 |

**E0219** m Desmuntatge tanca metàl·lica, inclòs transport a abocador
14 m × 6.9 = 96.60
Desmuntatge de tanca metàl·lica, inclòs càrrega, transport dels materials i cànon de l'abocador autoritzat.

| Codi | Ut | Descripció | Rendiment | Preu | Import |
|---|---|---|---|---|---|
| M0201 | h | Compressor amb dos martells | 0.01 | 21.09 | 0.21 |
| M0212B | h | Camió de trabuc de 20 t | 0.04 | 37.33 | 1.49 |
| M0226 | h | Grup electrògen de 20/30 kVA | 0.01 | 4.74 | 0.05 |
| O0102 | h | Oficial 1ª | 0.03 | 20.46 | 0.61 |
| O0110 | h | Peó | 0.2 | 16.75 | 3.35 |
| P1613 | u | Cànon d'abocador | 1 | 0.8 | 0.80 |
| %161306000600 | % | Despeses indirectes | 6 % | 6.51 | 0.39 |
|  |  | Total |  |  | 6.9 |

| Amidament | Uts. | Parcial |
|---|---|---|
| Sobre muret a enderrocar abans pont eixampament carretera | 10 | 10.00 |
| Tanca camí columbari desprès pont | 4 | 4.00 |
| Subtotal |  | 14.00 |
| Total |  | 14 |

**E0215** u Desmuntatge de senyal de trànsit i demolició ancoratges
17 u × 13.95 = 237.15
Desmuntatge de senyal de trànsit i demolició d'ancoratges amb base de formigó, inclòs càrrega i transport al magatzem de Diputació, inclòs cànon d'abocador.

| Codi | Ut | Descripció | Rendiment | Preu | Import |
|---|---|---|---|---|---|
| M0212B | h | Camió de trabuc de 20 t | 0.12 | 37.33 | 4.48 |
| M0201 | h | Compressor amb dos martells | 0.025 | 21.09 | 0.53 |
| M0207 | h | Retroexcavadora | 0.01 | 59.41 | 0.59 |
| M0229 | h | Electrobomba sumergible 20 kW | 0.1 | 7.06 | 0.71 |
| O0102 | h | Oficial 1ª | 0.05 | 20.46 | 1.02 |
| O0110 | h | Peó | 0.3 | 16.75 | 5.03 |
| P1613 | u | Cànon d'abocador | 1 | 0.8 | 0.80 |
| %161306000600 | % | Despeses indirectes | 6 % | 13.16 | 0.79 |
|  |  | Total |  |  | 13.95 |

| Amidament | Uts. | Parcial |
|---|---|---|
| R101 | 5 | 5.00 |
| R2 | 2 | 2.00 |
| S10 | 2 | 2.00 |
| R5 | 1 | 1.00 |
| P21 | 1 | 1.00 |
| R307 | 1 | 1.00 |
| Cartells | 5 | 5.00 |
| Subtotal |  | 17.00 |
| Total |  | 17 |

**E06361** m2 Fresat paviment mbc fins 15 cm
450.27 m2 × 1.81 = 814.99
Fresada del paviment asfàltic existent fins una profunditat màxima de 15 cm, inclòs càrrega i transport a l'abocador, cànon d'abocament i neteja de la superfície fresada.

| Codi | Ut | Descripció | Rendiment | Preu | Import |
|---|---|---|---|---|---|
| M0212B | h | Camió de trabuc de 20 t | 0.006 | 37.33 | 0.22 |
| M0242 | h | Fresadora (maquinària) | 0.006 | 133.01 | 0.80 |
| M0220 | h | Escombradora autopropulsada (maquinària) | 0.006 | 42.15 | 0.25 |
| O0101 | h | Cap de colla | 0.006 | 20.6 | 0.12 |
| O0110 | h | Peó | 0.012 | 16.75 | 0.20 |
| P1613 | u | Cànon d'abocador | 0.15 | 0.8 | 0.12 |
| %16130600_10600 | % | Despeses indirectes | 6 % | 1.71 | 0.10 |
|  |  | Total |  |  | 1.81 |

| Amidament | Uts. | Parcial |
|---|---|---|
| Pont | 150.27 | 150.27 |
| Encaixos | 300 | 300.00 |
| Subtotal |  | 450.27 |
| Total |  | 450.27 |

### 01.01.02 Moviment de terres
Import: 3635.32

**E0314** m3 Excavació de terra vegetal, càrrega i transport.
144.5 m3 × 3.33 = 481.19
Excavació de terra vegetal, inclosa càrrega, transport a l'abocador, aplec o lloc d'ús i manteniment fins la seva utilització, inclòs cànon d'abocament i manteniment de l'abocador

| Codi | Ut | Descripció | Rendiment | Preu | Import |
|---|---|---|---|---|---|
| M0207 | h | Retroexcavadora | 0.01 | 59.41 | 0.59 |
| M0212B | h | Camió de trabuc de 20 t | 0.02 | 37.33 | 0.75 |
| O0101 | h | Cap de colla | 0.008 | 20.6 | 0.16 |
| O0110 | h | Peó | 0.02 | 16.75 | 0.34 |
| P1613 | u | Cànon d'abocador | 1 | 0.8 | 0.80 |
| P1615 | u | Condicionament de l'abocador | 1 | 0.5 | 0.50 |
| VGZ | % | Despeses indirectes (vg) | 0.031 | 6 | 0.19 |
|  |  | Total |  |  | 3.33 |

| Amidament | Uts. | Llarg | Parcial |
|---|---|---|---|
| Marge dret | 114.77 | 0.3 | 34.43 |
|  | 87.16 | 0.3 | 26.15 |
|  | 136.82 | 0.3 | 41.05 |
|  | 111.61 | 0.3 | 33.48 |
|  | 31.29 | 0.3 | 9.39 |
| Subtotal |  |  | 144.50 |
| Total |  |  | 144.5 |

**E0302** m3 Excavació en desmunt en qualsevol tipus de terreny, abocador i condicionament
271.77 m3 × 5.07 = 1377.87
Excavació en desmunt en qualsevol tipus de terreny, amb càrrega i transport a l'interior d'obra o abocador controlat inclòs canon d'abocador i condicionament del mateix.

| Codi | Ut | Descripció | Rendiment | Preu | Import |
|---|---|---|---|---|---|
| M0207B | h | Retroexcavadora amb martell trencador | 0.025 | 68.89 | 1.72 |
| M0212B | h | Camió de trabuc de 20 t | 0.025 | 37.33 | 0.93 |
| O0110 | h | Peó | 0.025 | 16.75 | 0.42 |
| O0101 | h | Cap de colla | 0.012 | 20.6 | 0.25 |
| P1613 | u | Cànon d'abocador | 1.2 | 0.8 | 0.96 |
| P1615 | u | Condicionament de l'abocador | 1 | 0.5 | 0.50 |
| %161306000600 | % | Despeses indirectes | 6 % | 4.78 | 0.29 |
|  |  | Total |  |  | 5.07 |

| Amidament | Uts. | Llarg | Ample | Parcial |
|---|---|---|---|---|
| Noves voreres | 845.91 | 0.2 |  | 169.18 |
| Vorada | 683.92 | 0.5 | 0.3 | 102.59 |
| Subtotal |  |  |  | 271.77 |
| Total |  |  |  | 271.77 |

**E0328** m3 Terraplè amb compactació PN o PM, material préstec, inclòs càrrega i transport
144.5 m3 × 8.78 = 1268.71
Terraplè amb material procedent de préstec amb grau de compactació segons capa i assaig Proctor Normal o Modificat segons assaig de referència, inclòs canon d'extracció i transport.

| Codi | Ut | Descripció | Rendiment | Preu | Import |
|---|---|---|---|---|---|
| M0213 | h | Camió cisterna de 8 m3 (maquinària) | 0.013 | 48 | 0.62 |
| M0212B | h | Camió de trabuc de 20 t | 0.027 | 37.33 | 1.01 |
| M0204 | h | Pala carregadora neumàtics | 0.015 | 58.27 | 0.87 |
| M0208 | h | Motonivelladora (maquinària) | 0.013 | 73.35 | 0.95 |
| M0209 | h | Corró vibratori autop. 8 a 10 t (maquinària) | 0.015 | 46.26 | 0.69 |
| O0101 | h | Cap de colla | 0.006 | 20.6 | 0.12 |
| O0102 | h | Oficial 1ª | 0.01 | 20.46 | 0.20 |
| O0110 | h | Peó | 0.025 | 16.75 | 0.42 |
| P0307 | m3 | Terra de préstec (material) | 1 | 3.4 | 3.40 |
| %161306000600 | % | Despeses indirectes | 6 % | 8.28 | 0.50 |
|  |  | Total |  |  | 8.78 |

| Amidament | Uts. | Llarg | Parcial |
|---|---|---|---|
| Marge dret | 114.77 | 0.3 | 34.43 |
|  | 87.16 | 0.3 | 26.15 |
|  | 136.82 | 0.3 | 41.05 |
|  | 111.61 | 0.3 | 33.48 |
|  | 31.29 | 0.3 | 9.39 |
| Subtotal |  |  | 144.50 |
| Total |  |  | 144.5 |

**E0344** m2 Repàs i piconatge de la base del terraplè i del fons de la caixa mecànics i compactació del 95% PM
845.91 m2 × 0.6 = 507.55
Repàs i piconatge de la base del terraplè i/o del fons de caixa, amb mitjans mecànics i compactació del 95% PM.

| Codi | Ut | Descripció | Rendiment | Preu | Import |
|---|---|---|---|---|---|
| M0204 | h | Pala carregadora neumàtics | 0.001 | 58.27 | 0.06 |
| M0213 | h | Camió cisterna de 8 m3 | 0.001 | 48 | 0.05 |
| M0208 | h | Motonivelladora | 0.002 | 73.35 | 0.15 |
| M0209 | h | Corró vibratori autop. 8 a 10 t | 0.001 | 46.26 | 0.05 |
| M0212B | h | Camió de trabuc de 20 t | 0.001 | 37.33 | 0.04 |
| O0101 | h | Cap de colla | 0.001 | 20.6 | 0.02 |
| O0110 | h | Peó | 0.01 | 16.75 | 0.17 |
| O0102 | h | Oficial 1ª | 0.001 | 20.46 | 0.02 |
| VGZ | % | Despeses indirectes | 0.007 | 6 | 0.04 |
|  |  | Total |  |  | 0.6 |

| Amidament | Uts. | Parcial |
|---|---|---|
| Marge dret | 114.77 | 114.77 |
|  | 87.16 | 87.16 |
|  | 136.82 | 136.82 |
|  | 111.61 | 111.61 |
|  | 31.29 | 31.29 |
| Marge esquerra | 107.14 | 107.14 |
|  | 88.93 | 88.93 |
|  | 59.05 | 59.05 |
|  | 91.48 | 91.48 |
|  | 17.66 | 17.66 |
| Subtotal |  | 845.91 |
| Total |  | 845.91 |

### 01.01.03 Paviments
Import: 53264.58

**E06212** m Vorada de peces de formigó 15x25 cm (tipus T-2)
650.92 m × 19.79 = 12881.71
Vorada prefabricada de peces de formigó bicapa de 15x25 cm tipus T-2, col·locada, inclòs l'excavació, talls, base de formigó tipus HM-20 i rejuntada amb morter de ciment.

| Codi | Ut | Descripció | Rendiment | Preu | Import |
|---|---|---|---|---|---|
| O0102 | h | Oficial 1ª | 0.1 | 20.46 | 2.05 |
| O0110 | h | Peó | 0.1 | 16.75 | 1.68 |
| O0101 | h | Cap de colla | 0.05 | 20.6 | 1.03 |
| P1609 | m3 | Excavació de terres | 0.09 | 11.12 | 1.00 |
| P0504 | m3 | Formigó HM-20 posat a l'obra (material) | 0.08 | 52 | 4.16 |
| P10092 | m | Vorada pref. form. 15x25cm. (material) | 1 | 7.58 | 7.58 |
| E0108 | m3 | Morter de ciment elaborat a l'obra | 0.023 | 50.96 | 1.17 |
| %161306000600 | % | Despeses indirectes | 6 % | 18.67 | 1.12 |
|  |  | Total |  |  | 19.79 |

| Amidament | Uts. | Parcial |
|---|---|---|
| Marge dret | 65.43 | 65.43 |
|  | 38.32 | 38.32 |
|  | 33 | 33.00 |
|  | 78.26 | 78.26 |
|  | 31.44 | 31.44 |
|  | 107.54 | 107.54 |
|  | 17.99 | 17.99 |
|  | 29.98 | 29.98 |
| Marge esquerra | 53.12 | 53.12 |
|  | 45.78 | 45.78 |
|  | 40.99 | 40.99 |
|  | 48.66 | 48.66 |
|  | 27.41 | 27.41 |
| Pont vorera costat dret | 33 | 33.00 |
| Subtotal |  | 650.92 |
| Total |  | 650.92 |

**E0623** m2 Paviment de panot 9 pastilles de color de 20x20x4 cm.
845.91 m2 × 22.81 = 19295.21
Paviment de panot ratllat, decorat o de pastilles a determinar per la D.O., de qualsevol color, de dimensions 20x20x4 cm., col·locat sobre solera de formigó HM-20 i base de sorra-ciment pòrtland humit de 200 kg/m3, inclòs la beurada amb morter de ciment pòrtland.

| Codi | Ut | Descripció | Rendiment | Preu | Import |
|---|---|---|---|---|---|
| O0110 | h | Peó | 0.2 | 16.75 | 3.35 |
| O0102 | h | Oficial 1ª | 0.1 | 20.46 | 2.05 |
| O0101 | h | Cap de colla | 0.08 | 20.6 | 1.65 |
| P0504 | m3 | Formigó HM-20 posat a l'obra | 0.1 | 52 | 5.20 |
| P0812 | m2 | Rajola hidr. gris 20x20x4 cm. (material) | 1 | 7.69 | 7.69 |
| E0108 | m3 | Morter de ciment elaborat a l'obra | 0.031 | 50.96 | 1.58 |
| %161306000600 | % | Despeses indirectes | 6 % | 21.52 | 1.29 |
|  |  | Total |  |  | 22.81 |

| Amidament | Uts. | Parcial |
|---|---|---|
| Marge dret | 114.77 | 114.77 |
|  | 87.16 | 87.16 |
|  | 136.82 | 136.82 |
|  | 111.61 | 111.61 |
|  | 31.29 | 31.29 |
| Marge esquerra | 107.14 | 107.14 |
|  | 88.93 | 88.93 |
|  | 59.05 | 59.05 |
|  | 91.48 | 91.48 |
|  | 17.66 | 17.66 |
| Subtotal |  | 845.91 |
| Total |  | 845.91 |

**E1104** u Escocell 106x106x25 cm amb paviment drenant epoxi
4 u × 182.3 = 729.20
Escocell de 106x106 cm. de llum i 25 cm. de fondària, amb 4 peces de morter de ciment de 113x20x7 cm. d'un cantell bisellat, rejuntades amb morter de ciment i base de formigó HM-20, inclosa i la seva excavació i paviment drenant epoxi amb repelent de gossos i capa de 10 cm. de tot-u, col·locat.

| Codi | Ut | Descripció | Rendiment | Preu | Import |
|---|---|---|---|---|---|
| O0102 | h | Oficial 1ª | 0.4 | 20.46 | 8.18 |
| O0101 | h | Cap de colla | 0.15 | 20.6 | 3.09 |
| O0110 | h | Peó | 0.7 | 16.75 | 11.73 |
| P1520 | m2 | Paviment drenant epoxi tot inclòs (material) | 1 | 121.2 | 121.20 |
| P1006 | m | Vorada pref. form. 8x20 cm. tipus tauló (material) | 5 | 3.03 | 15.15 |
| P0504 | m3 | Formigó HM-20 posat a l'obra | 0.134 | 52 | 6.97 |
| P1609 | m3 | Excavació de terres | 0.5 | 11.12 | 5.56 |
| E0108 | m3 | Morter de ciment elaborat a l'obra | 0.002 | 50.96 | 0.10 |
| %161306000600 | % | Despeses indirectes | 6 % | 171.98 | 10.32 |
|  |  | Total |  |  | 182.3 |

| Amidament | Uts. | Parcial |
|---|---|---|
| Marge dret davant benzinera | 4 | 4.00 |
| Total |  | 4 |

**E101002** m Tub PEAD corrugat de Ø160
198 m × 6.43 = 1273.14
Tub corbable de PEAD de doble paret vermell de 160 mm. de diàmetre nominal, interior llis i exterior corrugat, per a canalització soterrada amb fil guia incorporat, resistència a la compressió 450 N, grau de protecció segons normativa vigent, inclòs part proporcional de maneguets d'unió, col·locat.

| Codi | Ut | Descripció | Rendiment | Preu | Import |
|---|---|---|---|---|---|
| O0102 | h | Oficial 1ª | 0.015 | 20.46 | 0.31 |
| O0110 | h | Peó | 0.015 | 16.75 | 0.25 |
| P09129 | m | Tub PEAD corrugat Ø160 mm. (material) | 1.05 | 5.24 | 5.50 |
| %ZZ06000600_1 | % | Despeses generals | 6 % | 6.06 | 0.36 |
|  |  | Total |  |  | 6.43 |

| Amidament | Uts. | Llarg | Parcial |
|---|---|---|---|
| A vorera pont | 33 | 6 | 198.00 |
| Total |  |  | 198 |

**E0410B** t Escullera amb blocs pedra calcària <400 kg
180 t × 21.96 = 3952.80
Escullera amb blocs de pedra calcària de 400 kg com a màxim, col·locats amb pala carregadora, inclòs càrrega i transport.

| Codi | Ut | Descripció | Rendiment | Preu | Import |
|---|---|---|---|---|---|
| M0205 | h | Pala carregadora sobre orugues | 0.015 | 73.35 | 1.10 |
| M0212B | h | Camió de trabuc de 20 t | 0.015 | 37.33 | 0.56 |
| O0110 | h | Peó | 0.1 | 16.75 | 1.68 |
| O0102 | h | Oficial 1ª | 0.04 | 20.46 | 0.82 |
| O0101 | h | Cap de colla | 0.01 | 20.6 | 0.21 |
| P0312B | t | Bloc pedra calcària esc. 400 kg (material) | 1 | 16.35 | 16.35 |
| VGZ | % | Despeses indirectes | 0.207 | 6 | 1.24 |
|  |  | Total |  |  | 21.96 |

| Amidament | Uts. | Parcial |
|---|---|---|
| Formació de murets d'escullera en algunes zones de la vorera, en | 180 | 180.00 |
| Total |  | 180 |

**E0673** m2 Paviment lloseta tàctil indicador d'advertència o proximitat de perill
24 m2 × 30.93 = 742.32
Paviment de lloseta tàctil indicador d'advertència o proximitat de perill, prefabricada de formigó 20x20 cm. amb botons de 2,5 cm. de diàmetre exterior, 0,5 cm. d'alçada i separats 5 cm. entre els seus centres, de color diferenciat de la resta del paviment, col·locat sobre solera de formigó (inclosa), totalment acabat.

| Codi | Ut | Descripció | Rendiment | Preu | Import |
|---|---|---|---|---|---|
| E0199 | kg | Ciment Portland, a peu d'obra | 3 | 0.11 | 0.33 |
| O0102 | h | Oficial 1ª | 0.4 | 20.46 | 8.18 |
| O0110 | h | Peó | 0.4 | 16.75 | 6.70 |
| P0673 | m2 | Lloseta tàctil de botons (material) | 1 | 8 | 8.00 |
| P0504 | m3 | Formigó HM-20 posat a l'obra | 0.1 | 52 | 5.20 |
| P1601 | m3 | Aigua (material) | 0.01 | 0.65 | 0.01 |
| E0108 | m3 | Morter de ciment elaborat a l'obra | 0.015 | 50.96 | 0.76 |
| VGZ | % | Despeses indirectes | 0.292 | 6 | 1.75 |
|  |  | Total |  |  | 30.93 |

| Amidament | Uts. | Llarg | Ample | Alt | Parcial |
|---|---|---|---|---|---|
| guals PMR | 2 | 4 | 0.6 | 5 | 24.00 |
| Total |  |  |  |  | 24 |

**E0674** m2 Paviment lloseta tàctil indicador direccional
8 m2 × 30.4 = 243.20
Paviment de lloseta tàctil indicador direccional, prefabricada de formigó de 20x20 cm. amb 4 línies de 2,5 cm. d'ample i 0,5 cm. de ressalt , de color diferenciat de la resta del paviment, col·locat sobre solera de formigó (inclosa), totalment acabat.

| Codi | Ut | Descripció | Rendiment | Preu | Import |
|---|---|---|---|---|---|
| E0199 | kg | Ciment Portland, a peu d'obra | 3 | 0.11 | 0.33 |
| O0110 | h | Peó | 0.4 | 16.75 | 6.70 |
| O0102 | h | Oficial 1ª | 0.4 | 20.46 | 8.18 |
| P0674 | m2 | Lloseta tàctil de línies (material) | 1 | 7.5 | 7.50 |
| P1601 | m3 | Aigua | 0.01 | 0.65 | 0.01 |
| P0504 | m3 | Formigó HM-20 posat a l'obra | 0.1 | 52 | 5.20 |
| VGZ | % | Despeses indirectes | 0.287 | 6 | 1.72 |
| E0108 | m3 | Morter de ciment elaborat a l'obra | 0.015 | 50.96 | 0.76 |
|  |  | Total |  |  | 30.4 |

| Amidament | Uts. | Llarg | Ample | Alt | Parcial |
|---|---|---|---|---|---|
| guals PMR | 2 | 1 | 0.8 | 5 | 8.00 |
| Total |  |  |  |  | 8 |

**E0638R2** m Gual rebaixat PMR o vehicles amb vorada tipus T-2
200 m × 24.85 = 4970.00
Gual rebaixat per a persones amb mobilitat reduïda o per a vehicles amb vorada tipus T-2 sobre base de formigó HM-20, inclòs l'excavació, talls de les peces de vorada, abatiments i adpatació a l'accés i rampes, rejuntat amb morter de ciment, totalment acabat.

| Codi | Ut | Descripció | Rendiment | Preu | Import |
|---|---|---|---|---|---|
| O0110 | h | Peó | 0.3 | 16.75 | 5.03 |
| O0102 | h | Oficial 1ª | 0.12 | 20.46 | 2.46 |
| O0101 | h | Cap de colla | 0.05 | 20.6 | 1.03 |
| P10092 | m | Vorada pref. form. 15x25cm. | 1.1 | 7.58 | 8.34 |
| P1609 | m3 | Excavació de terres | 0.09 | 11.12 | 1.00 |
| P0504 | m3 | Formigó HM-20 posat a l'obra | 0.08 | 52 | 4.16 |
| E0108 | m3 | Morter de ciment elaborat a l'obra | 0.023 | 50.96 | 1.17 |
| M0225 | h | Vibrador (maquinària) | 0.1 | 2.09 | 0.21 |
| VGZ | % | Despeses indirectes | 0.241 | 6 | 1.45 |
|  |  | Total |  |  | 24.85 |

| Amidament | Uts. | Llarg | Parcial |
|---|---|---|---|
|  | 50 | 4 | 200.00 |
| Total |  |  | 200 |

**E0629** m Rigola blanca de 20x20x8 cm.
700 m × 13.11 = 9177.00
Rigola blanca prefabricada de formigó de 20x20x8 cm, inclòs l'excavació, la base de formigó HM-20 i la beurada, totalment col·locada.

| Codi | Ut | Descripció | Rendiment | Preu | Import |
|---|---|---|---|---|---|
| O0101 | h | Cap de colla | 0.005 | 20.6 | 0.10 |
| O0102 | h | Oficial 1ª | 0.06 | 20.46 | 1.23 |
| O0110 | h | Peó | 0.25 | 16.75 | 4.19 |
| P1902 | u | Rigola blanca 20x20x8 cm (material) | 5 | 0.8 | 4.00 |
| P0504 | m3 | Formigó HM-20 posat a l'obra | 0.05 | 52 | 2.60 |
| E0108 | m3 | Morter de ciment elaborat a l'obra | 0.005 | 50.96 | 0.25 |
| %161306000600 | % | Despeses indirectes | 6 % | 12.37 | 0.74 |
|  |  | Total |  |  | 13.11 |

### 01.01.04 Drenatge (07/12/1994)
Import: 10120.02

**E0305** m3 Excavació rases i pous, mitjans mecànics, cànon abocador
29.7 m3 × 11.12 = 330.26
Excavació en rases, pous o fonaments, amb mitjans mecànics en qualsevol tipus tipus de terreny, inclòs càrrega i transport a l'interior d'obra o abocador controlat, inclòs el seu cànon.

| Codi | Ut | Descripció | Rendiment | Preu | Import |
|---|---|---|---|---|---|
| M0207 | h | Retroexcavadora | 0.06 | 59.41 | 3.56 |
| M0228 | h | Electrobomba sumergible 20 kW (maquinària) | 0.02 | 3.8 | 0.08 |
| M0212B | h | Camió de trabuc de 20 t | 0.06 | 37.33 | 2.24 |
| O0101 | h | Cap de colla | 0.02 | 20.6 | 0.41 |
| O0102 | h | Oficial 1ª | 0.06 | 20.46 | 1.23 |
| O0110 | h | Peó | 0.12 | 16.75 | 2.01 |
| P1613 | u | Cànon d'abocador | 1.2 | 0.8 | 0.96 |
| %161306000600 | % | Despeses indirectes | 6 % | 10.49 | 0.63 |
|  |  | Total |  |  | 11.12 |

| Amidament | Uts. | Llarg | Ample | Parcial |
|---|---|---|---|---|
|  | 8 | 0.5 | 0.6 | 2.40 |
|  | 81 | 0.5 | 0.6 | 24.30 |
|  | 10 | 0.5 | 0.6 | 3.00 |
| Subtotal |  |  |  | 29.70 |
| Total |  |  |  | 29.7 |

**E0502** m3 Formigó HM-20 fonaments
18.17 m3 × 62.85 = 1141.98
Formigó en massa tipus HM-20 en fonaments i soleres, elaborat en planta, col·locat.

| Codi | Ut | Descripció | Rendiment | Preu | Import |
|---|---|---|---|---|---|
| M0225 | h | Vibrador | 0.16 | 2.09 | 0.33 |
| O0110 | h | Peó | 0.2 | 16.75 | 3.35 |
| O0102 | h | Oficial 1ª | 0.1 | 20.46 | 2.05 |
| O0101 | h | Cap de colla | 0.025 | 20.6 | 0.52 |
| P0504 | m3 | Formigó HM-20 posat a l'obra | 1.02 | 52 | 53.04 |
| %161306000600 | % | Despeses indirectes | 6 % | 59.29 | 3.56 |
|  |  | Total |  |  | 62.85 |

| Amidament | Uts. | Llarg | Ample | Parcial |
|---|---|---|---|---|
|  | 8 | 0.5 | 0.6 | 2.40 |
|  | 81 | 0.5 | 0.6 | 24.30 |
|  | 10 | 0.5 | 0.6 | 3.00 |
| a deduir tubs | -1.4 |  |  | -1.40 |
|  | -10.13 |  |  | -10.13 |
| Subtotal |  |  |  | 18.17 |
| Total |  |  |  | 18.17 |

**E0874** m Tub de PP corrugat doble capa Ø315 mm (07/12/1994)
18 m × 21.33 = 383.94
Tub de PP corrugat doble capa de 315 mm. de diàmetre nominal i SN 8 kN/m2, inclòs pp de peces especials i accessoris, col·locat.

| Codi | Ut | Descripció | Rendiment | Preu | Import |
|---|---|---|---|---|---|
| O0101 | h | Cap de colla | 0.03 | 20.6 | 0.62 |
| O0102 | h | Oficial 1ª | 0.14 | 20.46 | 2.86 |
| O0110 | h | Peó | 0.14 | 16.75 | 2.35 |
| P1241 | m | Tub de pp DN315 mm., SN 8 kN/m2 (material; 23/07/1998) | 1 | 10.99 | 10.99 |
| P%1615 | % | Part proporcional accessoris (10/08/1999) | 30 % | 10.99 | 3.30 |
| vg | % | Despeses indirectes | 0.201 | 6 | 1.21 |
|  |  | Total |  |  | 21.33 |

| Amidament | Uts. | Parcial |
|---|---|---|
| Zona Foguet | 8 | 8.00 |
| Vorera camí del riu | 10 | 10.00 |
| Subtotal |  | 18.00 |
| Total |  | 18 |

**E0875** m Tub de PP corrugat doble capa Ø400 mm (07/12/1994)
81 m × 24.41 = 1977.21
Tub de PP corrugat doble capa de 400 mm. de diàmetre nominal i SN 8 kN/m2, inclòs pp de peces especials i accessoris, col·locat.

| Codi | Ut | Descripció | Rendiment | Preu | Import |
|---|---|---|---|---|---|
| O0101 | h | Cap de colla | 0.03 | 20.6 | 0.62 |
| O0102 | h | Oficial 1ª | 0.16 | 20.46 | 3.27 |
| O0110 | h | Peó | 0.16 | 16.75 | 2.68 |
| P1242 | m | Tub de pp DN400 mm., SN 8 kN/m2 (material; 23/07/1998) | 1 | 12.65 | 12.65 |
| P%1615 | % | Part proporcional accessoris | 30 % | 12.65 | 3.80 |
| vg | % | Despeses indirectes | 0.23 | 6 | 1.38 |
|  |  | Total |  |  | 24.41 |

| Amidament | Uts. | Parcial |
|---|---|---|
| Tub sota entrada Serralleria Vila-rodona | 81 | 81.00 |
| Total |  | 81 |

**E0837B** u Pou registre DN1000 formigó pref, tapa Ø650 i bastiment fosa i pates, Hmax=1,80 m
3 u × 433.26 = 1299.78
Pou de registre Ø1000 de formigó prefabricat fins 1,80 m d'alçària, inclòs tapa de fosa de Ø650 mm exterior, estanca i insonora, marc Ø800, amb bastiment de fosa grisa, fins 1 bar de pressió d'aigua i graons d'acer revestits de polipropilè.

| Codi | Ut | Descripció | Rendiment | Preu | Import |
|---|---|---|---|---|---|
| M0225 | h | Vibrador | 0.03 | 2.09 | 0.06 |
| O0101 | h | Cap de colla | 0.025 | 20.6 | 0.52 |
| O0102 | h | Oficial 1ª | 2 | 20.46 | 40.92 |
| O0110 | h | Peó | 2.5 | 16.75 | 41.88 |
| P0620B | u | Tapa fosa Ø650 mm. exterior, marc Ø800 mm., classe D-400 (material) | 1 | 123.5 | 123.50 |
| P1609 | m3 | Excavació de terres | 2.2 | 11.12 | 24.46 |
| P0504 | m3 | Formigó HM-20 posat a l'obra | 0.6 | 52 | 31.20 |
| P0651 | u | Graó d'acer revestit de polipropilè, 40 cm d'amplada (material) | 3 | 5.48 | 16.44 |
| P0652 | u | Con reductor asimètric 1000x690 mm (material) | 1 | 70 | 70.00 |
| E0515 | m2 | Encofrat de fusta per a fonaments i/o formigó ocult | 2.44 | 24.49 | 59.76 |
| %161306000600 | % | Despeses indirectes | 6 % | 408.74 | 24.52 |
|  |  | Total |  |  | 433.26 |

**E08911** u Connexió amb xarxa i col·lector existent
1 u × 158.13 = 158.13
Connexió de canal o qualsevol altre element de drenatge a col·lector i xarxa existent, tot inclòs.

| Codi | Ut | Descripció | Rendiment | Preu | Import |
|---|---|---|---|---|---|
| M0225 | h | Vibrador | 0.04 | 2.09 | 0.08 |
| O0102 | h | Oficial 1ª | 2 | 20.46 | 40.92 |
| O0110 | h | Peó | 2 | 16.75 | 33.50 |
| P0504 | m3 | Formigó HM-20 posat a l'obra | 0.4 | 52 | 20.80 |
| VGZ | % | Despeses indirectes | 1.492 | 6 | 8.95 |
| E0515 | m2 | Encofrat de fusta per a fonaments i/o formigó ocult | 2.2 | 24.49 | 53.88 |
|  |  | Total |  |  | 158.13 |

| Amidament | Uts. | Parcial |
|---|---|---|
| connexió canal a la xarxa existent | 1 | 1.00 |
| Total |  | 1 |

**E0820** u Embornal pla amb reixa fosa grisa 973x490x70 mm.
2 u × 276.85 = 553.70
Embornal, inclòs reixa de fosa dúctil grisa de 973x490x70 mm classe D-400 per 40Tn de càrrega de ruptura i marc angular, totalment acabada.

| Codi | Ut | Descripció | Rendiment | Preu | Import |
|---|---|---|---|---|---|
| O0102 | h | Oficial 1ª | 1.05 | 20.46 | 21.48 |
| O0101 | h | Cap de colla | 0.1 | 20.6 | 2.06 |
| O0110 | h | Peó | 1.05 | 16.75 | 17.59 |
| P0504 | m3 | Formigó HM-20 posat a l'obra | 0.462 | 52 | 24.02 |
| P1609 | m3 | Excavació de terres | 1.2 | 11.12 | 13.34 |
| P0616B0 | u | Reixa i bastiment 973x490x70 mm (material) | 1 | 132 | 132.00 |
| VGZ | % | Despeses indirectes | 2.612 | 6 | 15.67 |
| E0515 | m2 | Encofrat de fusta per a fonaments i/o formigó ocult | 2.07 | 24.49 | 50.69 |
|  |  | Total |  |  | 276.85 |

**E0820BU1** u Embornal amb bústia i reixa fosa 900x360x350 mm.
12 u × 200.06 = 2400.72
Embornal amb vorada tipus bústia, inclòs reixa i marc abatible anti-bicicletes de fosa dúctil de 900x360x35 mm classe C-250, totalment acabada.

| Codi | Ut | Descripció | Rendiment | Preu | Import |
|---|---|---|---|---|---|
| O0102 | h | Oficial 1ª | 1.05 | 20.46 | 21.48 |
| O0101 | h | Cap de colla | 0.1 | 20.6 | 2.06 |
| O0110 | h | Peó | 1.05 | 16.75 | 17.59 |
| P06212 | u | Reixa i marc C-250 (material) | 1 | 65.16 | 65.16 |
| P1609 | m3 | Excavació de terres | 1 | 11.12 | 11.12 |
| P1005 | m | Vorada pref. form. tipus bústia. (material) | 1 | 9.82 | 9.82 |
| VGZ | % | Despeses indirectes | 1.887 | 6 | 11.32 |
| E0515 | m2 | Encofrat de fusta per a fonaments i/o formigó ocult | 1.87 | 24.49 | 45.80 |
| E0502 | m3 | Formigó HM-20 fonaments | 0.25 | 62.85 | 15.71 |
|  |  | Total |  |  | 200.06 |

| Amidament | Uts. | Parcial |
|---|---|---|
| Prop de Foguet | 2 | 2.00 |
| Remodelació vorera camí esquerra del riu | 3 | 3.00 |
| Altres en previsió | 5 | 5.00 |
|  | 2 | 2.00 |
| Subtotal |  | 12.00 |
| Total |  | 12 |

**E0822B** m Baixant aigües pluvials talús peça U 40x18 cm interiors
20 m × 36.12 = 722.40
Baixant de desguàs de peces de formigó prefabricat bicapa amb secció en forma d'U, de dimensions interiors mínimes de 41x15 cm i 70 cm de longitud, resistència a compressió 275 kg/cm², col·locada en talussos, inclòs l'excavació en qualsevol tipus de terreny, recalçada amb formigó tipus HM-20, inclòs rastrells, totalment acabada.

| Codi | Ut | Descripció | Rendiment | Preu | Import |
|---|---|---|---|---|---|
| O0110 | h | Peó | 0.15 | 16.75 | 2.51 |
| O0101 | h | Cap de colla | 0.05 | 20.6 | 1.03 |
| O0102 | h | Oficial 1ª | 0.12 | 20.46 | 2.46 |
| P1019B | m | Baixant prefabricat en forma d'U, 40x18 cm. (material) | 1.05 | 21.78 | 22.87 |
| P0504 | m3 | Formigó HM-20 posat a l'obra | 0.1 | 52 | 5.20 |
| VGZ | % | Despeses indirectes | 0.341 | 6 | 2.05 |
|  |  | Total |  |  | 36.12 |

| Amidament | Uts. | Parcial |
|---|---|---|
| Baixant al costat estrep dret a avall | 20 | 20.00 |
| Total |  | 20 |

**E0835B** u Connexió de baixant amb cuneta o vorada
2 u × 76.35 = 152.70
Connexió de baixant amb vorada o cuneta de cap i peu de talús, totalment acabada.

| Codi | Ut | Descripció | Rendiment | Preu | Import |
|---|---|---|---|---|---|
| O0110 | h | Peó | 1 | 16.75 | 16.75 |
| O0102 | h | Oficial 1ª | 1 | 20.46 | 20.46 |
| P0504 | m3 | Formigó HM-20 posat a l'obra | 0.2 | 52 | 10.40 |
| E0516 | m2 | Encofrat de fusta per a formigó vist | 0.8 | 30.52 | 24.42 |
| %16130600_10600 | % | Despeses indirectes | 6 % | 72.03 | 4.32 |
|  |  | Total |  |  | 76.35 |

**E04141** m2 Emmacat de pedra, base de formigó HM-20
20 m2 × 49.96 = 999.20
Emmacat de pedra de la zona, col.locada de forma irregualr sense juntes sobre base de formigó tipus HM-20 de 10 cm de gruix, inclòs l'excavació, rebaix i encaixonat de les terres, totalment col.locada.

| Codi | Ut | Descripció | Rendiment | Preu | Import |
|---|---|---|---|---|---|
| O0110 | h | Peó | 1.2 | 16.75 | 20.10 |
| O0101 | h | Cap de colla | 0.1 | 20.6 | 2.06 |
| O0102 | h | Oficial 1ª | 0.6 | 20.46 | 12.28 |
| P0327 | m3 | Matacà de pedra gran. fonaments (material) | 0.242 | 13.98 | 3.38 |
| P0504 | m3 | Formigó HM-20 posat a l'obra | 0.13 | 52 | 6.76 |
| E0108 | m3 | Morter de ciment elaborat a l'obra | 0.05 | 50.96 | 2.55 |
| %%16682820600 | % | Despeses indirectes | 6 % | 47.13 | 2.83 |
|  |  | Total |  |  | 49.96 |

### 01.01.05 Abalisament
Import: 31479.68

**E0701M** m Barana d'acer amb perfils superior i inferior 50x20x1.5 mm.
132 m × 99.94 = 13192.08
Barana d'acer de 100 cm d'alçària amb perfils superior i inferior de 50x20x1,5 mm, barres verticals de 20 mm de diàmetre disposades cada 10 cm., muntants cada 150 cm de 50x50x2 mm soldades i llimades, emprimació i 2 dues capes de pintura de color negre o a determinar per la D.O., inclòs ancoratges a mur amb pletina d'1 cm., 4 espàrrecs d'acer inoxidable amb tacs químics o altres, totalment col·locada.

| Codi | Ut | Descripció | Rendiment | Preu | Import |
|---|---|---|---|---|---|
| M0226 | h | Grup electrògen de 20/30 kVA | 0.1 | 4.74 | 0.47 |
| M0235 | h | Equip de soldadura elèctrica (maquinària) | 0.1 | 14.55 | 1.46 |
| O0102 | h | Oficial 1ª | 0.25 | 20.46 | 5.12 |
| O0101 | h | Cap de colla | 0.05 | 20.6 | 1.03 |
| O0110 | h | Peó | 0.6 | 16.75 | 10.05 |
| P1423M | m | Barana acer .passa.trave. (material) | 1 | 70.16 | 70.16 |
| P1903 | kg | Pintura d'emprimació (material) | 0.17 | 6.4 | 1.09 |
| P1904 | kg | Pintura (material) | 0.68 | 7.2 | 4.90 |
| %161306000600 | % | Despeses indirectes | 6 % | 94.28 | 5.66 |
|  |  | Total |  |  | 99.94 |

| Amidament | Uts. | Parcial |
|---|---|---|
| Sobre pont | 72 | 72.00 |
|  | 60 | 60.00 |
| Subtotal |  | 132.00 |
| Total |  | 132 |

**E0781C** u Pilona flexible d'alta resisitència de Ø100 element delimitador
13 u × 49.16 = 639.08
Subministrament i instal·lació de pilona flexible d'alta resistència de 100 mm de diàmetre tipus KRL (R10) o equivalent, de color negre o a determinar per la D.O. amb argollat reflectant, de cautxú 100% reciclat, inclòs tots els elements de fixació, ancoratges, medis i materials auxiliars, totalment col·locat.

| Codi | Ut | Descripció | Rendiment | Preu | Import |
|---|---|---|---|---|---|
| M0214 | h | Camió grua | 0.04 | 42.07 | 1.68 |
| O0110 | h | Peó | 0.3 | 16.75 | 5.03 |
| O0102 | h | Oficial 1ª | 0.15 | 20.46 | 3.07 |
| P1477D | u | Pilona tubular flexible Ø100 mm., h=1000 mm amb banda reflectant, color negre (material) | 1 | 34 | 34.00 |
| P0504 | m3 | Formigó HM-20 posat a l'obra | 0.05 | 52 | 2.60 |
| %16130600_2 | % | Despeses indirectes | 6 % | 46.38 | 2.78 |
|  |  | Total |  |  | 49.16 |

| Amidament | Uts. | Parcial |
|---|---|---|
| Sobre pont | 13 | 13.00 |
| Total |  | 13 |

**E1160** m Tanca mixta ferro-fusta fabricada per mòduls travessers de ferro galvanitzat
122 m × 144.66 = 17648.52
Tanca mixta de ferro-fusta fabricada per mòduls travessers de ferro galvanitzat amb pilars de fusta cada 2 m amb un tap metàl.lic galvanitzat a la testa i llistons de fusta rectangulars col·locats verticalment de pi flandes tractat a l’autoclau nivell IV amb la impregnació realitzada per mitjà del sistema Bethel buit-pressió a base de sals hidrosolubles lliures de crom i arsèni, d' 1 m d'alçària, inclòs el subministrament i transport a l'obra, completament muntada i instal·lada.

| Codi | Ut | Descripció | Rendiment | Preu | Import |
|---|---|---|---|---|---|
| M0214 | h | Camió grua | 0.3 | 42.07 | 12.62 |
| O0101 | h | Cap de colla | 0.05 | 20.6 | 1.03 |
| O0110 | h | Peó | 0.3 | 16.75 | 5.03 |
| O0102 | h | Oficial 1ª | 0.3 | 20.46 | 6.14 |
| P1609 | m3 | Excavació de terres | 0.13 | 11.12 | 1.45 |
| P0504 | m3 | Formigó HM-20 posat a l'obra | 0.1 | 52 | 5.20 |
| P2196 | m | Tanca mixta ferro-fusta 1m alçària (material) | 1 | 105 | 105.00 |
| %16130600_2 | % | Despeses indirectes | 6 % | 136.47 | 8.19 |
|  |  | Total |  |  | 144.66 |

| Amidament | Uts. | Parcial |
|---|---|---|
| A vorera costat rotonda TP2002 | 42 | 42.00 |
| Passat benzinera (Torrent Foguet) | 50 | 50.00 |
| Reposició camí marge esquerra del riu | 30 | 30.00 |
| Subtotal |  | 122.00 |
| Total |  | 122 |

## 01.02 Calçada TP-2003 PK 0+016 a PK 0+370 (07/12/1994)
Import: 78999.1

### 01.02.01 Treballs previs i enderrocs (07/12/1994)
Import: 4749.89

**E0313D** m2 Esbrossada i tala en qualsevol tipus de terreny
403.87 m2 × 0.68 = 274.63

| Amidament | Uts. | Parcial |
|---|---|---|
| Eix 3 | 246.67 | 246.67 |
|  | 157.2 | 157.20 |
| Subtotal |  | 403.87 |
| Total |  | 403.87 |

**E0213** m2 Demolició paviment de mescla bituminosa, mitjans mecànics, fondària 25 cm
159.65 m2 × 6.45 = 1029.74

| Amidament | Uts. | Parcial |
|---|---|---|
| Eix 3 | 159.65 | 159.65 |
| Total |  | 159.65 |

**E06361** m2 Fresat paviment mbc fins 15 cm
1903.6 m2 × 1.81 = 3445.52

| Amidament | Uts. | Llarg | Parcial |
|---|---|---|---|
| Eix 3 | 389.6 |  | 389.60 |
| Costat esquerre | 193 | 3 | 579.00 |
| Costat dret | 100 | 3 | 300.00 |
| Inici | 7 | 5 | 35.00 |
| Altres | 200 | 3 | 600.00 |
| Subtotal |  |  | 1903.60 |
| Total |  |  | 1903.6 |

### 01.02.02 Moviment de terres
Import: 4919.1

**E0314** m3 Excavació de terra vegetal, càrrega i transport.
121.16 m3 × 3.33 = 403.46

| Amidament | Uts. | Llarg | Parcial |
|---|---|---|---|
| Eix 3 | 246.67 | 0.3 | 74.00 |
|  | 157.2 | 0.3 | 47.16 |
| Subtotal |  |  | 121.16 |
| Total |  |  | 121.16 |

**E0302** m3 Excavació en desmunt en qualsevol tipus de terreny, abocador i condicionament
261.85 m3 × 5.07 = 1327.58

| Amidament | Uts. | Llarg | Parcial |
|---|---|---|---|
|  | 15.6 | 0.4 | 6.24 |
|  | 11.14 | 0.4 | 4.46 |
|  | 1.07 | 0.4 | 0.43 |
|  | 128.39 | 0.4 | 51.36 |
|  | 92.64 | 0.4 | 37.06 |
| Eix 3 | 162.3 |  | 162.30 |
| Subtotal |  |  | 261.85 |
| Total |  |  | 261.85 |

**E0344** m2 Repàs i piconatge de la base del terraplè i del fons de la caixa mecànics i compactació del 95% PM
652.71 m2 × 0.6 = 391.63

| Amidament | Uts. | Parcial |
|---|---|---|
|  | 15.6 | 15.60 |
|  | 11.14 | 11.14 |
|  | 1.07 | 1.07 |
|  | 128.39 | 128.39 |
|  | 92.64 | 92.64 |
| Eix 3 | 246.67 | 246.67 |
|  | 157.2 | 157.20 |
| Subtotal |  | 652.71 |
| Total |  | 652.71 |

**E0328** m3 Terraplè amb compactació PN o PM, material préstec, inclòs càrrega i transport
318.5 m3 × 8.78 = 2796.43

| Amidament | Uts. | Parcial |
|---|---|---|
| Eix 3 | 318.5 | 318.50 |
| Total |  | 318.5 |

### 01.02.03 Ferms i paviments (07/12/1994)
Import: 41102.81

**E0602** m3 Base granular de tot-u artificial, amb motoanivelladora
313.14 m3 × 19.48 = 6099.97
Base granular de tot-u artificial, col·locada amb motonivelladora i piconatge del material al 100% del PM,amb necessitat d'humectació.

| Codi | Ut | Descripció | Rendiment | Preu | Import |
|---|---|---|---|---|---|
| M0213 | h | Camió cisterna de 8 m3 | 0.001 | 48 | 0.05 |
| M0208 | h | Motonivelladora | 0.005 | 73.35 | 0.37 |
| M0210 | h | Corró vibratori autop. 10 a 12 t (maquinària) | 0.007 | 51.54 | 0.36 |
| O0101 | h | Cap de colla | 0.002 | 20.6 | 0.04 |
| O0110 | h | Peó | 0.013 | 16.75 | 0.22 |
| O0102 | h | Oficial 1ª | 0.003 | 20.46 | 0.06 |
| P0306 | m3 | Tot-u artificial (material) | 1.15 | 15 | 17.25 |
| P1601 | m3 | Aigua | 0.05 | 0.65 | 0.03 |
| %161306000600 | % | Despeses indirectes | 6 % | 18.38 | 1.10 |
|  |  | Total |  |  | 19.48 |

| Amidament | Uts. | Llarg | Parcial |
|---|---|---|---|
| Ampliacions calçada | 15.6 | 0.4 | 6.24 |
|  | 11.14 | 0.4 | 4.46 |
|  | 1.07 | 0.4 | 0.43 |
|  | 128.39 | 0.4 | 51.36 |
|  | 92.64 | 0.4 | 37.06 |
| Eix 3 | 161.4 |  | 161.40 |
| imprevists | 0.2 | 260.94 | 52.19 |
| Subtotal |  |  | 313.14 |
| Total |  |  | 313.14 |

**E0603** t Paviment de MBC tipus AC16 surf S (S-12) (d= 2,45 t/m3)
503.43 t × 50.04 = 25191.64
Paviment de M.B.C. tipus AC16 surf S, estesa i compactada al 97 % de l'assaig marshall.

| Codi | Ut | Descripció | Rendiment | Preu | Import |
|---|---|---|---|---|---|
| M0237 | h | Piconadora de pneumàtics 15 t (maquinària) | 0.009 | 62.36 | 0.56 |
| M0213 | h | Camió cisterna de 8 m3 | 0.009 | 48 | 0.43 |
| M0220 | h | Escombradora autopropulsada | 0.009 | 42.15 | 0.38 |
| M0236 | h | Estenedora per a mescles (maquinària) | 0.009 | 70.66 | 0.64 |
| M0239 | h | Corró de llanda metàl·lica (maquinària) | 0.009 | 41.57 | 0.37 |
| O0101 | h | Cap de colla | 0.014 | 20.6 | 0.29 |
| O0110 | h | Peó | 0.063 | 16.75 | 1.06 |
| P0414 | t | M.B.C. tipus AC16 surf S en obra (material) | 1 | 43.48 | 43.48 |
| %161306000600 | % | Despeses indirectes | 6 % | 47.21 | 2.83 |
|  |  | Total |  |  | 50.04 |

| Amidament | Uts. | Llarg | Ample | Parcial |
|---|---|---|---|---|
| Nova calçada entre TP-2003 i Pont Gaià | 2928 | 0.05 | 2.45 | 358.68 |
|  | 40.4 |  | 2.45 | 98.98 |
| imprevists | 0.1 |  | 457.66 | 45.77 |
| Subtotal |  |  |  | 503.43 |
| Total |  |  |  | 503.43 |

**E0606** t Paviment de MBC. tipus AC22 base G (G-20)
170.65 t × 46.04 = 7856.73
Paviment de M.B.C. tipus AC22 base G, estesa i compactada al 98 % de l'assaig marshall.

| Codi | Ut | Descripció | Rendiment | Preu | Import |
|---|---|---|---|---|---|
| M0220 | h | Escombradora autopropulsada | 0.008 | 42.15 | 0.337 |
| M0213 | h | Camió cisterna de 8 m3 | 0.008 | 48 | 0.384 |
| M0239 | h | Corró de llanda metàl·lica | 0.008 | 41.57 | 0.333 |
| M0237 | h | Piconadora de pneumàtics 15 t | 0.008 | 62.36 | 0.499 |
| M0236 | h | Estenedora per a mescles | 0.008 | 70.66 | 0.565 |
| O0101 | h | Cap de colla | 0.012 | 20.6 | 0.247 |
| O0110 | h | Peó | 0.055 | 16.75 | 0.921 |
| P0417 | t | M.B.C. tipus AC22 base G en obra (material) | 1 | 40.15 | 40.150 |
| %161306000600 | % | Despeses indirectes | 6 % | 43.436 | 2.606 |
|  |  | Total |  |  | 46.04 |

| Amidament | Uts. | Llarg | Ample | Parcial |
|---|---|---|---|---|
|  | 15.6 | 0.07 | 2.45 | 2.68 |
|  | 11.14 | 0.07 | 2.45 | 1.91 |
|  | 1.07 | 0.07 | 2.45 | 0.18 |
|  | 128.39 | 0.07 | 2.45 | 22.02 |
|  | 92.64 | 0.07 | 2.45 | 15.89 |
| Eix 3 | 45.9 |  | 2.45 | 112.46 |
| imprevists | 0.1 |  | 155.14 | 15.51 |
| Subtotal |  |  |  | 170.65 |
| Total |  |  |  | 170.65 |

**E06105** m2 Paviment de MCB tipus BBTM 11 A (F-10) dotació 70 kg/m2 - gruix 3 cm
90.3 m2 × 4.09 = 369.33
Mescla bituminosa en calent BBTM 11 A PMB 45/80-60, amb una dotació de 70 kg/m2, estesa i compactada

| Codi | Ut | Descripció | Rendiment | Preu | Import |
|---|---|---|---|---|---|
| M0220 | h | Escombradora autopropulsada | 0.001 | 42.15 | 0.04 |
| M0237 | h | Piconadora de pneumàtics 15 t | 0.001 | 62.36 | 0.06 |
| M0213 | h | Camió cisterna de 8 m3 | 0.001 | 48 | 0.05 |
| M0236 | h | Estenedora per a mescles | 0.001 | 70.66 | 0.07 |
| M0239 | h | Corró de llanda metàl·lica | 0.001 | 41.57 | 0.04 |
| O0101 | h | Cap de colla | 0.001 | 20.6 | 0.02 |
| O0110 | h | Peó | 0.002 | 16.75 | 0.03 |
| P0420 | m2 | M.B.C tipus BBTM11A PMB 45/80-60, dotació 70 kg/m2 (material) | 1 | 3.55 | 3.55 |
| VGZ | % | Despeses indirectes | 0.039 | 6 | 0.23 |
|  |  | Total |  |  | 4.09 |

| Amidament | Uts. | Llarg | Parcial |
|---|---|---|---|
| Costat esquerre | 43 | 2 | 86.00 |
| imprevists | 0.05 | 86 | 4.30 |
| Subtotal |  |  | 90.30 |
| Total |  |  | 90.3 |

**E0611D** m2 Reg emprimació tipus ECI (dotació 1,4 kg/m2) (07/12/1994)
764.59 m2 × 0.37 = 282.90
Reg d'emprimació tipus ECI amb emulsió catiònica (dotació 1,4 kg/m2)

| Codi | Ut | Descripció | Rendiment | Preu | Import |
|---|---|---|---|---|---|
| O0102 | h | Oficial 1ª | 0.002 | 20.46 | 0.04 |
| O0110 | h | Peó | 0.002 | 16.75 | 0.03 |
| P0412 | kg | Emulsió catiònica tipus ECI (material) | 1.05 | 0.17 | 0.18 |
| P0320 | m3 | Sorra de pedrera (material; 12/01/2009) | 0.005 | 9.591162 | 0.05 |
| M0217 | h | Camió cisterna reg asfàltic (maquinària) | 0.001 | 50.69 | 0.05 |
| vg | % | Despeses indirectes | 0.004 | 6 | 0.02 |
|  |  | Total |  |  | 0.37 |

| Amidament | Uts. | Llarg | Parcial |
|---|---|---|---|
|  | 15.6 |  | 15.60 |
|  | 11.14 |  | 11.14 |
|  | 1.07 |  | 1.07 |
|  | 128.39 |  | 128.39 |
|  | 92.64 |  | 92.64 |
|  | 446.24 |  | 446.24 |
| imprevists | 695.08 | 0.1 | 69.51 |
| Subtotal |  |  | 764.59 |
| Total |  |  | 764.59 |

**E0612C** m2 Reg d'adherència amb emulsió termoadherent ECR-1d (dotació 0,4 kg/m2)
4340.8 m2 × 0.3 = 1302.24
Reg d'adherència amb emulsió termoadherent, tipus ECR-1d, amb emulsió catiònica (dotació 0,4 kg/m2)

| Codi | Ut | Descripció | Rendiment | Preu | Import |
|---|---|---|---|---|---|
| M0217 | h | Camió cisterna reg asfàltic | 0.001 | 50.69 | 0.05 |
| M0220 | h | Escombradora autopropulsada | 0.001 | 42.15 | 0.04 |
| O0110 | h | Peó | 0.001 | 16.75 | 0.02 |
| O0102 | h | Oficial 1ª | 0.001 | 20.46 | 0.02 |
| P0406 | kg | Emulsió termoadherent catiònica tipus ECR-1d (material) | 0.4 | 0.38 | 0.15 |
| %161306000600 | % | Despeses indirectes | 6 % | 0.28 | 0.02 |
|  |  | Total |  |  | 0.3 |

| Amidament | Uts. | Llarg | Parcial |
|---|---|---|---|
| Nova calçada entre TP2002 i Pont Gaià | 2928 |  | 2928.00 |
| Eix 3 | 659.82 |  | 659.82 |
|  | 209.27 |  | 209.27 |
|  | 149.09 |  | 149.09 |
| imprevists | 3946.18 | 0.1 | 394.62 |
| Subtotal |  |  | 4340.80 |
| Total |  |  | 4340.8 |

### 01.02.04 Senyalització i defenses (07/12/1994)
Import: 17218.85

#### 01.02.04.01 Senyalització horitzontal (07/12/1994)
Import: 4276.22

**E0706** m Marca viària longitudinal 15 cm. amplada, pintura acrílica
1967.98 m × 0.55 = 1082.39
Marca viària longitudinal de 15 cm. d'amplada, amb pintura acrílica i microesferes de vidre, amb màquina autopropulsada.

| Codi | Ut | Descripció | Rendiment | Preu | Import |
|---|---|---|---|---|---|
| M0224 | h | Màquina pintura bandes autop. (maquinària) | 0.001 | 41.57 | 0.04 |
| M0220 | h | Escombradora autopropulsada | 0.001 | 42.15 | 0.04 |
| O0101 | h | Cap de colla | 0.001 | 20.6 | 0.02 |
| O0110 | h | Peó | 0.002 | 16.75 | 0.03 |
| P1421 | kg | Microesferes de vidre (material) | 0.082 | 0.96 | 0.08 |
| P1422 | kg | Pintura (material) | 0.135 | 2.27 | 0.31 |
| VGZ | % | Despeses indirectes | 0.005 | 6 | 0.03 |
|  |  | Total |  |  | 0.55 |

| Amidament | Uts. | Parcial |
|---|---|---|
| Marge dret |  |  |
| M2.6 | 61.91 | 61.91 |
|  | 11.02 | 11.02 |
|  | 16.45 | 16.45 |
|  | 67.26 | 67.26 |
|  | 3.22 | 3.22 |
|  | 28.9 | 28.90 |
|  | 29.2 | 29.20 |
| M1.13 | 8 | 8.00 |
| M4.3 | 2.56 | 2.56 |
| M2.2 | 86.47 | 86.47 |
|  | 102.2 | 102.20 |
|  | 22.98 | 22.98 |
|  | 42.4 | 42.40 |
| M1.13 | 9.79 | 9.79 |
|  | 12.7 | 12.70 |
|  | 5.03 | 5.03 |
|  | 14.97 | 14.97 |
|  | 6.9 | 6.90 |
|  | 7.87 | 7.87 |
| M2.6 | 153.69 | 153.69 |
| M2.6 | 46.62 | 46.62 |
|  | 1.58 | 1.58 |
|  | 15.64 | 15.64 |
|  | 20.79 | 20.79 |
|  | 26.94 | 26.94 |
|  | 2.69 | 2.69 |
|  | 27.99 | 27.99 |
|  | 38.39 | 38.39 |
|  | 24.38 | 24.38 |
| M1.13 | 34.86 | 34.86 |
|  | 5.03 | 5.03 |
|  | 8.8 | 8.80 |
|  | 7.83 | 7.83 |
|  | 7 | 7.00 |
|  | 5.92 | 5.92 |
| Repìntar línies grogues | 1000 | 1000.00 |
| Subtotal |  | 1967.98 |
| Total |  | 1967.98 |

**E0708** m2 Marca viària transversal, fletxes, inscripcions i zebrats, pintura acrílica
230.86 m2 × 11.33 = 2615.64
Marca viària transversal, fletxes, inscripcions i zebrats, amb pintura acrílica i microesferes de vidre, totalment acabada.

| Codi | Ut | Descripció | Rendiment | Preu | Import |
|---|---|---|---|---|---|
| M0224 | h | Màquina pintura bandes autop. | 0.031 | 41.57 | 1.29 |
| M0220 | h | Escombradora autopropulsada | 0.002 | 42.15 | 0.08 |
| O0110 | h | Peó | 0.286 | 16.75 | 4.79 |
| O0101 | h | Cap de colla | 0.095 | 20.6 | 1.96 |
| P1421 | kg | Microesferes de vidre | 0.55 | 0.96 | 0.53 |
| P1422 | kg | Pintura | 0.9 | 2.27 | 2.04 |
| %161306000600 | % | Despeses indirectes | 6 % | 10.69 | 0.64 |
|  |  | Total |  |  | 11.33 |

| Amidament | Uts. | Llarg | Ample | Parcial |
|---|---|---|---|---|
| Gual vianants | 3.1 | 0.5 | 30 | 46.50 |
|  | 4 | 0.5 | 30 | 60.00 |
| Stop | 1.22 |  |  | 1.22 |
| Illes | 6.56 |  |  | 6.56 |
|  | 1.02 | 14 |  | 14.28 |
|  | 2.3 |  |  | 2.30 |
| varis | 100 |  |  | 100.00 |
| Subtotal |  |  |  | 230.86 |
| Total |  |  |  | 230.86 |

**E0704** m Premarcatge de marca viària longitudinal (07/12/1994)
1967.98 m × 0.13 = 255.84

| Codi | Ut | Descripció | Rendiment | Preu | Import |
|---|---|---|---|---|---|
| O0101 | h | Cap de colla | 0.001 | 20.6 | 0.02 |
| O0110 | h | Peó | 0.006 | 16.75 | 0.10 |
| vg | % | Despeses indirectes | 0.001 | 6 | 0.01 |
|  |  | Total |  |  | 0.13 |

| Amidament | Uts. | Parcial |
|---|---|---|
| Marge dret |  |  |
| M2.6 | 61.91 | 61.91 |
|  | 11.02 | 11.02 |
|  | 16.45 | 16.45 |
|  | 67.26 | 67.26 |
|  | 3.22 | 3.22 |
|  | 28.9 | 28.90 |
|  | 29.2 | 29.20 |
| M1.13 | 8 | 8.00 |
| M4.3 | 2.56 | 2.56 |
| Centre |  |  |
| M2.2 | 86.47 | 86.47 |
|  | 102.2 | 102.20 |
|  | 22.98 | 22.98 |
|  | 42.4 | 42.40 |
| M1.13 | 9.79 | 9.79 |
|  | 12.7 | 12.70 |
|  | 5.03 | 5.03 |
|  | 14.97 | 14.97 |
|  | 6.9 | 6.90 |
|  | 7.87 | 7.87 |
| M2.6 | 153.69 | 153.69 |
| Marge esquerra |  |  |
| M2.6 | 46.62 | 46.62 |
|  | 1.58 | 1.58 |
|  | 15.64 | 15.64 |
|  | 20.79 | 20.79 |
|  | 26.94 | 26.94 |
|  | 2.69 | 2.69 |
|  | 27.99 | 27.99 |
|  | 38.39 | 38.39 |
|  | 24.38 | 24.38 |
| M1.13 | 34.86 | 34.86 |
|  | 5.03 | 5.03 |
|  | 8.8 | 8.80 |
|  | 7.83 | 7.83 |
|  | 7 | 7.00 |
|  | 5.92 | 5.92 |
| Repìntar línies grogues | 1000 | 1000.00 |
| Subtotal |  | 1967.98 |
| Total |  | 1967.98 |

**E0732** m Marca viària transversal 40 cm. amplada, pintura blanca
225.42 m × 1.43 = 322.35
Marca viària transversal de 40 cm. d'amplada, amb pintura blanca i microesferes de vidre, amb màquina autopropulsada.

| Codi | Ut | Descripció | Rendiment | Preu | Import |
|---|---|---|---|---|---|
| M0220 | h | Escombradora autopropulsada | 0.001 | 42.15 | 0.04 |
| M0224 | h | Màquina pintura bandes autop. | 0.001 | 41.57 | 0.04 |
| O0110 | h | Peó | 0.003 | 16.75 | 0.05 |
| O0101 | h | Cap de colla | 0.001 | 20.6 | 0.02 |
| P1422 | kg | Pintura | 0.4 | 2.27 | 0.91 |
| P1421 | kg | Microesferes de vidre | 0.3 | 0.96 | 0.29 |
| %161306000600 | % | Despeses indirectes | 6 % | 1.35 | 0.08 |
|  |  | Total |  |  | 1.43 |

| Amidament | Uts. | Llarg | Ample | Parcial |
|---|---|---|---|---|
| Marge esquerra | 9.42 |  |  | 9.42 |
| Passos de vianants | 8 | 4 | 3 | 96.00 |
| Passos benzinera | 15 | 4 | 2 | 120.00 |
| Subtotal |  |  |  | 225.42 |
| Total |  |  |  | 225.42 |

#### 01.02.04.02 Senyalització vertical
Import: 6570.48

**E0711** u Placa reflectora circular Ø60 cm, nivell 2 HIP
5 u × 87.73 = 438.65
Placa reflectora circular de 60 cm. de diàmetre, per a senyals de trànsit, nivell 2 HIP, inclòs ancoratges i cargoleria.

| Codi | Ut | Descripció | Rendiment | Preu | Import |
|---|---|---|---|---|---|
| O0102 | h | Oficial 1ª | 0.175 | 20.46 | 3.58 |
| O0110 | h | Peó | 0.2 | 16.75 | 3.35 |
| P1403 | u | Placa circular reflect. 60 cm. (material) | 1 | 75.83 | 75.83 |
| %161306000600 | % | Despeses indirectes | 6 % | 82.76 | 4.97 |
|  |  | Total |  |  | 87.73 |

| Amidament | Uts. | Parcial |
|---|---|---|
| R301 | 1 | 1.00 |
| R101 | 4 | 4.00 |
| Subtotal |  | 5.00 |
| Total |  | 5 |

**E0713** u Placa reflectora octogonal 60 cm. doble apotema, nivell 2 HIP
2 u × 105.17 = 210.34
Placa reflectora octogonal de 60 cm. de doble apotema, per a senyals de trànsit, nivell 2 HIP, inclòs ancoratges i cargoleria.

| Codi | Ut | Descripció | Rendiment | Preu | Import |
|---|---|---|---|---|---|
| O0110 | h | Peó | 0.2 | 16.75 | 3.35 |
| O0102 | h | Oficial 1ª | 0.175 | 20.46 | 3.58 |
| P1425 | u | Placa octog. reflect. 60 cm. (material) | 1 | 92.29 | 92.29 |
| %161306000600 | % | Despeses indirectes | 6 % | 99.22 | 5.95 |
|  |  | Total |  |  | 105.17 |

| Amidament | Uts. | Parcial |
|---|---|---|
| R2 | 2 | 2.00 |
| Total |  | 2 |

**E0715** u Placa reflectora quadrada de 60 cm. costat, nivell 2 HIP
6 u × 76.53 = 459.18
Placa reflectora quadrada de 60 cm. de costat, per a senyals de trànsit, nivell 2 HIP, inclòs ancoratges i cargoleria.

| Codi | Ut | Descripció | Rendiment | Preu | Import |
|---|---|---|---|---|---|
| O0110 | h | Peó | 0.2 | 16.75 | 3.35 |
| O0102 | h | Oficial 1ª | 0.175 | 20.46 | 3.58 |
| P1408 | u | Placa infor. refl. 60x60 cm. (material) | 1 | 65.27 | 65.27 |
| %161306000600 | % | Despeses indirectes | 6 % | 72.20 | 4.33 |
|  |  | Total |  |  | 76.53 |

| Amidament | Uts. | Parcial |
|---|---|---|
| S13 | 6 | 6.00 |
| Total |  | 6 |

**E0709** u Placa reflectora triangular L=90 cm., nivell 2 HIP
4 u × 93.72 = 374.88
Placa reflectora triangular de 90 cm. de costat, per a senyals de trànsit, nivell 2 HIP, inclòs ancoratges i cargoleria.

| Codi | Ut | Descripció | Rendiment | Preu | Import |
|---|---|---|---|---|---|
| O0102 | h | Oficial 1ª | 0.175 | 20.46 | 3.58 |
| O0110 | h | Peó | 0.2 | 16.75 | 3.35 |
| P1401 | u | Placa triang. reflect. 90 cm. (material) | 1 | 81.49 | 81.49 |
| %161306000600 | % | Despeses indirectes | 6 % | 88.42 | 5.31 |
|  |  | Total |  |  | 93.72 |

| Amidament | Uts. | Parcial |
|---|---|---|
| P4 | 1 | 1.00 |
| R1 | 1 | 1.00 |
| P17 | 1 | 1.00 |
| P21 | 1 | 1.00 |
| Subtotal |  | 4.00 |
| Total |  | 4 |

**E0720** u Placa reflectora rectangular de 60x20 cm. complementaria
1 u × 63.17 = 63.17
Placa reflectora rectangular de 60x20 cm. complementària, nivell 2 HIP, inclòs ancoratges i cargoleria.

| Codi | Ut | Descripció | Rendiment | Preu | Import |
|---|---|---|---|---|---|
| O0102 | h | Oficial 1ª | 0.08 | 20.46 | 1.64 |
| O0110 | h | Peó | 0.12 | 16.75 | 2.01 |
| P1428 | u | Placa comp. refl. 60x20 cm. (material) | 1 | 55.94 | 55.94 |
| %161306000600 | % | Despeses indirectes | 6 % | 59.59 | 3.58 |
|  |  | Total |  |  | 63.17 |

| Amidament | Uts. | Parcial |
|---|---|---|
| S200 | 1 | 1.00 |
| Total |  | 1 |

**E0725** m Suport rectangular d'acer galvanitzat de 80x40x2 mm.
56 m × 15.39 = 861.84
Suport rectangular d'acer galvanitzat de 80x40x2 mm., col.locat.

| Codi | Ut | Descripció | Rendiment | Preu | Import |
|---|---|---|---|---|---|
| O0110 | h | Peó | 0.09 | 16.75 | 1.51 |
| O0102 | h | Oficial 1ª | 0.05 | 20.46 | 1.02 |
| P1417 | m | Suport tub acer galv. 80x40x2mm. (material) | 1 | 11.99 | 11.99 |
| %161306000600 | % | Despeses indirectes | 6 % | 14.52 | 0.87 |
|  |  | Total |  |  | 15.39 |

| Amidament | Uts. | Llarg | Parcial |
|---|---|---|---|
|  | 16 | 3.5 | 56.00 |
| Total |  |  | 56 |

**E0729** u Fonamentació de senyals
16 u × 25.25 = 404.00
Fonamentació de senyals, totalment acabada.

| Codi | Ut | Descripció | Rendiment | Preu | Import |
|---|---|---|---|---|---|
| O0110 | h | Peó | 0.48 | 16.75 | 8.04 |
| O0101 | h | Cap de colla | 0.12 | 20.6 | 2.47 |
| P1609 | m3 | Excavació de terres | 0.18 | 11.12 | 2.00 |
| E0502 | m3 | Formigó HM-20 fonaments | 0.18 | 62.85 | 11.31 |
| %161306000600 | % | Despeses indirectes | 6 % | 23.82 | 1.43 |
|  |  | Total |  |  | 25.25 |

**E0731B** u Trasllat de senyal existent
3 u × 27.35 = 82.05
Trasllat de senyal existent, inclòs fonamentació.

| Codi | Ut | Descripció | Rendiment | Preu | Import |
|---|---|---|---|---|---|
| M0212B | h | Camió de trabuc de 20 t | 0.1 | 37.33 | 3.73 |
| O0101 | h | Cap de colla | 0.1 | 20.6 | 2.06 |
| O0110 | h | Peó | 0.4 | 16.75 | 6.70 |
| P1609 | m3 | Excavació de terres | 0.18 | 11.12 | 2.00 |
| E0502 | m3 | Formigó HM-20 fonaments | 0.18 | 62.85 | 11.31 |
| %161306000600 | % | Despeses indirectes | 6 % | 25.80 | 1.55 |
|  |  | Total |  |  | 27.35 |

| Amidament | Uts. | Parcial |
|---|---|---|
| Mirall | 1 | 1.00 |
| Panell velocitat - resalt | 1 | 1.00 |
| Cartell carretera estreta | 1 | 1.00 |
| Subtotal |  | 3.00 |
| Total |  | 3 |

**E0758** m2 Placa d'alumini >1,00 m² i <1,50 m², nivell 2 HIP, amb abraçadores
2.34 m2 × 168.91 = 395.25
Placa d'alumini superior a 1,00 m² i fins a 1,50 m², per a senyals de trànsit d'orientació, amb revestiment reflectant HIP nivell 2, inclosos abraçadores d'unió al suport i cargoleria corresponent, totalment col·locada.

| Codi | Ut | Descripció | Rendiment | Preu | Import |
|---|---|---|---|---|---|
| O0110 | h | Peó | 0.4 | 16.75 | 6.70 |
| O0101 | h | Cap de colla | 0.15 | 20.6 | 3.09 |
| O0102 | h | Oficial 1ª | 0.3 | 20.46 | 6.14 |
| P1498 | m2 | Placa d'alumini superior a 1,50 m2 (material) | 1 | 143.42 | 143.42 |
| %161306000600 | % | Despeses indirectes | 6 % | 159.35 | 9.56 |
|  |  | Total |  |  | 168.91 |

| Amidament | Uts. | Parcial |
|---|---|---|
| LOC ENTRADA 01 | 1.17 | 1.17 |
| LOC SORTIDA 01 | 1.17 | 1.17 |
| Subtotal |  | 2.34 |
| Total |  | 2.34 |

**E0755** m2 Placa d'alumini fins a 0,25 m², nivell 2 HIP, amb abraçadores
0.07 m2 × 283.46 = 19.84
Placa d'alumini fins a 0,25 m², per a senyals de trànsit senyals d'orientació, amb revestiment reflectant nivell 2 HIP, inclosos abraçadores d'unió al suport i cargoleria corresponent, totalment col·locada.

| Codi | Ut | Descripció | Rendiment | Preu | Import |
|---|---|---|---|---|---|
| O0102 | h | Oficial 1ª | 0.3 | 20.46 | 6.138 |
| O0110 | h | Peó | 0.4 | 16.75 | 6.700 |
| O0101 | h | Cap de colla | 0.15 | 20.6 | 3.090 |
| P1495 | m2 | Placa d'alumini fins 0,25 m2 (material) | 1 | 251.49 | 251.490 |
| %161306000600 | % | Despeses indirectes | 6 % | 267.418 | 16.045 |
|  |  | Total |  |  | 283.46 |

| Amidament | Uts. | Parcial |
|---|---|---|
| CARTELL01 | 0.07 | 0.07 |
| Total |  | 0.07 |

**E0756** m2 Placa d'alumini >0,25 m² i <0,50 m², nivell 2 HIP, amb abraçadores
1.16 m2 × 264.19 = 306.46
Placa d'alumini superior a 0,25 m² i fins a 0,50 m², per a d'orientació, amb revestiment reflectant HIP nivell 2, inclosos abraçadores d'unió al suport i cargoleria corresponent, totalment col·locada.

| Codi | Ut | Descripció | Rendiment | Preu | Import |
|---|---|---|---|---|---|
| O0101 | h | Cap de colla | 0.15 | 20.6 | 3.09 |
| O0102 | h | Oficial 1ª | 0.3 | 20.46 | 6.14 |
| O0110 | h | Peó | 0.4 | 16.75 | 6.70 |
| P1496 | m2 | Placa d'alumini de 0,25 a 0,50 m2 (material) | 1 | 233.31 | 233.31 |
| %161306000600 | % | Despeses indirectes | 6 % | 249.24 | 14.95 |
|  |  | Total |  |  | 264.19 |

| Amidament | Uts. | Parcial |
|---|---|---|
| CRTELL05 | 0.29 | 0.29 |
| CRTELL06 | 0.58 | 0.58 |
| CRTELL09 | 0.29 | 0.29 |
| Subtotal |  | 1.16 |
| Total |  | 1.16 |

**E0758B** m2 Placa d'alumini >1,50 m² , nivell 2 HIP, amb abraçadores
1.75 m2 × 166.77 = 291.85
Placa d'alumini superior a 1,50 m² , per a senyals de trànsit d'orientació, amb revestiment reflectant HIP nivell 2, inclosos abraçadores d'unió al suport i cargoleria corresponent, totalment col·locada.

| Codi | Ut | Descripció | Rendiment | Preu | Import |
|---|---|---|---|---|---|
| O0110 | h | Peó | 0.4 | 16.75 | 6.70 |
| O0101 | h | Cap de colla | 0.15 | 20.6 | 3.09 |
| O0102 | h | Oficial 1ª | 0.3 | 20.46 | 6.14 |
| P1498B | m2 | Placa d'alumini superior a 1,50 m2 (material) | 1 | 141.4 | 141.40 |
| VGZ | % | Despeses indirectes | 1.573 | 6 | 9.44 |
|  |  | Total |  |  | 166.77 |

| Amidament | Uts. | Parcial |
|---|---|---|
| CARTELL01 | 1.75 | 1.75 |
| Total |  | 1.75 |

**E0746** m Pal d'alumini anoditzat color plata, Ø114 mm. MD
7.15 m × 39.99 = 285.93
Pal d'alumini anoditzat color plata, estriat, de 114 mm. de diàmetre MD, col·locat.

| Codi | Ut | Descripció | Rendiment | Preu | Import |
|---|---|---|---|---|---|
| O0102 | h | Oficial 1ª | 0.05 | 20.46 | 1.02 |
| O0110 | h | Peó | 0.09 | 16.75 | 1.51 |
| P1473 | m | Pal alumini diàmetre 114 mm. MD (material) | 1 | 35.2 | 35.20 |
| %161306000600 | % | Despeses indirectes | 6 % | 37.73 | 2.26 |
|  |  | Total |  |  | 39.99 |

| Amidament | Uts. | Parcial |
|---|---|---|
| CARTELL01 | 2.45 | 2.45 |
| LOC ENTRADA 01 | 2.35 | 2.35 |
| LOC SORTIDA 01 | 2.35 | 2.35 |
| Subtotal |  | 7.15 |
| Total |  | 7.15 |

**E0745** m Pal d'alumini anoditzat color plata, Ø90 mm. MC
8.97 m × 34.86 = 312.69
Pal d'alumini anoditzat color plata, estriat, de 90 mm. de diàmetre MC, col·locat.

| Codi | Ut | Descripció | Rendiment | Preu | Import |
|---|---|---|---|---|---|
| O0110 | h | Peó | 0.09 | 16.75 | 1.51 |
| O0102 | h | Oficial 1ª | 0.05 | 20.46 | 1.02 |
| P1472 | m | Pal alumini diàmetre 90 mm. MC (material) | 1 | 30.36 | 30.36 |
| %161306000600 | % | Despeses indirectes | 6 % | 32.89 | 1.97 |
|  |  | Total |  |  | 34.86 |

| Amidament | Uts. | Parcial |
|---|---|---|
| CARTELL01 | 2.33 | 2.33 |
| LOC ENTRADA 01 | 2.05 | 2.05 |
| LOC SORTIDA 01 | 1.4 | 1.40 |
| CRTELL06 | 3.19 | 3.19 |
| Subtotal |  | 8.97 |
| Total |  | 8.97 |

**E0744** u Base d'acer galvanitzat per a suport de 76 mm.
2 u × 104.04 = 208.08

| Codi | Ut | Descripció | Rendiment | Preu | Import |
|---|---|---|---|---|---|
| O0102 | h | Oficial 1ª | 0.05 | 20.46 | 1.02 |
| O0110 | h | Peó | 0.09 | 16.75 | 1.51 |
| P1471 | u | Base d'acer galvanit. suport 76 mm. (material) | 1 | 95.62 | 95.62 |
| %161306000600 | % | Despeses indirectes | 6 % | 98.15 | 5.89 |
|  |  | Total |  |  | 104.04 |

| Amidament | Uts. | Parcial |
|---|---|---|
| CRTELL05 | 1 | 1.00 |
| CRTELL09 | 1 | 1.00 |
| Subtotal |  | 2.00 |
| Total |  | 2 |

**E0744A** u Base d'acer galvanitzat per a suport de 90 mm.
1 u × 111.89 = 111.89
Base d'acer galvanitzat per a suport de 90 mm. col·locada.

| Codi | Ut | Descripció | Rendiment | Preu | Import |
|---|---|---|---|---|---|
| O0110 | h | Peó | 0.09 | 16.75 | 1.51 |
| O0102 | h | Oficial 1ª | 0.05 | 20.46 | 1.02 |
| P1471A | u | Base d'acer galvanit. suport 90 mm. (material) | 1 | 103.02 | 103.02 |
| %161306000600 | % | Despeses indirectes | 6 % | 105.55 | 6.33 |
|  |  | Total |  |  | 111.89 |

| Amidament | Uts. | Parcial |
|---|---|---|
| CRTELL06 | 1 | 1.00 |
| Total |  | 1 |

**E0744B** u Base d'acer galvanitzat per a suport de 114 mm.
3 u × 133.86 = 401.58
Base d'acer galvanitzat per a suport de 114 mm. col·locada.

| Codi | Ut | Descripció | Rendiment | Preu | Import |
|---|---|---|---|---|---|
| O0110 | h | Peó | 0.09 | 16.75 | 1.51 |
| O0102 | h | Oficial 1ª | 0.05 | 20.46 | 1.02 |
| P1471B | u | Base d'acer galvanit. suport 114 mm. (material) | 1 | 123.75 | 123.75 |
| %161306000600 | % | Despeses indirectes | 6 % | 126.28 | 7.58 |
|  |  | Total |  |  | 133.86 |

| Amidament | Uts. | Parcial |
|---|---|---|
| CARTELL01 | 1 | 1.00 |
| LOC ENTRADA 01 | 1 | 1.00 |
| LOC SORTIDA 01 | 1 | 1.00 |
| Subtotal |  | 3.00 |
| Total |  | 3 |

**E0738B** m Pal d'alumini anoditzat color plata, Ø76 mm. MB
5.92 m × 27.79 = 164.52
Pal d'alumini anoditzat color plata, estriat, de 76 mm. de diàmetre MB, col·locat.

| Codi | Ut | Descripció | Rendiment | Preu | Import |
|---|---|---|---|---|---|
| O0110 | h | Peó | 0.09 | 16.75 | 1.51 |
| O0102 | h | Oficial 1ª | 0.05 | 20.46 | 1.02 |
| P1481 | m | Pal alumini diàmetre 76 mm. MB (material) | 1 | 23.69 | 23.69 |
| %161306000600 | % | Despeses indirectes | 6 % | 26.22 | 1.57 |
|  |  | Total |  |  | 27.79 |

| Amidament | Uts. | Parcial |
|---|---|---|
| CRTELL05 | 2.96 | 2.96 |
| CRTELL09 | 2.96 | 2.96 |
| Subtotal |  | 5.92 |
| Total |  | 5.92 |

**E0730** u Fonamentació de cartell de pre-senyalització
6 u × 112.21 = 673.26
Fonamentació de cartell de pre-senyalització, totalment acabada.

| Codi | Ut | Descripció | Rendiment | Preu | Import |
|---|---|---|---|---|---|
| O0102 | h | Oficial 1ª | 0.36 | 20.46 | 7.37 |
| O0101 | h | Cap de colla | 0.12 | 20.6 | 2.47 |
| O0110 | h | Peó | 1.2 | 16.75 | 20.10 |
| P1609 | m3 | Excavació de terres | 1.175 | 11.12 | 13.07 |
| E0502 | m3 | Formigó HM-20 fonaments | 1 | 62.85 | 62.85 |
| %161306000600 | % | Despeses indirectes | 6 % | 105.86 | 6.35 |
|  |  | Total |  |  | 112.21 |

| Amidament | Uts. | Parcial |
|---|---|---|
| CARTELL01 | 1 | 1.00 |
| LOC ENTRADA 01 | 1 | 1.00 |
| LOC SORTIDA 01 | 1 | 1.00 |
| CRTELL05 | 1 | 1.00 |
| CRTELL06 | 1 | 1.00 |
| CRTELL09 | 1 | 1.00 |
| Subtotal |  | 6.00 |
| Total |  | 6 |

**E0780** u Balisa cilíndrica H-75, nivell 2 HI , h=75cm
6 u × 37.67 = 226.02
Balisa cilíndrica tipus H-75, nivell 2 HI , 75 cm d'alçada , fabricada en polietilè amb memòria de forma i alta resistència a cops de vehicles a baixa i alta velocitat; amb dues bandes reflectants de nivell 2 de retrorreflectància de 100 mm d'amplada, totalment col·locada

| Codi | Ut | Descripció | Rendiment | Preu | Import |
|---|---|---|---|---|---|
| M0214 | h | Camió grua | 0.08 | 42.07 | 3.37 |
| O0102 | h | Oficial 1ª | 0.3 | 20.46 | 6.14 |
| O0110 | h | Peó | 0.3 | 16.75 | 5.03 |
| P1477 | u | Balisa cilíndrica H-75, alçada 75 cm, nivell reflectant 3 (material) | 1 | 21 | 21.00 |
| VGZ | % | Despeses indirectes | 0.355 | 6 | 2.13 |
|  |  | Total |  |  | 37.67 |

| Amidament | Uts. | Parcial |
|---|---|---|
| Mitjana del pont abans | 3 | 3.00 |
| Mitjana del pont després | 3 | 3.00 |
| Subtotal |  | 6.00 |
| Total |  | 6 |

**E0215** u Desmuntatge de senyal de trànsit i demolició ancoratges
20 u × 13.95 = 279.00

| Amidament | Uts. | Parcial |
|---|---|---|
| R101 | 5 | 5.00 |
| R2 | 2 | 2.00 |
| P17 | 2 | 2.00 |
| R6 | 1 | 1.00 |
| S13 | 2 | 2.00 |
| R5 | 1 | 1.00 |
| P21 | 1 | 1.00 |
| R307 | 1 | 1.00 |
| Cartell | 5 | 5.00 |
| Subtotal |  | 20.00 |
| Total |  | 20 |

#### 01.02.04.03 Defenses
Import: 6372.15

**E11971** m Barrera de seguretat mixta de fusta i metall tipus G2M.4
40 m × 91.26 = 3650.40
Barrera de seguretat mixta de fusta i acer tipus GM2.4, nivell de conteniment H2, amplada de treball W6, amb suports tipus C-100 LG 2m col·locats cada 2 metres i segments de 4m, inclòs enclavament o suplement per col.locació de placa soldada a suport sobre mur a mida, segons plànols de detall, totalment muntada i instal·lada.

| Codi | Ut | Descripció | Rendiment | Preu | Import |
|---|---|---|---|---|---|
| M0253 | h | Màquina per a clavar muntants metàl·lics (maquinària) | 0.04 | 43.97 | 1.76 |
| O0102 | h | Oficial 1ª | 0.25 | 20.46 | 5.12 |
| O0101 | h | Cap de colla | 0.05 | 20.6 | 1.03 |
| O0110 | h | Peó | 0.25 | 16.75 | 4.19 |
| P1609 | m3 | Excavació de terres | 0.13 | 11.12 | 1.45 |
| P1197 | m | Barrera de seguretat de fusta-metall G2M (material) | 1 | 72.54 | 72.54 |
| VGZ | % | Despeses indirectes | 0.861 | 6 | 5.17 |
|  |  | Total |  |  | 91.26 |

**E11981** m Barrera de seguretat mixta de fusta i metall tipus GH2, nivell de
10 m × 199.65 = 1996.50
Barrera de seguretat mixta de fusta i acer tipus GH2, nivell de conteniment H2, amplada de treball W4, amb doble suports tipus C-100 LG 2m col·locats cada 2 metres, inclòs enclavament i suplement per col.locació de placa soldada a suport sobre mur a mida, de doble alçada amb segment baix de protecció per a motoristes i ciclistes rodó, segons plànols de detall, totalment muntada i instal·lada.

| Codi | Ut | Descripció | Rendiment | Preu | Import |
|---|---|---|---|---|---|
| M0253 | h | Màquina per a clavar muntants metàl·lics | 0.04 | 43.97 | 1.76 |
| O0110 | h | Peó | 0.25 | 16.75 | 4.19 |
| O0101 | h | Cap de colla | 0.05 | 20.6 | 1.03 |
| O0102 | h | Oficial 1ª | 0.25 | 20.46 | 5.12 |
| P21971 | m | Barrera mixta de fusta i acer GH2 (material) | 1 | 174.8 | 174.80 |
| P1609 | m3 | Excavació de terres | 0.13 | 11.12 | 1.45 |
| %16130600_2 | % | Despeses indirectes | 6 % | 188.35 | 11.30 |
|  |  | Total |  |  | 199.65 |

**E119831** ut Abatiment de 4 metres per barrera mixta fusta metall
2 ut × 314.83 = 629.66
Abatiment de 4 metres per barrera mixta fusta i metall.

| Codi | Ut | Descripció | Rendiment | Preu | Import |
|---|---|---|---|---|---|
| M0253 | h | Màquina per a clavar muntants metàl·lics | 0.04 | 43.97 | 1.76 |
| O0101 | h | Cap de colla | 0.05 | 20.6 | 1.03 |
| O0110 | h | Peó | 0.1 | 16.75 | 1.68 |
| O0102 | h | Oficial 1ª | 0.1 | 20.46 | 2.05 |
| P1197 | m | Barrera de seguretat de fusta-metall G2M | 4 | 72.54 | 290.16 |
| P1609 | m3 | Excavació de terres | 0.03 | 11.12 | 0.33 |
| %16130600_2 | % | Despeses indirectes | 6 % | 297.01 | 17.82 |
|  |  | Total |  |  | 314.83 |

| Amidament | Uts. | Parcial |
|---|---|---|
| extrems G2M.4 | 2 | 2.00 |
| Total |  | 2 |

**E0785** u Captafars 1 cara, nivell 3 HI
11 u × 8.69 = 95.59
Captafars de prisma per calçada, d'1 cara, amb nivell 3 HI, totalment col·locat.

| Codi | Ut | Descripció | Rendiment | Preu | Import |
|---|---|---|---|---|---|
| M0214 | h | Camió grua | 0.02 | 42.07 | 0.84 |
| O0102 | h | Oficial 1ª | 0.075 | 20.46 | 1.53 |
| O0110 | h | Peó | 0.075 | 16.75 | 1.26 |
| P1479 | u | Captafars de prisma per calçada, 1 cara, nivell retrorreflexió 3 (material) | 1 | 4.57 | 4.57 |
| %16130600_2 | % | Despeses indirectes | 6 % | 8.20 | 0.49 |
|  |  | Total |  |  | 8.69 |

| Amidament | Uts. | Parcial |
|---|---|---|
| en barrera mixta c. 4m | 11 | 11.00 |
| Total |  | 11 |

### 01.02.05 Drenatge
Import: 2734.83

**E0880** m3 Formigó en revestiment de cunetes
4.5 m3 × 117.29 = 527.81
Formigó HM-20 en revestiment de cunetes, amb àrid 12 mm i airejant, inclòs part proporcional d'encofrat, totalment col·locat.

| Codi | Ut | Descripció | Rendiment | Preu | Import |
|---|---|---|---|---|---|
| M0225 | h | Vibrador | 0.1 | 2.09 | 0.21 |
| O0101 | h | Cap de colla | 0.025 | 20.6 | 0.52 |
| O0110 | h | Peó | 0.1 | 16.75 | 1.68 |
| O0102 | h | Oficial 1ª | 0.06 | 20.46 | 1.23 |
| P0509 | m3 | Formigó HM-20 posat a l'obra en revest. cunetes (material) | 1.02 | 85.71 | 87.42 |
| VGZ | % | Despeses indirectes | 1.107 | 6 | 6.64 |
| E0515 | m2 | Encofrat de fusta per a fonaments i/o formigó ocult | 0.8 | 24.49 | 19.59 |
|  |  | Total |  |  | 117.29 |

| Amidament | Uts. | Llarg | Ample | Parcial |
|---|---|---|---|---|
| cunetes | 25 | 1.2 | 0.15 | 4.50 |
| Total |  |  |  | 4.5 |

**E0884** m Formacio i reperfilat de cunetes en terres amb excavació fins a 50 cm de sobreample
25 m × 12.56 = 314.00
Execució de cuneta de drenatge, fins a 130 cm d'amplada, inclòs el tall del ferm amb serra de disc, retirada de terra vegetal, enderroc del paviment de mescla bituminosa en calent, excavació i compactació de la base de la cuneta, excavació d'un sobreample fins a 50 cm respecte la cuneta existent, estesa i compactació d'una capa de 20 cm de tot-u artificial, inclosa la càrrega i tansport del material sobrant a l'interior de l'obra o abocador controlat inclòs cànon d'abocador i condicionament del mateix, condicionament del terreny amb estesa de terra vegetal.

| Codi | Ut | Descripció | Rendiment | Preu | Import |
|---|---|---|---|---|---|
| M0251 | h | Bulldozer (maquinària) | 0.003 | 62.36 | 0.19 |
| M0334 | h | Serra de disc | 0.05 | 12 | 0.60 |
| M0207B | h | Retroexcavadora amb martell trencador | 0.002 | 68.89 | 0.14 |
| M0275 | h | Maquinària perforació (maquinària) | 0.002 | 14.15 | 0.03 |
| M0208 | h | Motonivelladora | 0.018 | 73.35 | 1.32 |
| M0210 | h | Corró vibratori autop. 10 a 12 t | 0.002 | 51.54 | 0.10 |
| M0211 | h | Picó vibrant amb placa 60 cm. (maquinària) | 0.005 | 9.61 | 0.05 |
| M0212B | h | Camió de trabuc de 20 t | 0.018 | 37.33 | 0.67 |
| M0213 | h | Camió cisterna de 8 m3 | 0.001 | 48 | 0.05 |
| M0207 | h | Retroexcavadora | 0.008 | 59.41 | 0.48 |
| M0201 | h | Compressor amb dos martells | 0.003 | 21.09 | 0.06 |
| M0204 | h | Pala carregadora neumàtics | 0.007 | 58.27 | 0.41 |
| O0110 | h | Peó | 0.093 | 16.75 | 1.56 |
| O0102 | h | Oficial 1ª | 0.003 | 20.46 | 0.06 |
| O0101 | h | Cap de colla | 0.027 | 20.6 | 0.56 |
| P0306 | m3 | Tot-u artificial | 0.299 | 15 | 4.49 |
| P1601 | m3 | Aigua | 0.02 | 0.65 | 0.01 |
| P1613 | u | Cànon d'abocador | 0.705 | 0.8 | 0.56 |
| P0307 | m3 | Terra de préstec | 0.06 | 3.4 | 0.20 |
| P1615 | u | Condicionament de l'abocador | 0.61 | 0.5 | 0.31 |
| VGZ | % | Despeses indirectes | 0.119 | 6 | 0.71 |
|  |  | Total |  |  | 12.56 |

| Amidament | Uts. | Parcial |
|---|---|---|
| cunetes en terres | 25 | 25.00 |
| Total |  | 25 |

**E0329N** m Neteja de cunetes existents, inclòs càrrega i transport
150 m × 5.02 = 753.00
Neteja de cunetes existents, inclòs càrrega i transport dels materials de runa a l'abocador.

| Codi | Ut | Descripció | Rendiment | Preu | Import |
|---|---|---|---|---|---|
| M0208 | h | Motonivelladora | 0.025 | 73.35 | 1.83 |
| M0212B | h | Camió de trabuc de 20 t | 0.025 | 37.33 | 0.93 |
| M0204 | h | Pala carregadora neumàtics | 0.025 | 58.27 | 1.46 |
| O0110 | h | Peó | 0.025 | 16.75 | 0.42 |
| O0101 | h | Cap de colla | 0.005 | 20.6 | 0.10 |
| %16130600_10600 | % | Despeses indirectes | 6 % | 4.74 | 0.28 |
|  |  | Total |  |  | 5.02 |

| Amidament | Uts. | Llarg | Parcial |
|---|---|---|---|
| ctra TP-2003 | 1 | 150 | 150.00 |
| Total |  |  | 150 |

**E04141** m2 Emmacat de pedra, base de formigó HM-20
5 m2 × 49.96 = 249.80

| Amidament | Uts. | Parcial |
|---|---|---|
| sortida od Foguet | 5 | 5.00 |
| Total |  | 5 |

**E0820BU2** u Bunera amb bústia i reixa fosa grisa 648x300x46 mm.
6 u × 148.37 = 890.22
Bunera amb bústia i reixa de fosa grisa de 648x300x46 mm i bastiment, totalment acabada. (E0820BUÇ)

| Codi | Ut | Descripció | Rendiment | Preu | Import |
|---|---|---|---|---|---|
| O0110 | h | Peó | 1 | 16.75 | 16.75 |
| O0101 | h | Cap de colla | 0.1 | 20.6 | 2.06 |
| O0102 | h | Oficial 1ª | 1 | 20.46 | 20.46 |
| P1609 | m3 | Excavació de terres | 0.9 | 11.12 | 10.01 |
| P06212 | u | Reixa i marc C-250 | 1 | 65.16 | 65.16 |
| P1005 | m | Vorada pref. form. tipus bústia. | 1 | 9.82 | 9.82 |
| E0502 | m3 | Formigó HM-20 fonaments | 0.25 | 62.85 | 15.71 |
| %161306000600 | % | Despeses indirectes | 6 % | 139.97 | 8.40 |
|  |  | Total |  |  | 148.37 |

| Amidament | Uts. | Parcial |
|---|---|---|
| Pont actual | 3 | 3.00 |
| Pont nou | 3 | 3.00 |
| Subtotal |  | 6.00 |
| Total |  | 6 |

### 01.02.06 Murs
Import: 8273.62

#### 01.02.06.01 Mur L1
Import: 1960.31

**E0305** m3 Excavació rases i pous, mitjans mecànics, cànon abocador
6.3 m3 × 11.12 = 70.06

| Amidament | Uts. | Llarg | Ample | Parcial |
|---|---|---|---|---|
|  | 10.5 | 1 | 0.6 | 6.30 |
| Total |  |  |  | 6.3 |

**E0501** m3 Formigó HL-150 solera neteja
1.47 m3 × 59.61 = 87.63
Formigó de neteja tipus HL-150 elaborat en planta,col·locat.

| Codi | Ut | Descripció | Rendiment | Preu | Import |
|---|---|---|---|---|---|
| M0225 | h | Vibrador | 0.08 | 2.09 | 0.17 |
| O0110 | h | Peó | 0.15 | 16.75 | 2.51 |
| O0101 | h | Cap de colla | 0.02 | 20.6 | 0.41 |
| O0102 | h | Oficial 1ª | 0.08 | 20.46 | 1.64 |
| P0500 | m3 | Formigó HL-150 posat a l'obra (material) | 1.02 | 50.5 | 51.51 |
| VGZ | % | Despeses indirectes | 0.562 | 6 | 3.37 |
|  |  | Total |  |  | 59.61 |

| Amidament | Uts. | Llarg | Ample | Parcial |
|---|---|---|---|---|
|  | 10.5 | 1.4 | 0.1 | 1.47 |
| Total |  |  |  | 1.47 |

**E0508** m3 Formigó HA-25 alçats
6.3 m3 × 71.75 = 452.03
Formigó tipus HA-25 en alçats, elaborat en planta, col·locat.

| Codi | Ut | Descripció | Rendiment | Preu | Import |
|---|---|---|---|---|---|
| M0225 | h | Vibrador | 0.1 | 2.09 | 0.21 |
| M0234 | h | Camió amb bomba de formigonar (maquinària) | 0.08 | 88.92 | 7.11 |
| O0102 | h | Oficial 1ª | 0.08 | 20.46 | 1.64 |
| O0101 | h | Cap de colla | 0.03 | 20.6 | 0.62 |
| O0110 | h | Peó | 0.12 | 16.75 | 2.01 |
| P0506 | m3 | Formigó HA-25 posat a l'obra (material) | 1.02 | 55 | 56.10 |
| VGZ | % | Despeses indirectes | 0.677 | 6 | 4.06 |
|  |  | Total |  |  | 71.75 |

| Amidament | Uts. | Parcial |
|---|---|---|
| Segons amidaments CYPE | 6.3 | 6.30 |
| Total |  | 6.3 |

**E0517** kg Acer especial B-500S de límit elàstic 500 N/mm2 en barres corrugades
462.6 kg × 0.97 = 448.72
Subministrament d'acer B 500 S de límit elàstic 500 n/mm2 en barres corrugades, inclòs muntatge, distanciadors i col·locació.

| Codi | Ut | Descripció | Rendiment | Preu | Import |
|---|---|---|---|---|---|
| M0245 | h | Cisalla elèctrica (maquinària) | 0.003 | 3.73 | 0.01 |
| M0246 | h | Màquina de doblegar rodó d'acer (maquinària) | 0.003 | 3 | 0.01 |
| O0110 | h | Peó | 0.004 | 16.75 | 0.07 |
| O0102 | h | Oficial 1ª | 0.004 | 20.46 | 0.08 |
| O0101 | h | Cap de colla | 0.001 | 20.6 | 0.02 |
| P0602 | kg | Filferro recuit (material) | 0.008 | 1.57 | 0.01 |
| P0607 | kg | Acer corrugat B-500s en barres (material) | 1 | 0.72 | 0.72 |
| %161306000600 | % | Despeses indirectes | 6 % | 0.92 | 0.06 |
|  |  | Total |  |  | 0.97 |

| Amidament | Uts. | Parcial |
|---|---|---|
| Segons amidaments CYPE | 462.6 | 462.60 |
| Total |  | 462.6 |

**E0516** m2 Encofrat de fusta per a formigó vist
29.55 m2 × 30.52 = 901.87
Encofrat de fusta per a formigó vist, col·locat.

| Codi | Ut | Descripció | Rendiment | Preu | Import |
|---|---|---|---|---|---|
| M0214 | h | Camió grua | 0.08 | 42.07 | 3.37 |
| O0102 | h | Oficial 1ª | 0.2 | 20.46 | 4.09 |
| O0101 | h | Cap de colla | 0.02 | 20.6 | 0.41 |
| O0110 | h | Peó | 0.2 | 16.75 | 3.35 |
| P0706 | u | Puntal telescòpic. (material) | 0.05 | 11.29 | 0.56 |
| P0604 | kg | Claus d'acer (material) | 0.15 | 1.71 | 0.26 |
| P0602 | kg | Filferro recuit | 0.3 | 1.57 | 0.47 |
| P0701 | m | Tauló de fusta de pi (material) | 2 | 0.42 | 0.84 |
| P0702 | m3 | Llata de fusta de pi (material) | 0.001 | 288.46 | 0.29 |
| P0707 | l | Desencofrant (material) | 0.06 | 1.6 | 0.10 |
| P0704 | m2 | Tauler de fusta de pi 22 mm. (material) | 1 | 15.05 | 15.05 |
| %161306000600 | % | Despeses indirectes | 6 % | 28.79 | 1.73 |
|  |  | Total |  |  | 30.52 |

| Amidament | Uts. | Llarg | Ample | Parcial |
|---|---|---|---|---|
| Intrados | 1.5 | 10.5 |  | 15.75 |
| Extrados | 1.2 | 10.5 |  | 12.60 |
| Tape | 0.25 | 1.5 | 2 | 0.75 |
|  | 0.3 | 0.75 | 2 | 0.45 |
| Subtotal |  |  |  | 29.55 |
| Total |  |  |  | 29.55 |

#### 01.02.06.02 Mur L2
Import: 6313.31

**E0305** m3 Excavació rases i pous, mitjans mecànics, cànon abocador
18.9 m3 × 11.12 = 210.17

| Amidament | Uts. | Llarg | Ample | Parcial |
|---|---|---|---|---|
|  | 18 | 1.5 | 0.7 | 18.90 |
| Total |  |  |  | 18.9 |

**E0501** m3 Formigó HL-150 solera neteja
3.42 m3 × 59.61 = 203.87

| Amidament | Uts. | Llarg | Ample | Parcial |
|---|---|---|---|---|
|  | 18 | 1.9 | 0.1 | 3.42 |
| Total |  |  |  | 3.42 |

**E0508** m3 Formigó HA-25 alçats
22.68 m3 × 71.75 = 1627.29

| Amidament | Uts. | Parcial |
|---|---|---|
| Segons amidaments CYPE | 22.68 | 22.68 |
| Total |  | 22.68 |

**E0517** kg Acer especial B-500S de límit elàstic 500 N/mm2 en barres corrugades
1293.9 kg × 0.97 = 1255.08

| Amidament | Uts. | Parcial |
|---|---|---|
| Segons amidaments CYPE | 1293.9 | 1293.90 |
| Total |  | 1293.9 |

**E0516** m2 Encofrat de fusta per a formigó vist
98.85 m2 × 30.52 = 3016.90

| Amidament | Uts. | Llarg | Ample | Parcial |
|---|---|---|---|---|
| Intrados | 2.85 | 18 |  | 51.30 |
| Extrados | 2.5 | 18 |  | 45.00 |
| Tape | 0.3 | 2.85 | 2 | 1.71 |
|  | 0.35 | 1.2 | 2 | 0.84 |
| Subtotal |  |  |  | 98.85 |
| Total |  |  |  | 98.85 |

## 01.03 Eixamplament de pont sobre el Gaià (07/12/1994)
Import: 255548.91

### 01.03.01 Pont nou
Import: 230931.16

#### 01.03.01.01 Biga principal
Import: 71109.45

**E5402T** m Biga prefabricada de formigó amb armadures pretesades, tipus artesa, de 170 cm de cantell
33 m × 1249.69 = 41239.77
Biga prefabricada de formigó amb armadures pretesades, tipus artesa, de 170 cm de cantell, 190 cm de base i 343 cm d'ample superior, col·locada amb grúa, inclou part proporcional de transport, aplec, càrregues i descàrregues en obra, formació, manteniment i retirada de les plataformes de treball per a l'emplaçament i posicionament de la maquinària i elements auxiliars.

| Codi | Ut | Descripció | Rendiment | Preu | Import |
|---|---|---|---|---|---|
| M0301 | h | Grua autopropulsada mínima de 100 tn (maquinària) | 0.42 | 147.51 | 61.95 |
| O0101 | h | Cap de colla | 0.42 | 20.6 | 8.65 |
| O0102 | h | Oficial 1ª | 0.42 | 20.46 | 8.59 |
| O0110 | h | Peó | 0.92 | 16.75 | 15.41 |
| P2001A | m | Biga prefabricada de formigó pretesat, tipus artesa, de 170 cm de cantell, 190 cm de base i 340 cm d (material) | 1 | 1076.85 | 1076.85 |
| P1126 | u | Altres conceptes | 25.85 | 0.29 | 7.50 |
| %16130600_2 | % | Despeses indirectes | 6 % | 1178.95 | 70.74 |
|  |  | Total |  |  | 1249.69 |

| Amidament | Uts. | Parcial |
|---|---|---|
| Biga principal | 33 | 33.00 |
| Total |  | 33 |

**E05292** m2 Prellosa de formigó de 10 cm de gruix i 100 a 120 cm d'amplària, colocada.
181.5 m2 × 84.45 = 15327.68
Encofrat perdut per sobre de biga artesa, amb prelloses prefabricades de 10 cm de gruix i de 100 a 120 d'amplària amb armats de gelosia i especejaments definits segons plànols. Inclou el tranport a obra, mitjans auxiliars per a la col·locació i subjecció, morter d'anivellament i regularització sobre superfície de recolzament, rejuntat en tot el perímetre, totalment col.locades.

| Codi | Ut | Descripció | Rendiment | Preu | Import |
|---|---|---|---|---|---|
| M0216 | h | Grua autopropulsada de 40 t (maquinària) | 0.115 | 77.43 | 8.90 |
| O0110 | h | Peó | 0.46 | 16.75 | 7.71 |
| O0101 | h | Cap de colla | 0.115 | 20.6 | 2.37 |
| O0102 | h | Oficial 1ª | 0.46 | 20.46 | 9.41 |
| P0981U | m2 | Prellosa 10 cm (P0981Ç) (material) | 1 | 52.44 | 52.44 |
| VGZ | % | Despeses indirectes | 0.604 | 6 | 3.62 |
|  |  | Total |  |  | 84.45 |

| Amidament | Uts. | Llarg | Parcial |
|---|---|---|---|
| Prellosa sobre artesa | 33 | 5.5 | 181.50 |
| Total |  |  | 181.5 |

**E0511** m3 Formigó HA-35 alçats
43.56 m3 × 82.6 = 3598.06
Formigó tipus HA-35 en alçats, elaborat en planta, col·locat.

| Codi | Ut | Descripció | Rendiment | Preu | Import |
|---|---|---|---|---|---|
| M0234 | h | Camió amb bomba de formigonar | 0.08 | 88.92 | 7.11 |
| M0225 | h | Vibrador | 0.1 | 2.09 | 0.21 |
| O0102 | h | Oficial 1ª | 0.08 | 20.46 | 1.64 |
| O0101 | h | Cap de colla | 0.03 | 20.6 | 0.62 |
| O0110 | h | Peó | 0.12 | 16.75 | 2.01 |
| P0510 | m3 | Formigó HA-35 posat a l'obra (material) | 1.02 | 65.04 | 66.34 |
| VGZ | % | Despeses indirectes | 0.779 | 6 | 4.67 |
|  |  | Total |  |  | 82.6 |

| Amidament | Uts. | Llarg | Parcial |
|---|---|---|---|
| Tauler pont, formigó sobre prellosa per a completar llosa superi | 1.32 | 33 | 43.56 |
| Total |  |  | 43.56 |

**E0517** kg Acer especial B-500S de límit elàstic 500 N/mm2 en barres corrugades
3450.96 kg × 0.97 = 3347.43

| Amidament | Uts. | Llarg | Ample | Parcial |
|---|---|---|---|---|
| Barres transverslas 20 mm cada 20 | 5.68 | 165 | 2.47 | 2314.88 |
| Barres longitudinals 12 mm cada 20 | 33 | 28 | 0.89 | 822.36 |
| varis a justificar | 0.1 | 3137.24 |  | 313.72 |
| Subtotal |  |  |  | 3450.96 |
| Total |  |  |  | 3450.96 |

**E0516** m2 Encofrat de fusta per a formigó vist
16.5 m2 × 30.52 = 503.58

| Amidament | Uts. | Llarg | Ample | Parcial |
|---|---|---|---|---|
| Laterals tauler pont | 33 | 0.2 | 2 | 13.20 |
| Fontral tauler pont | 5.5 | 0.3 | 2 | 3.30 |
| Subtotal |  |  |  | 16.50 |
| Total |  |  |  | 16.5 |

**E09031** dm3 Suport de neoprè armat, inclos base anivellament
13.12 dm3 × 38.48 = 504.86
Suport de neoprè armat de 400x400x100 mm per a recolzaments a dues pendents, inclòs base d'anivellament de 500x500x80 mm amb morter autonivellant i d'altes prestacions amb resistència mínima a la compressió 50 MPa, col·locats.

| Codi | Ut | Descripció | Rendiment | Preu | Import |
|---|---|---|---|---|---|
| O0101 | h | Cap de colla | 0.06 | 20.6 | 1.24 |
| O0110 | h | Peó | 0.16 | 16.75 | 2.68 |
| O0102 | h | Oficial 1ª | 0.16 | 20.46 | 3.27 |
| P2006 | m3 | Morter altes prestacions autonivellant 50 MPa sense retracció (material) | 0.75 | 1.56 | 1.17 |
| P2007 | dm3 | Neoprè armat per a recolzaments 400x400x74 mm (material) | 1 | 24.75 | 24.75 |
| P10206 | pp | Materials i elements auxiliars (material) | 1 | 3.19 | 3.19 |
| %16130600_2 | % | Despeses indirectes | 6 % | 36.30 | 2.18 |
|  |  | Total |  |  | 38.48 |

| Amidament | Uts. | Llarg | Ample | Alt | Parcial |
|---|---|---|---|---|---|
|  | 4 | 2 | 4 | 0.41 | 13.12 |
| Total |  |  |  |  | 13.12 |

**E0105** m2 Impermeabilització de tauler de pont amb membrana de betum asfàltic
181.5 m2 × 15.87 = 2880.41
Impermeabilització de tauler de pont amb membrana de làmina de betum asfàltic modificat LBM(SBS)-40-FV+FP, inclòs pèrdues per retalls i encavalcaments, totalment acabat.

| Codi | Ut | Descripció | Rendiment | Preu | Import |
|---|---|---|---|---|---|
| A0802 | h | Equip de maquinària especial de fixació de làmina de betum asfàltic (maquinària) | 0.12 | 4.61 | 0.55 |
| O0101 | h | Cap de colla | 0.03 | 20.6 | 0.62 |
| O0110 | h | Peó | 0.2 | 16.75 | 3.35 |
| O0102 | h | Oficial 1ª | 0.05 | 20.46 | 1.02 |
| P2003 | kg | Emulsió bituminosa tipus ED negre (material) | 0.3 | 0.71 | 0.21 |
| P2005 | m2 | Làmina bet.modif.n/proteg.LBM(SBS)40_FV+FP 50g/m2, 130 g/m2 (material) | 1.05 | 7.37 | 7.74 |
| P2004 | kg | Oxiasfalt sacs, OA 80725, en cal (material) | 2 | 0.74 | 1.48 |
| %16130600_2 | % | Despeses indirectes | 6 % | 14.97 | 0.90 |
|  |  | Total |  |  | 15.87 |

| Amidament | Uts. | Llarg | Parcial |
|---|---|---|---|
| Tauler pont | 5.5 | 33 | 181.50 |
| Total |  |  | 181.5 |

**E0906** m Junt de dilatació per a taulers de ponts, perfil de cautxú extrusionat, recorr. 100 mm
11 m × 337.06 = 3707.66
Formació de junt de dilatació per a taulers de ponts, amb perfil de cautxú extrusionat, per a absorbir moviments de 100 mm com a màxim, col·locat amb adhesiu, perns de diàmetre 14 mm o superior, inclou morters epoxi de regularització inferior i segellat lateral, segons detall de plànols.

| Codi | Ut | Descripció | Rendiment | Preu | Import |
|---|---|---|---|---|---|
| M0201 | h | Compressor amb dos martells | 0.9 | 21.09 | 18.98 |
| M0334 | h | Serra de disc | 0.4 | 12 | 4.80 |
| M0227 | h | Grup electrògen 45/60 kVA , consums inclosos (maquinària) | 0.45 | 5.26 | 2.37 |
| O0101 | h | Cap de colla | 0.3 | 20.6 | 6.18 |
| O0110 | h | Peó | 2 | 16.75 | 33.50 |
| O0102 | h | Oficial 1ª | 1 | 20.46 | 20.46 |
| P2009 | m | Junt dilatació ext. perfil cautxú per un recorregut de 100 mm (material) | 1 | 231.69 | 231.69 |
| %161306000600 | % | Despeses indirectes | 6 % | 317.98 | 19.08 |
|  |  | Total |  |  | 337.06 |

| Amidament | Uts. | Llarg | Parcial |
|---|---|---|---|
| Extrems pont | 5.5 | 2 | 11.00 |
| Total |  |  | 11 |

#### 01.03.01.02 Estrep dret
Import: 70011.11

**E0313D** m2 Esbrossada i tala en qualsevol tipus de terreny
240 m2 × 0.68 = 163.20

| Amidament | Uts. | Parcial |
|---|---|---|
| Zona estrep | 240 | 240.00 |
| Total |  | 240 |

**E0314** m3 Excavació de terra vegetal, càrrega i transport.
120 m3 × 3.33 = 399.60

| Amidament | Llarg | Ample | Parcial |
|---|---|---|---|
|  | 240 | 0.5 | 120.00 |
| Total |  |  | 120 |

**E0305** m3 Excavació rases i pous, mitjans mecànics, cànon abocador
379.34 m3 × 11.12 = 4218.26

| Amidament | Uts. | Parcial |
|---|---|---|
| Excavació zona estrep | 379.34 | 379.34 |
| Total |  | 379.34 |

**E0344** m2 Repàs i piconatge de la base del terraplè i del fons de la caixa mecànics i compactació del 95% PM
112.8 m2 × 0.6 = 67.68

| Amidament | Uts. | Llarg | Parcial |
|---|---|---|---|
|  | 24 | 4.7 | 112.80 |
| Total |  |  | 112.8 |

**E0320** m3 Rebliment i piconatge de material granular en extradós
515.83 m3 × 22.54 = 11626.81
Rebliment i piconatge de material granular en extradós d'obres de fàbrica, inclòs càrrega i transport.

| Codi | Ut | Descripció | Rendiment | Preu | Import |
|---|---|---|---|---|---|
| M0207 | h | Retroexcavadora | 0.01 | 59.41 | 0.59 |
| M0211 | h | Picó vibrant amb placa 60 cm. | 0.05 | 9.61 | 0.48 |
| M0213 | h | Camió cisterna de 8 m3 | 0.01 | 48 | 0.48 |
| O0110 | h | Peó | 0.1 | 16.75 | 1.68 |
| O0101 | h | Cap de colla | 0.05 | 20.6 | 1.03 |
| P0309 | m3 | Material granular seleccionat (material) | 1 | 17 | 17.00 |
| %16130600_2 | % | Despeses indirectes | 6 % | 21.26 | 1.28 |
|  |  | Total |  |  | 22.54 |

| Amidament | Uts. | Parcial |
|---|---|---|
| Estrep | 515.83 | 515.83 |
| Total |  | 515.83 |

**E0501** m3 Formigó HL-150 solera neteja
6.24 m3 × 59.61 = 371.97

| Amidament | Uts. | Llarg | Parcial |
|---|---|---|---|
| Sota sabata principal | 38.13 | 0.1 | 3.81 |
| Sota llosa de transició | 24.26 | 0.1 | 2.43 |
| Subtotal |  |  | 6.24 |
| Total |  |  | 6.24 |

**E0505** m3 Formigó HA-25 fonaments i soleres
58.15 m3 × 65.96 = 3835.57
Formigó tipus HA-25 en fonaments i soleres, elaborat en planta,col·locat.

| Codi | Ut | Descripció | Rendiment | Preu | Import |
|---|---|---|---|---|---|
| M0225 | h | Vibrador | 0.1 | 2.09 | 0.21 |
| O0101 | h | Cap de colla | 0.025 | 20.6 | 0.52 |
| O0102 | h | Oficial 1ª | 0.1 | 20.46 | 2.05 |
| O0110 | h | Peó | 0.2 | 16.75 | 3.35 |
| P0506 | m3 | Formigó HA-25 posat a l'obra | 1.02 | 55 | 56.10 |
| VGZ | % | Despeses indirectes | 0.622 | 6 | 3.73 |
|  |  | Total |  |  | 65.96 |

| Amidament | Uts. | Llarg | Ample | Parcial |
|---|---|---|---|---|
| Sabata | 46.61 |  |  | 46.61 |
| Llosa de transició | 7.17 |  |  | 7.17 |
| Plataforma | 0.3 | 3 | 4.85 | 4.37 |
| Subtotal |  |  |  | 58.15 |
| Total |  |  |  | 58.15 |

**E0508** m3 Formigó HA-25 alçats
154.2 m3 × 71.75 = 11063.85

| Amidament | Uts. | Parcial |
|---|---|---|
| Aleta | 71.89 | 71.89 |
| Alçat | 77.97 | 77.97 |
| Muret de guarda | 4.34 | 4.34 |
| Subtotal |  | 154.20 |
| Total |  | 154.2 |

**E0517** kg Acer especial B-500S de límit elàstic 500 N/mm2 en barres corrugades
19854.34 kg × 0.97 = 19258.71

| Amidament | Uts. | Llarg | Parcial |
|---|---|---|---|
| Pes calculat segons amidament auxiliars |  |  |  |
| Aleta | 5329.51 |  | 5329.51 |
| Encep i esperes | 4119.81 |  | 4119.81 |
| Mur frontal | 3773.21 |  | 3773.21 |
| Muret de guarda | 480.68 |  | 480.68 |
| Llosa de transició | 711.91 |  | 711.91 |
| Pilons | 787.75 | 4 | 3151.00 |
| Plataforma | 483.28 |  | 483.28 |
| varis a justificar | 0.1 | 18049.4 | 1804.94 |
| Subtotal |  |  | 19854.34 |
| Total |  |  | 19854.34 |

**E0515** m2 Encofrat de fusta per a fonaments i/o formigó ocult
54.84 m2 × 24.49 = 1343.03
Encofrat de fusta per a fonaments i formigó ocult, col·locat.

| Codi | Ut | Descripció | Rendiment | Preu | Import |
|---|---|---|---|---|---|
| M0214 | h | Camió grua | 0.025 | 42.07 | 1.05 |
| O0110 | h | Peó | 0.11 | 16.75 | 1.84 |
| O0101 | h | Cap de colla | 0.02 | 20.6 | 0.41 |
| O0102 | h | Oficial 1ª | 0.11 | 20.46 | 2.25 |
| P0704 | m2 | Tauler de fusta de pi 22 mm. | 1 | 15.05 | 15.05 |
| P0604 | kg | Claus d'acer | 0.15 | 1.71 | 0.26 |
| P0602 | kg | Filferro recuit | 0.3 | 1.57 | 0.47 |
| P0702 | m3 | Llata de fusta de pi | 0.001 | 288.46 | 0.29 |
| P0706 | u | Puntal telescòpic. | 0.05 | 11.29 | 0.56 |
| P0707 | l | Desencofrant | 0.05 | 1.6 | 0.08 |
| P0701 | m | Tauló de fusta de pi | 2 | 0.42 | 0.84 |
| %161306000600 | % | Despeses indirectes | 6 % | 23.10 | 1.39 |
|  |  | Total |  |  | 24.49 |

| Amidament | Uts. | Llarg | Parcial |
|---|---|---|---|
| Sabata | 46.61 |  | 46.61 |
| Llosa de transició | 5.87 |  | 5.87 |
| Plataforma | 0.3 | 7.85 | 2.36 |
| Subtotal |  |  | 54.84 |
| Total |  |  | 54.84 |

**E0516** m2 Encofrat de fusta per a formigó vist
340.28 m2 × 30.52 = 10385.35

| Amidament | Uts. | Parcial |
|---|---|---|
| Aleta | 184.7 | 184.70 |
| Alçat estrep | 124.2 | 124.20 |
| Muret de guarda | 31.38 | 31.38 |
| Subtotal |  | 340.28 |
| Total |  | 340.28 |

**E0867** m Tub dren DN 200 mm PE corrugat i doble paret TP
5.7 m × 11.58 = 66.01
Tub dren de 200 mm de diàmetre nominal de PE corrugat i doble paret, totalment ranurat, col·locat en rasa de trasdós de mur per al drenatge.

| Codi | Ut | Descripció | Rendiment | Preu | Import |
|---|---|---|---|---|---|
| O0102 | h | Oficial 1ª | 0.05 | 20.46 | 1.02 |
| O0110 | h | Peó | 0.05 | 16.75 | 0.84 |
| P1151 | m | Tub porós de DN200 mm (material) | 1 | 7.31 | 7.31 |
| P1171 | pp | Accessoris i connexions PVC (material) | 1 | 1.76 | 1.76 |
| VGZ | % | Despeses indirectes | 0.109 | 6 | 0.65 |
|  |  | Total |  |  | 11.58 |

| Amidament | Uts. | Parcial |
|---|---|---|
| Drenatge estrep | 5.7 | 5.70 |
| Total |  | 5.7 |

**E0319** m3 Rebliment i piconatge localitzat amb material filtrant
0.91 m3 × 24.62 = 22.40
Rebliment i piconatge localitzat amb material filtrant, inclòs reperfilat, càrrega i transport.

| Codi | Ut | Descripció | Rendiment | Preu | Import |
|---|---|---|---|---|---|
| M0207 | h | Retroexcavadora | 0.025 | 59.41 | 1.49 |
| O0102 | h | Oficial 1ª | 0.09 | 20.46 | 1.84 |
| O0110 | h | Peó | 0.15 | 16.75 | 2.51 |
| O0101 | h | Cap de colla | 0.05 | 20.6 | 1.03 |
| P0308 | m3 | Material filtrant (material) | 1 | 16.36 | 16.36 |
| VGZ | % | Despeses indirectes | 0.232 | 6 | 1.39 |
|  |  | Total |  |  | 24.62 |

| Amidament | Uts. | Llarg | Ample | Parcial |
|---|---|---|---|---|
| Material filtrant al voltant dren | 5.7 | 0.4 | 0.4 | 0.91 |
| Total |  |  |  | 0.91 |

**E04031** m Piló d'extracció amb llots tixotròpics, D85 cm, inclòs encamisat
48 m × 122.47 = 5878.56
Perforació i formigonament de pilons perforats entubat utilitzant llots tixotròpics en terreny fluix, de diàmetre 85 cm amb formigó HA-35/L/20/IIa+Qc, amb additiu superplastificant, de consistència líquida i grandària màxima del granulat 20 mm, amb >= 375 kg/m3 de ciment, inclòs l'equip de llots i l'encamisat.

| Codi | Ut | Descripció | Rendiment | Preu | Import |
|---|---|---|---|---|---|
| M0232 | m | Perf.mate.equi.maqu.piló 85cm (maquinària) | 1 | 77.31 | 77.31 |
| P1614 | kg | Llot tixotròpic (material) | 10 | 0.08 | 0.80 |
| P0510 | m3 | Formigó HA-35 posat a l'obra | 0.58 | 65.04 | 37.72 |
| VGZ | % | Despeses indirectes | 1.106 | 6 | 6.64 |
|  |  | Total |  |  | 122.47 |

| Amidament | Uts. | Llarg | Parcial |
|---|---|---|---|
| Estrep | 4 | 12 | 48.00 |
| Total |  |  | 48 |

**E01021** u Enderroc de cap de piló, de diàmetre 85 cm
4 u × 71.09 = 284.36
Enderroc de cap de piló, de diàmetre 85 cm, amb mitjans mecànics o manuals, inclòs càrrega, transport a l'abocador, cànon d'abocament i manteniment de l'abocador.

| Codi | Ut | Descripció | Rendiment | Preu | Import |
|---|---|---|---|---|---|
| M0212B | h | Camió de trabuc de 20 t | 0.13 | 37.33 | 4.853 |
| M0201 | h | Compressor amb dos martells | 0.83 | 21.09 | 17.505 |
| O0110 | h | Peó | 0.42 | 16.75 | 7.035 |
| O0102 | h | Oficial 1ª | 1.67 | 20.46 | 34.168 |
| O0101 | h | Cap de colla | 0.17 | 20.6 | 3.502 |
| %16130600_2 | % | Despeses indirectes | 6 % | 67.063 | 4.024 |
|  |  | Total |  |  | 71.09 |

**E0533** m2 Pintura bituminosa en extradós de murs (tres capes)
51.98 m2 × 2.19 = 113.84

| Codi | Ut | Descripció | Rendiment | Preu | Import |
|---|---|---|---|---|---|
| O0102 | h | Oficial 1ª | 0.02 | 20.46 | 0.41 |
| O0110 | h | Peó | 0.08 | 16.75 | 1.34 |
| P0412 | kg | Emulsió catiònica tipus ECI | 1.8 | 0.17 | 0.31 |
| %16130600_2 | % | Despeses indirectes | 6 % | 2.06 | 0.12 |
|  |  | Total |  |  | 2.19 |

| Amidament | Uts. | Llarg | Ample | Parcial |
|---|---|---|---|---|
|  | 1 | 9.2 | 5.65 | 51.98 |
| Total |  |  |  | 51.98 |

**E0905** m2 Làmina drenant de PEAD nòduls de 9 mm, feltre PP i làmina 400 kN/m2
51.98 m2 × 15.8 = 821.28
Làmina drenant de polietilè d'alta densitat amb nòduls de 9 mm de gruix, feltre de polipropilè i làmina impermeabilitzant de polietilè, amb resistència a la compressió de 400 kN/m2, fixada mecànicament en paraments verticals, inclòs pèrdues per retalls i encavalcaments, totalment col·locada.

| Codi | Ut | Descripció | Rendiment | Preu | Import |
|---|---|---|---|---|---|
| O0110 | h | Peó | 0.08 | 16.75 | 1.34 |
| O0101 | h | Cap de colla | 0.02 | 20.6 | 0.41 |
| O0102 | h | Oficial 1ª | 0.08 | 20.46 | 1.64 |
| P2008 | m2 | Làmina PEAD nòduls 9 mm, feltre PP, làmina PE i resist. 400 kN/m2 (material) | 1.1 | 7.36 | 8.10 |
| P0604 | kg | Claus d'acer | 2 | 1.71 | 3.42 |
| %16130600_2 | % | Despeses indirectes | 6 % | 14.91 | 0.89 |
|  |  | Total |  |  | 15.8 |

| Amidament | Uts. | Llarg | Ample | Parcial |
|---|---|---|---|---|
|  | 1 | 9.2 | 5.65 | 51.98 |
| Total |  |  |  | 51.98 |

**E0534** ml Perfil hidroexpansiu format per combinació de resines
5.65 ml × 16.04 = 90.63
Perfil hidroexpansiu format per una combinació de resines hidròfils i cautxú, enganxat amb massilla de poliuretà.

| Codi | Ut | Descripció | Rendiment | Preu | Import |
|---|---|---|---|---|---|
| O0110 | h | Peó | 0.033 | 16.75 | 0.55 |
| O0102 | h | Oficial 1ª | 0.033 | 20.46 | 0.68 |
| P1002 | kg | Massilla de poliuretà monocomponent (material) | 0.06 | 48.07 | 2.88 |
| P1001 | m | Perfil hidroexpansiu (material) | 1 | 11.02 | 11.02 |
| %16130600_2 | % | Despeses indirectes | 6 % | 15.13 | 0.91 |
|  |  | Total |  |  | 16.04 |

| Amidament | Uts. | Llarg | Parcial |
|---|---|---|---|
| junt fonaments amb estreps | 1 | 5.65 | 5.65 |
| Total |  |  | 5.65 |

#### 01.03.01.03 Estrep esquerra
Import: 71534.27

**E0313D** m2 Esbrossada i tala en qualsevol tipus de terreny
240 m2 × 0.68 = 163.20

**E0314** m3 Excavació de terra vegetal, càrrega i transport.
72 m3 × 3.33 = 239.76

| Amidament | Uts. | Llarg | Parcial |
|---|---|---|---|
| Zona estrep | 240 | 0.3 | 72.00 |
| Total |  |  | 72 |

**E0305** m3 Excavació rases i pous, mitjans mecànics, cànon abocador
429.34 m3 × 11.12 = 4774.26

| Amidament | Uts. | Parcial |
|---|---|---|
| Excavació zona estrep | 379.34 | 379.34 |
| Altres | 50 | 50.00 |
| Subtotal |  | 429.34 |
| Total |  | 429.34 |

**E0344** m2 Repàs i piconatge de la base del terraplè i del fons de la caixa mecànics i compactació del 95% PM
112.8 m2 × 0.6 = 67.68

| Amidament | Uts. | Llarg | Parcial |
|---|---|---|---|
|  | 24 | 4.7 | 112.80 |
| Total |  |  | 112.8 |

**E0320** m3 Rebliment i piconatge de material granular en extradós
565.83 m3 × 22.54 = 12753.81

| Amidament | Llarg | Parcial |
|---|---|---|
|  | 515.83 | 515.83 |
|  | 50 | 50.00 |
| Subtotal |  | 565.83 |
| Total |  | 565.83 |

**E0501** m3 Formigó HL-150 solera neteja
6.24 m3 × 59.61 = 371.97

| Amidament | Uts. | Llarg | Parcial |
|---|---|---|---|
| Sota sabata principal | 38.13 | 0.1 | 3.81 |
| Sota llosa de transició | 24.26 | 0.1 | 2.43 |
| Subtotal |  |  | 6.24 |
| Total |  |  | 6.24 |

**E0505** m3 Formigó HA-25 fonaments i soleres
58.15 m3 × 65.96 = 3835.57

| Amidament | Uts. | Llarg | Ample | Parcial |
|---|---|---|---|---|
| Sabata | 46.61 |  |  | 46.61 |
| Llosa de transició | 7.17 |  |  | 7.17 |
| Plataforma | 0.3 | 3 | 4.85 | 4.37 |
| Subtotal |  |  |  | 58.15 |
| Total |  |  |  | 58.15 |

**E0508** m3 Formigó HA-25 alçats
154.2 m3 × 71.75 = 11063.85

| Amidament | Uts. | Parcial |
|---|---|---|
| Aleta | 71.89 | 71.89 |
| Alçat | 77.97 | 77.97 |
| Muret de guarda | 4.34 | 4.34 |
| Subtotal |  | 154.20 |
| Total |  | 154.2 |

**E0517** kg Acer especial B-500S de límit elàstic 500 N/mm2 en barres corrugades
19854.34 kg × 0.97 = 19258.71

| Amidament | Uts. | Llarg | Parcial |
|---|---|---|---|
| Pes calculat segons amidament auxiliars |  |  |  |
| Aleta | 5329.51 |  | 5329.51 |
| Encep i esperes | 4119.81 |  | 4119.81 |
| Mur frontal | 3773.21 |  | 3773.21 |
| Muret de guarda | 480.68 |  | 480.68 |
| Llosa de transició | 711.91 |  | 711.91 |
| Pilons | 787.75 | 4 | 3151.00 |
| Plataforma | 483.28 |  | 483.28 |
| varis a justificar | 0.1 | 18049.4 | 1804.94 |
| Subtotal |  |  | 19854.34 |
| Total |  |  | 19854.34 |

**E0515** m2 Encofrat de fusta per a fonaments i/o formigó ocult
54.84 m2 × 24.49 = 1343.03

| Amidament | Uts. | Llarg | Parcial |
|---|---|---|---|
| Sabata | 46.61 |  | 46.61 |
| Llosa de transició | 5.87 |  | 5.87 |
| Plataforma | 0.3 | 7.85 | 2.36 |
| Subtotal |  |  | 54.84 |
| Total |  |  | 54.84 |

**E0516** m2 Encofrat de fusta per a formigó vist
340.28 m2 × 30.52 = 10385.35

| Amidament | Uts. | Parcial |
|---|---|---|
| Aleta | 184.7 | 184.70 |
| Alçat estrep | 124.2 | 124.20 |
| Muret de guarda | 31.38 | 31.38 |
| Subtotal |  | 340.28 |
| Total |  | 340.28 |

**E0867** m Tub dren DN 200 mm PE corrugat i doble paret TP
5.7 m × 11.58 = 66.01

| Amidament | Uts. | Parcial |
|---|---|---|
| Drenatge estrep | 5.7 | 5.70 |
| Total |  | 5.7 |

**E0319** m3 Rebliment i piconatge localitzat amb material filtrant
0.91 m3 × 24.62 = 22.40

| Amidament | Uts. | Llarg | Ample | Parcial |
|---|---|---|---|---|
| Material filtrant al voltant dren | 5.7 | 0.4 | 0.4 | 0.91 |
| Total |  |  |  | 0.91 |

**E04031** m Piló d'extracció amb llots tixotròpics, D85 cm, inclòs encamisat
48 m × 122.47 = 5878.56

| Amidament | Uts. | Llarg | Parcial |
|---|---|---|---|
| Estrep | 4 | 12 | 48.00 |
| Total |  |  | 48 |

**E01021** u Enderroc de cap de piló, de diàmetre 85 cm
4 u × 71.09 = 284.36

**E0533** m2 Pintura bituminosa en extradós de murs (tres capes)
51.98 m2 × 2.19 = 113.84

| Amidament | Uts. | Llarg | Ample | Parcial |
|---|---|---|---|---|
|  | 1 | 9.2 | 5.65 | 51.98 |
| Total |  |  |  | 51.98 |

**E0905** m2 Làmina drenant de PEAD nòduls de 9 mm, feltre PP i làmina 400 kN/m2
51.98 m2 × 15.8 = 821.28

| Amidament | Uts. | Llarg | Ample | Parcial |
|---|---|---|---|---|
|  | 1 | 9.2 | 5.65 | 51.98 |
| Total |  |  |  | 51.98 |

**E0534** ml Perfil hidroexpansiu format per combinació de resines
5.65 ml × 16.04 = 90.63

| Amidament | Uts. | Llarg | Parcial |
|---|---|---|---|
| junt fonaments amb estreps | 1 | 5.65 | 5.65 |
| Total |  |  | 5.65 |

#### 01.03.01.04 Altres
Import: 18276.33

**E0508** m3 Formigó HA-25 alçats
1.32 m3 × 71.75 = 94.71

| Amidament | Uts. | Llarg | Ample | Parcial |
|---|---|---|---|---|
| Vorada armada fixada al tauler (mitjana) | 33 | 0.2 | 0.2 | 1.32 |
| Total |  |  |  | 1.32 |

**E0516** m2 Encofrat de fusta per a formigó vist
13.2 m2 × 30.52 = 402.86

| Amidament | Uts. | Llarg | Ample | Parcial |
|---|---|---|---|---|
| Vorada armada fixada al tauler (mitjana) | 33 | 0.2 | 2 | 13.20 |
| Total |  |  |  | 13.2 |

**E0517** kg Acer especial B-500S de límit elàstic 500 N/mm2 en barres corrugades
130.94 kg × 0.97 = 127.01

| Amidament | Uts. | Llarg | Ample | Parcial |
|---|---|---|---|---|
| Vorada armada fixada al tauler (mitjana) | 33 | 0.62 | 4 | 81.84 |
| Cèrcols 10 mm cada 25 cm | 0.6 | 0.62 | 132 | 49.10 |
| Subtotal |  |  |  | 130.94 |
| Total |  |  |  | 130.94 |

**E0518** kg Acer en perfils laminats tipus IPN,IPE,HEB,HEA,HEM,UPN
1554.3 kg × 2.1 = 3264.03
Acer en perfils laminats, galvanitzat en calent, amb capa d'imprimació d'adherència, 2 capes de poliuretà alifàtic, tipus IPN,IPE,HEB,HEA,HEM o,UPN, col.locat a l'obra amb soldadura.

| Codi | Ut | Descripció | Rendiment | Preu | Import |
|---|---|---|---|---|---|
| M0226 | h | Grup electrògen de 20/30 kVA | 0.005 | 4.74 | 0.02 |
| M0235 | h | Equip de soldadura elèctrica | 0.01 | 14.55 | 0.15 |
| O0102 | h | Oficial 1ª | 0.02 | 20.46 | 0.41 |
| O0101 | h | Cap de colla | 0.005 | 20.6 | 0.10 |
| O0110 | h | Peó | 0.02 | 16.75 | 0.34 |
| P0608 | kg | Acer en perfils laminats (material) | 1 | 0.96 | 0.96 |
| VGZ | % | Despeses indirectes | 0.02 | 6 | 0.12 |
|  |  | Total |  |  | 2.1 |

| Amidament | Uts. | Llarg | Ample | Alt | Parcial |
|---|---|---|---|---|---|
| Xapa d'acer tapant espai entre ponts | 33 | 0.6 | 0.01 | 7850 | 1554.30 |
| Total |  |  |  |  | 1554.3 |

**E0405** u Muntatge i desmuntatge de l'equip de perforació de pilons
1 u × 6678 = 6678.00
Partida alçada de pagament íntegre per a desplaçament, muntatge i desmuntatge a obra i retirada de l'equip de perforació i llots per a pilons.

| Codi | Ut | Descripció | Rendiment | Preu | Import |
|---|---|---|---|---|---|
| M0230 | u | Equip de perforació per a pilons (maquinària) | 1 | 6300 | 6300.00 |
| %161306000600 | % | Despeses indirectes | 6 % | 6300.00 | 378.00 |
|  |  | Total |  |  | 6678 |

**E10100A** m Tub PEAD corrugat de Ø63
360 m × 1.25 = 450.00
Tub corbable de PEAD de doble paret vermell de 63 mm. de diàmetre nominal, interior llis i exterior corrugat, per a canalització soterrada amb fil guia incorporat, resistència a la compressió 450 N, grau de protecció segons normativa vigent, inclòs part proporcional de maneguets d'unió, col·locat.

| Codi | Ut | Descripció | Rendiment | Preu | Import |
|---|---|---|---|---|---|
| O0110 | h | Peó | 0.01 | 16.75 | 0.17 |
| O0102 | h | Oficial 1ª | 0.01 | 20.46 | 0.20 |
| P091271 | m | Tub corrugat Ø63 mm. (material) | 1 | 0.81 | 0.81 |
| %ZZ0600_2 | % | Despeses generals | 6 % | 1.18 | 0.07 |
|  |  | Total |  |  | 1.25 |

| Amidament | Uts. | Llarg | Parcial |
|---|---|---|---|
| passatubs | 6 | 60 | 360.00 |
| Total |  |  | 360 |

**E05251** m Placa de poliestiré expandit de 50 mm. de gruix
44.3 m × 8.12 = 359.72
Junt de poliestirè expandit de 50 mm. de gruix, col.locada amb adhesiu de cautxu sintetic en dissolució.

| Codi | Ut | Descripció | Rendiment | Preu | Import |
|---|---|---|---|---|---|
| O0102 | h | Oficial 1ª | 0.16 | 20.46 | 3.27 |
| O0110 | h | Peó | 0.16 | 16.75 | 2.68 |
| P09124 | m2 | Planxa poliuretà exp. 2 cm (material) | 1 | 1.71 | 1.71 |
| VGZ | % | Despeses indirectes | 0.077 | 6 | 0.46 |
|  |  | Total |  |  | 8.12 |

| Amidament | Uts. | Llarg | Parcial |
|---|---|---|---|
| biga | 33 |  | 33.00 |
| estreps | 5.65 | 2 | 11.30 |
| Subtotal |  |  | 44.30 |
| Total |  |  | 44.3 |

**E1625** pa Pagament íntegre per a l'esgotament del nivell freàtic i escorrentia
1 pa × 1000 = 1000.00
Partida alçada de pagament íntegre per al transport a obra, instal·lació, amortització, despeses de funcionament, manteniment i desmuntatge de sistemes i mà d'obra per l'esgotament de nivell freàtic i escorrentia, amb qualsevol tipus de sistema (bombes, wellpoints, etc.). Inclou totes les despeses d'evacuació de les aigües, trasllats parcials dels equips d'acord amb l'avanç de l'obra i tots els elements auxiliars que requereixi tals com mà d'obra, maquinària, materials i connexions per al seu funcionament.

**E1607** pa Pagament íntegre prova de càrrega de pont.
1 pa × 1200 = 1200.00
Partida alçada de pagament íntegre per a prova de càrrega de pont.

**E1626** pa Pagament íntegre per a la formació de la plataforma de treball per a la maquinària
1 pa × 2500 = 2500.00
Partida alçada de pagament íntegre per a la formació, manteniment i retirada de les plataformes de treball per a l'emplaçament i posicionament de la maquinària i elements auxiliars per a la construcció del pont. Inclou totes les despeses de maquinària, trasllats parcials dels equips d'acord amb l'avanç de l'obra i tots els elemenst auxiliars que requereixi tals com mà d'obra, maquinària i materials.

**E1627** u Assaig d'integritat estructural de pilots
8 u × 275 = 2200.00
Assaig d'integritat estructural dels pilots mitjançant sistemes no destructius a determinar per la D.O., segons els mètodes d'impedància mecànica amb martell de mà o sondeig sónic tipus cross-hole ultasònic amb instrumentació prèvia amb 2 tubs d'acer, inclòs desplaçament a obra i informes de resultats.

### 01.03.02 Reparació actual
Import: 22733.75

**N45RV011** m2 Repic.elem.estruc. form.arm.+desc.armadur.,mitj.manuals,càrrega man s/cont.
25 m2 × 106.92 = 2673.00
Repicat d'element estructural de formigó armat i sanejament de les armadures fins a descobrir-les, amb mitjans manuals, càrrega manual de runa sobre contenidor, treballs en alçada.

| Codi | Ut | Descripció | Rendiment | Preu | Import |
|---|---|---|---|---|---|
| C1503U10 | h | Camió grua de 5 t (maquinària) | 0.25 | 39.56 | 9.89 |
| C1504U01 | h | Camió cistella h=10 a 20 m (maquinària) | 1 | 49.52 | 49.52 |
| O0102 | h | Oficial 1ª | 1 | 20.46 | 20.46 |
| O0110 | h | Peó | 1 | 16.75 | 16.75 |
| O0101 | h | Cap de colla | 0.5 | 20.6 | 10.30 |
|  |  | Total |  |  | 106.92 |

**N878V118** m2 Neteja de parament de pedra o formigó amb raig d'aigua a pressió 18-60 Mpa
160 m2 × 3.29 = 526.40

| Codi | Ut | Descripció | Rendiment | Preu | Import |
|---|---|---|---|---|---|
| O0102 | h | Oficial 1ª | 0.05 | 20.46 | 1.02 |
| O0110 | h | Peó | 0.05 | 16.75 | 0.84 |
| %NAAA0250 | % | Despeses auxiliars | 2.5 % | 1.86 | 0.05 |
| B0111000 | m3 | Aigua (material) | 0.6 | 1.63 | 0.98 |
| CZ172000 | h | Màq.raig d'aigua pres. (maquinària) | 0.1 | 3.97 | 0.40 |
|  |  | Total |  |  | 3.29 |

**N898V111** kg Injecció per a segellat de microfisures
125 kg × 28.79 = 3598.75
Producte injectat per a segellat de microfissures, Sikadur 52 o similar, de resina epoxi per a injeccions de dues components i baixa viscositat, incloent part proporcional medis auxiliars.

| Codi | Ut | Descripció | Rendiment | Preu | Import |
|---|---|---|---|---|---|
| A0902 | pp | Elements de muntatge (material) | 10 | 0.18 | 1.80 |
| O0110 | h | Peó | 0.2 | 16.75 | 3.35 |
| O0102 | h | Oficial 1ª | 0.2 | 20.46 | 4.09 |
| O0101 | h | Cap de colla | 0.016 | 20.6 | 0.33 |
| P10206 | pp | Materials i elements auxiliars | 6 | 3.19 | 19.14 |
| VGZ | % | Despeses indirectes | 0.013 | 6 | 0.08 |
|  |  | Total |  |  | 28.79 |

**N898V112M** m2 Neteja i passivació d'armadures
25 m2 × 156.47 = 3911.75
Neteja i passivació d'armadures mitjançant raig de sorra fins al grau SA 2 1/2 , segons la norma SIS 05 59 00; passivació d'armadures amb Sika Top 110 EpoCem o similar, en dues mans, amb consum aproximat de 280 g/ml en total i espolvorejat de sorra de quars de 0,4 a 0,7 mm sobre la segona mà, incloent part proporcional de bastides.

| Codi | Ut | Descripció | Rendiment | Preu | Import |
|---|---|---|---|---|---|
| B031U100 | m3 | Sorra de pedrera de 0 a 3 mm (material) | 0.6 | 24.83 | 14.90 |
| B89ZPE50 | l | Pintura epoxi bicomponent p/sist.protecc.acer (material) | 4 | 6.5 | 26.00 |
| CZ12U00A | h | Compressor portàtil de 7/10 m3/min de cabal (maquinària) | 0.5 | 17.29 | 8.65 |
| C1503U10 | h | Camió grua de 5 t | 0.25 | 39.56 | 9.89 |
| C1504U01 | h | Camió cistella h=10 a 20 m | 1 | 49.52 | 49.52 |
| O0101 | h | Cap de colla | 0.5 | 20.6 | 10.30 |
| O0102 | h | Oficial 1ª | 1 | 20.46 | 20.46 |
| O0110 | h | Peó | 1 | 16.75 | 16.75 |
|  |  | Total |  |  | 156.47 |

**N898V113M** m2 Regeneració de formigó
25 m2 × 346.72 = 8668.00
Regeneració de formigó mitjançant Sika Top 122 o similar, morter a base de ciment millorat amb resines sintètiques (per m2 i cm d'espessor), inclòs part proporcional d'encofrats, incloent part proporcional de bastides.

| Codi | Ut | Descripció | Rendiment | Preu | Import |
|---|---|---|---|---|---|
| B071UC20 | kg | Morter amb resines epoxi i sorra de 0 a 3 mm, de dosificació 1:4 (material) | 330 | 0.82 | 270.60 |
| C1503U10 | h | Camió grua de 5 t | 0.15 | 39.56 | 5.93 |
| C1504U01 | h | Camió cistella h=10 a 20 m | 1 | 49.52 | 49.52 |
| O0101 | h | Cap de colla | 0.1 | 20.6 | 2.06 |
| O0102 | h | Oficial 1ª | 0.5 | 20.46 | 10.23 |
| O0110 | h | Peó | 0.5 | 16.75 | 8.38 |
|  |  | Total |  |  | 346.72 |

**E0901B** m2 Pont unió entre formigó endurit i formigó fresc
25 m2 × 13.53 = 338.25
Pont d'unió entre superficie de formigó endurit i formigó fresc amb adhesiu de resines epoxi sense dissolvents, tipus Nitobond EP o equivalent, de 2 components.

| Codi | Ut | Descripció | Rendiment | Preu | Import |
|---|---|---|---|---|---|
| B0907100 | kg | Adhesiu res.epoxi s/diss.2comp p/ús estruc. (material) | 0.8 | 10.84 | 8.67 |
| O0102 | h | Oficial 1ª | 0.2 | 20.46 | 4.09 |
| %16130600_10600 | % | Despeses indirectes | 6 % | 12.76 | 0.77 |
|  |  | Total |  |  | 13.53 |

**N8B2V001M** m2 Pintat sup.formigó vist,anticarbonatació,monocomponent,resines acríliques,2mans
320 m2 × 9.43 = 3017.60
Pintat de superfícies de formigó vist, amb pintura anticarbonatació, monocomponent, a base de resines acríliques en dispersió aquosa, aplicada a dues mans, amb camió cistella.

| Codi | Ut | Descripció | Rendiment | Preu | Import |
|---|---|---|---|---|---|
| B89ZU001 | kg | Pintura anticarbonatació,monocomp.,base resines acríliques disp.aq. (material) | 0.3 | 14.8 | 4.44 |
| C1504U01 | h | Camió cistella h=10 a 20 m | 0.05 | 49.52 | 2.48 |
| C1503U10 | h | Camió grua de 5 t | 0.04 | 39.56 | 1.58 |
| O0102 | h | Oficial 1ª | 0.025 | 20.46 | 0.51 |
| O0110 | h | Peó | 0.025 | 16.75 | 0.42 |
|  |  | Total |  |  | 9.43 |

### 01.03.03 Reposicions camí marge esquerra (07/12/1994)
Import: 1884

**E0211** m2 Demolició de paviment de formigó, transport abocador
75 m2 × 4.69 = 351.75

| Amidament | Uts. | Llarg | Parcial |
|---|---|---|---|
| Enderroc camí afectat excavacions estrep esquerra | 25 | 3 | 75.00 |
| Total |  |  | 75 |

**E0305** m3 Excavació rases i pous, mitjans mecànics, cànon abocador
27 m3 × 11.12 = 300.24

| Amidament | Uts. | Llarg | Ample | Parcial |
|---|---|---|---|---|
| Reposició de camí afectat excavacions estrep esquerra | 15 | 3 | 0.6 | 27.00 |
| Total |  |  |  | 27 |

**E0602** m3 Base granular de tot-u artificial, amb motoanivelladora
18 m3 × 19.48 = 350.64

| Amidament | Uts. | Llarg | Ample | Parcial |
|---|---|---|---|---|
| Reposició de camí afectat excavacions estrep esquerra | 15 | 3 | 0.4 | 18.00 |
| Total |  |  |  | 18 |

**E0698** m3 Paviment formigó HF-3,5 MPa, c.plàstica,transp.mecànic,
9 m3 × 97.93 = 881.37
Paviment formigó HF-3,5 MPa, escampat amb transport interior mecànic, estesa i vibratge mecànic, remolinat mecànic afegint 2 kg/m2 de ciment portland.

| Codi | Ut | Descripció | Rendiment | Preu | Import |
|---|---|---|---|---|---|
| B0514301 | t | Ciment pòrtl.escòr. CEM II/B-S 32,5,sacs (material) | 0.01 | 69.95 | 0.70 |
| B06B1300 | m3 | Formigó p/paviments HP-3,5N/mm2 (PG-3),c.plàstica (material) | 1.05 | 70 | 73.50 |
| C1505120 | h | Dúmper 1,5t,hidràulic (maquinària) | 0.16 | 23 | 3.68 |
| C1709A00 | h | Estenedora p/paviment formigó (maquinària) | 0.042 | 72.9 | 3.06 |
| C2003000 | h | Remolinador mecànic (maquinària) | 0.075 | 4.85 | 0.36 |
| O0110 | h | Peó | 0.27 | 16.75 | 4.52 |
| O0102 | h | Oficial 1ª | 0.16 | 20.46 | 3.27 |
| O0101 | h | Cap de colla | 0.16 | 20.6 | 3.30 |
| %16130600_2 | % | Despeses indirectes | 6 % | 92.39 | 5.54 |
|  |  | Total |  |  | 97.93 |

| Amidament | Uts. | Llarg | Ample | Parcial |
|---|---|---|---|---|
| Reposició de camí afectat excavacions estrep esquerra | 15 | 3 | 0.2 | 9.00 |
| Total |  |  |  | 9 |

## 01.04 Carrer Pau Robert i Rabadà (07/12/1994)
Import: 74310.74

### 01.04.01 Treballs previs i demolicions (07/12/1994)
Import: 13068.79

**E0334** m Tall serra disc paviment mescles bituminoses, formigó o panot, fins 25 cm
242.7 m × 1.75 = 424.73

| Amidament | Uts. | Parcial |
|---|---|---|
| Unió amb TP2003 | 8.4 | 8.40 |
| Av Columbari | 8.3 | 8.30 |
|  | 8.4 | 8.40 |
| Carrer Àngel Guimerà | 6.4 | 6.40 |
|  | 6.4 | 6.40 |
| Carrer Vilardida | 6.6 | 6.60 |
|  | 7.2 | 7.20 |
|  | 21 | 21.00 |
| Longitudinal carrer Pau Robert i Rabadá per fases | 170 | 170.00 |
| Subtotal |  | 242.70 |
| Total |  | 242.7 |

**E0213** m2 Demolició paviment de mescla bituminosa, mitjans mecànics, fondària 25 cm
1798.75 m2 × 6.45 = 11601.94

| Amidament | Uts. | Parcial |
|---|---|---|
| De TP2003 a Carrer de Vilardida | 1798.75 | 1798.75 |
| Total |  | 1798.75 |

**E06361** m2 Fresat paviment mbc fins 15 cm
300 m2 × 1.81 = 543.00

| Amidament | Uts. | Parcial |
|---|---|---|
| Previsions per ajustar coste | 300 | 300.00 |
| Total |  | 300 |

**E0787** m2 Eliminació marques viàries amb qualsevol procediments
12.24 m2 × 25.56 = 312.85
Eliminació de les marques viàries amb qualsevol dels següents procediments escollits per la D.O.: aigua a pressió, projecció d'abrasius o fresat, mitjançant utilització de sistemes fixos rotatoris o flotants horitzontals.

| Codi | Ut | Descripció | Rendiment | Preu | Import |
|---|---|---|---|---|---|
| M0242 | h | Fresadora | 0.12 | 133.01 | 15.96 |
| O0101 | h | Cap de colla | 0.025 | 20.6 | 0.52 |
| O0110 | h | Peó | 0.24 | 16.75 | 4.02 |
| O0102 | h | Oficial 1ª | 0.12 | 20.46 | 2.46 |
| %UU161610500 | % | Eines i medis auxiliars | 5 % | 22.96 | 1.15 |
| %161306000600 | % | Despeses indirectes | 6 % | 24.11 | 1.45 |
|  |  | Total |  |  | 25.56 |

| Amidament | Uts. | Llarg | Ample | Parcial |
|---|---|---|---|---|
| Unió amb TP2003 Pintura actual | 40.8 | 0.1 | 3 | 12.24 |
| Total |  |  |  | 12.24 |

**E0821** u Recreixement i anivellament pericó o bunera
2 u × 58.26 = 116.52
Recreixement i anivellament de pericó o bunera, totalment acabat.

| Codi | Ut | Descripció | Rendiment | Preu | Import |
|---|---|---|---|---|---|
| O0110 | h | Peó | 0.5 | 16.75 | 8.38 |
| O0101 | h | Cap de colla | 0.05 | 20.6 | 1.03 |
| O0102 | h | Oficial 1ª | 0.5 | 20.46 | 10.23 |
| P0504 | m3 | Formigó HM-20 posat a l'obra | 0.1 | 52 | 5.20 |
| E0515 | m2 | Encofrat de fusta per a fonaments i/o formigó ocult | 1.23 | 24.49 | 30.12 |
| %161306000600 | % | Despeses indirectes | 6 % | 54.96 | 3.30 |
|  |  | Total |  |  | 58.26 |

| Amidament | Uts. | Parcial |
|---|---|---|
| Cruïlla amb Columbari | 1 | 1.00 |
| Cruïlla amb TP2003 | 1 | 1.00 |
| Subtotal |  | 2.00 |
| Total |  | 2 |

**E0215** u Desmuntatge de senyal de trànsit i demolició ancoratges
5 u × 13.95 = 69.75

| Amidament | Uts. | Parcial |
|---|---|---|
| R307 | 1 | 1.00 |
| R2 | 2 | 2.00 |
| Cartell informatiu | 2 | 2.00 |
| Subtotal |  | 5.00 |
| Total |  | 5 |

### 01.04.02 Moviment de terres
Import: 6944.83

**E0302** m3 Excavació en desmunt en qualsevol tipus de terreny, abocador i condicionament
845.41 m3 × 5.07 = 4286.23

| Amidament | Uts. | Llarg | Parcial |
|---|---|---|---|
| Excavació nou paquet ferms entre TP2003 i carrer Vilardida | 1798.75 | 0.47 | 845.41 |
| Total |  |  | 845.41 |

**E0328** m3 Terraplè amb compactació PN o PM, material préstec, inclòs càrrega i transport
179.88 m3 × 8.78 = 1579.35

| Amidament | Uts. | Llarg | Parcial |
|---|---|---|---|
| Excavació nou paquet ferms entre TP2003 i carrer Vilardida | 1798.75 | 0.1 | 179.88 |
| Total |  |  | 179.88 |

**E0344** m2 Repàs i piconatge de la base del terraplè i del fons de la caixa mecànics i compactació del 95% PM
1798.75 m2 × 0.6 = 1079.25

| Amidament | Uts. | Parcial |
|---|---|---|
| Base nova calçada entre TP2003 carrer Vilardida | 1798.75 | 1798.75 |
| Total |  | 1798.75 |

### 01.04.03 Ferms i paviments (07/12/1994)
Import: 46647.12

**E0602** m3 Base granular de tot-u artificial, amb motoanivelladora
791.45 m3 × 19.48 = 15417.45

| Amidament | Uts. | Llarg | Parcial |
|---|---|---|---|
| Nova calçada entre TP2003 i carrer Vilardida | 1798.75 | 0.4 | 719.50 |
| imprevists | 719.5 | 0.1 | 71.95 |
| Subtotal |  |  | 791.45 |
| Total |  |  | 791.45 |

**E0603** t Paviment de MBC tipus AC16 surf S (S-12) (d= 2,45 t/m3)
242.39 t × 50.04 = 12129.20

| Amidament | Uts. | Llarg | Ample | Parcial |
|---|---|---|---|---|
| Nova calçada entre TP2003 i Carrer Vilardida | 1798.75 | 0.05 | 2.45 | 220.35 |
| imprevists | 0.1 | 220.35 |  | 22.04 |
| Subtotal |  |  |  | 242.39 |
| Total |  |  |  | 242.39 |

**E0606** t Paviment de MBC. tipus AC22 base G (G-20)
377.92 t × 46.04 = 17399.44

| Amidament | Uts. | Llarg | Ample | Parcial |
|---|---|---|---|---|
| Nova calçada entre TP2003 i carrer Vilardida | 1798.75 | 0.07 | 2.45 | 308.49 |
| Gual elevat cruïlla Av Columbari | 19.29 |  |  | 19.29 |
| Gual elevat cruïlla carrer Vilardida | 19.29 |  |  | 19.29 |
| imprevists | 0.1 | 308.49 |  | 30.85 |
| Subtotal |  |  |  | 377.92 |
| Total |  |  |  | 377.92 |

**E0611D** m2 Reg emprimació tipus ECI (dotació 1,4 kg/m2)
1798.75 m2 × 0.37 = 665.54

| Amidament | Uts. | Parcial |
|---|---|---|
| Sobre tot.u nova calçada entre TP2003 i Carrer Vilardida | 1798.75 | 1798.75 |
| Total |  | 1798.75 |

**E0612C** m2 Reg d'adherència amb emulsió termoadherent ECR-1d (dotació 0,4 kg/m2)
1798.75 m2 × 0.3 = 539.63

| Amidament | Uts. | Parcial |
|---|---|---|
| Sobre AC22 nova calçada entre TP2003 i Carrer Vilardida | 1798.75 | 1798.75 |
| Total |  | 1798.75 |

**E0603B** t Paviment de MBC tipus D8, àrid granític (reductors)
9.7 t × 51.12 = 495.86
Paviment de M.B.C. tipus D8 amb àrid granític, estesa i compactada al 97 % del'assaig marshall.

| Codi | Ut | Descripció | Rendiment | Preu | Import |
|---|---|---|---|---|---|
| M0220 | h | Escombradora autopropulsada | 0.009 | 42.15 | 0.38 |
| M0239 | h | Corró de llanda metàl·lica | 0.009 | 41.57 | 0.37 |
| M0213 | h | Camió cisterna de 8 m3 | 0.009 | 48 | 0.43 |
| M0236 | h | Estenedora per a mescles | 0.009 | 70.66 | 0.64 |
| M0237 | h | Piconadora de pneumàtics 15 t | 0.009 | 62.36 | 0.56 |
| O0101 | h | Cap de colla | 0.014 | 20.6 | 0.29 |
| O0110 | h | Peó | 0.063 | 16.75 | 1.06 |
| P0414B | t | M.B.C. tipus D8 amb àrid granític en obra (material) | 1 | 44.5 | 44.50 |
| VGZ | % | Despeses indirectes | 0.482 | 6 | 2.89 |
|  |  | Total |  |  | 51.12 |

| Amidament | Uts. | Parcial |
|---|---|---|
| pas elevat |  |  |
| rampes | 0.97 | 0.97 |
|  | 0.97 | 0.97 |
| plataforma | 7.76 | 7.76 |
| Subtotal |  | 9.70 |
| Total |  | 9.7 |

### 01.04.04 Drenatge
Import: 3890.96

**E08621** m Interceptor d'aigües pluvials amb reixa de fosa grisa 975x495x70 mm
8 m × 319.72 = 2557.76
Interceptor d'aigües pluvials amb reixa talla-aigües de fosa dúctil de 975x495x70 mm classe D-400, inclòs marc angular i bastiment, totalment acabada.

| Codi | Ut | Descripció | Rendiment | Preu | Import |
|---|---|---|---|---|---|
| O0110 | h | Peó | 2 | 16.75 | 33.50 |
| O0102 | h | Oficial 1ª | 2 | 20.46 | 40.92 |
| O0101 | h | Cap de colla | 0.4 | 20.6 | 8.24 |
| P0504 | m3 | Formigó HM-20 posat a l'obra | 0.4 | 52 | 20.80 |
| P0616B1 | u | Reixa i bastiment 975x495x70 mm. (material) | 1.33 | 110 | 146.30 |
| P1609 | m3 | Excavació de terres | 0.7 | 11.12 | 7.78 |
| E0515 | m2 | Encofrat de fusta per a fonaments i/o formigó ocult | 1.8 | 24.49 | 44.08 |
| %161306000600 | % | Despeses indirectes | 6 % | 301.62 | 18.10 |
|  |  | Total |  |  | 319.72 |

| Amidament | Uts. | Parcial |
|---|---|---|
| Reposició reixa cruïlla amb carrrer Vilardida | 8 | 8.00 |
| Total |  | 8 |

**E0821** u Recreixement i anivellament pericó o bunera
6 u × 58.26 = 349.56

| Amidament | Uts. | Parcial |
|---|---|---|
| Unió amb TP2003 | 2 | 2.00 |
| Cruïlla Av. Columbari | 2 | 2.00 |
| Cruïlla carrer Àngel Guimerà | 2 | 2.00 |
| Subtotal |  | 6.00 |
| Total |  | 6 |

**E0821P** u Recreixement i anivellament pou de registre
7 u × 140.52 = 983.64
Recreixement i anivellació de pou de registre, totalment acabat.

| Codi | Ut | Descripció | Rendiment | Preu | Import |
|---|---|---|---|---|---|
| O0102 | h | Oficial 1ª | 1.5 | 20.46 | 30.69 |
| O0110 | h | Peó | 1.5 | 16.75 | 25.13 |
| O0101 | h | Cap de colla | 0.1 | 20.6 | 2.06 |
| P0504 | m3 | Formigó HM-20 posat a l'obra | 0.4 | 52 | 20.80 |
| E0515 | m2 | Encofrat de fusta per a fonaments i/o formigó ocult | 2.2 | 24.49 | 53.88 |
| %161306000600 | % | Despeses indirectes | 6 % | 132.56 | 7.95 |
|  |  | Total |  |  | 140.52 |

| Amidament | Uts. | Parcial |
|---|---|---|
| Cruïlla carrer Vilardida | 1 | 1.00 |
| Cruïlla Àngel Guimerà | 2 | 2.00 |
| Cruïlla Av. Columbari | 2 | 2.00 |
| Cruilla amb TP2003 | 1 | 1.00 |
| PAu Robert i Rabadà entre Av. Columbari i TP2003 | 1 | 1.00 |
| Subtotal |  | 7.00 |
| Total |  | 7 |

### 01.04.05 Senyalització i abalisament (07/12/1994)
Import: 3759.04

#### 01.04.05.01 Senyalització horitzontal (07/12/1994)
Import: 1764.59

**E0704** m Premarcatge de marca viària longitudinal
308.75 m × 0.13 = 40.14

| Amidament | Uts. | Parcial |
|---|---|---|
| Central |  |  |
| M2.2 | 79.16 | 79.16 |
|  | 22.73 | 22.73 |
|  | 34.44 | 34.44 |
| Marge dret |  |  |
| M2.6 | 10.35 | 10.35 |
| M1.13 | 8.92 | 8.92 |
| M7.3 | 20.12 | 20.12 |
|  | 37.99 | 37.99 |
|  | 6.42 | 6.42 |
|  | 9.52 | 9.52 |
|  | 7.49 | 7.49 |
|  | 8 | 8.00 |
|  | 8.54 | 8.54 |
|  | 14.09 | 14.09 |
| Marge esquerre |  |  |
| M2.6 | 12.78 | 12.78 |
| M 1.13 | 10.07 | 10.07 |
| M2.2 | 7.23 | 7.23 |
|  | 2.25 | 2.25 |
|  | 8.65 | 8.65 |
| Subtotal |  | 308.75 |
| Total |  | 308.75 |

**E0706** m Marca viària longitudinal 15 cm. amplada, pintura acrílica
308.75 m × 0.55 = 169.81

| Amidament | Uts. | Parcial |
|---|---|---|
| Central |  |  |
| M2.2 | 79.16 | 79.16 |
|  | 22.73 | 22.73 |
|  | 34.44 | 34.44 |
| M2.6 | 10.35 | 10.35 |
| M1.13 | 8.92 | 8.92 |
| M7.3 | 20.12 | 20.12 |
|  | 37.99 | 37.99 |
|  | 6.42 | 6.42 |
|  | 9.52 | 9.52 |
|  | 7.49 | 7.49 |
|  | 8 | 8.00 |
|  | 8.54 | 8.54 |
|  | 14.09 | 14.09 |
| M2.6 | 12.78 | 12.78 |
| M 1.13 | 10.07 | 10.07 |
| M2.2 | 7.23 | 7.23 |
|  | 2.25 | 2.25 |
|  | 8.65 | 8.65 |
| Subtotal |  | 308.75 |
| Total |  | 308.75 |

**E0708** m2 Marca viària transversal, fletxes, inscripcions i zebrats, pintura acrílica
118.8 m2 × 11.33 = 1346.00

| Amidament | Uts. | Llarg | Ample | Parcial |
|---|---|---|---|---|
| Guals rampa | 5.2 | 0.5 | 16 | 41.60 |
| Guals | 4 | 0.5 | 24 | 48.00 |
| Illeta | 4.98 |  |  | 4.98 |
| Stop | 1.22 |  |  | 1.22 |
| Motos | 1.5 | 2 |  | 3.00 |
| varis | 20 |  |  | 20.00 |
| Subtotal |  |  |  | 118.80 |
| Total |  |  |  | 118.8 |

**E0732** m Marca viària transversal 40 cm. amplada, pintura blanca
145.9 m × 1.43 = 208.64

| Amidament | Uts. | Llarg | Ample | Parcial |
|---|---|---|---|---|
| M4.1 | 13.9 |  |  | 13.90 |
| Passos de vianants | 8 | 3.3 | 5 | 132.00 |
| Subtotal |  |  |  | 145.90 |
| Total |  |  |  | 145.9 |

#### 01.04.05.02 Senyalització vertical
Import: 1994.45

**E0713** u Placa reflectora octogonal 60 cm. doble apotema, nivell 2 HIP
3 u × 105.17 = 315.51

| Amidament | Uts. | Parcial |
|---|---|---|
| R2 | 3 | 3.00 |
| Total |  | 3 |

**E0709** u Placa reflectora triangular L=90 cm., nivell 2 HIP
4 u × 93.72 = 374.88

| Amidament | Uts. | Parcial |
|---|---|---|
| P15a | 4 | 4.00 |
| Total |  | 4 |

**E0725** m Suport rectangular d'acer galvanitzat de 80x40x2 mm.
24.5 m × 15.39 = 377.06

| Amidament | Uts. | Llarg | Parcial |
|---|---|---|---|
|  | 7 | 3.5 | 24.50 |
| Total |  |  | 24.5 |

**E0729** u Fonamentació de senyals
7 u × 25.25 = 176.75

**E0756** m2 Placa d'alumini >0,25 m² i <0,50 m², nivell 2 HIP, amb abraçadores
0.58 m2 × 264.19 = 153.23

| Amidament | Uts. | Parcial |
|---|---|---|
| CRTELL07 | 0.29 | 0.29 |
| CRTELL08 | 0.29 | 0.29 |
| Subtotal |  | 0.58 |
| Total |  | 0.58 |

**E0744** u Base d'acer galvanitzat per a suport de 76 mm.
2 u × 104.04 = 208.08

| Amidament | Uts. | Parcial |
|---|---|---|
| CRTELL07 | 1 | 1.00 |
| CRTELL08 | 1 | 1.00 |
| Subtotal |  | 2.00 |
| Total |  | 2 |

**E0738B** m Pal d'alumini anoditzat color plata, Ø76 mm. MB
5.92 m × 27.79 = 164.52

| Amidament | Uts. | Parcial |
|---|---|---|
| CRTELL07 | 2.96 | 2.96 |
| CRTELL08 | 2.96 | 2.96 |
| Subtotal |  | 5.92 |
| Total |  | 5.92 |

**E0730** u Fonamentació de cartell de pre-senyalització
2 u × 112.21 = 224.42

| Amidament | Uts. | Parcial |
|---|---|---|
| CRTELL07 | 1 | 1.00 |
| CRTELL08 | 1 | 1.00 |
| Subtotal |  | 2.00 |
| Total |  | 2 |

## 01.05 Nou carrer i connexió (07/12/1994)
Import: 119030.39

### 01.05.01 Treballs previs i demolicions (07/12/1994)
Import: 8236.87

**E0334** m Tall serra disc paviment mescles bituminoses, formigó o panot, fins 25 cm
72.67 m × 1.75 = 127.17

| Amidament | Uts. | Parcial |
|---|---|---|
| Pau Robert i Rabadà | 20.97 | 20.97 |
| Passeig de les Alzines | 9 | 9.00 |
| TV2443 | 5.4 | 5.40 |
|  | 8.5 | 8.50 |
| Carrer de la Costa de Guivernau | 28.8 | 28.80 |
| Subtotal |  | 72.67 |
| Total |  | 72.67 |

**E0213** m2 Demolició paviment de mescla bituminosa, mitjans mecànics, fondària 25 cm
556.7 m2 × 6.45 = 3590.72

| Amidament | Uts. | Parcial |
|---|---|---|
| Àmbit futura cruïlla | 556.7 | 556.70 |
| Total |  | 556.7 |

**E06361** m2 Fresat paviment mbc fins 15 cm
315.63 m2 × 1.81 = 571.29

| Amidament | Uts. | Parcial |
|---|---|---|
| Eix 4 | 96.17 | 96.17 |
| Eix 5 | 43.34 | 43.34 |
| Eix 6 | 76.12 | 76.12 |
| Altres | 100 | 100.00 |
| Subtotal |  | 315.63 |
| Total |  | 315.63 |

**E0313D** m2 Esbrossada i tala en qualsevol tipus de terreny
2233.43 m2 × 0.68 = 1518.73

| Amidament | Uts. | Parcial |
|---|---|---|
| Eix 4 | 1574.39 | 1574.39 |
|  | 475.88 | 475.88 |
| Eix 5 | 71.47 | 71.47 |
|  | 76.59 | 76.59 |
| Eix 6 | 12.71 | 12.71 |
|  | 22.39 | 22.39 |
| Subtotal |  | 2233.43 |
| Total |  | 2233.43 |

**E0210** m Demolició de vorada i rigola, inclosa la fonamentació, i transport
136.9 m × 6.12 = 837.83

| Amidament | Uts. | Parcial |
|---|---|---|
| Marge esquerra tram executat | 57.56 | 57.56 |
| Marge dret tram executat | 51.99 | 51.99 |
| TV-2443 amb passeig de les Alzines | 13.4 | 13.40 |
|  | 10.85 | 10.85 |
|  | 3.1 | 3.10 |
| Subtotal |  | 136.90 |
| Total |  | 136.9 |

**E0211** m2 Demolició de paviment de formigó, transport abocador
190.19 m2 × 4.69 = 891.99

| Amidament | Uts. | Parcial |
|---|---|---|
| Marge esquerra tram executat | 96.68 | 96.68 |
| Marge dret tram executat | 89.06 | 89.06 |
| Cruïlla TV-2443 | 4.45 | 4.45 |
| Subtotal |  | 190.19 |
| Total |  | 190.19 |

**E0215** u Desmuntatge de senyal de trànsit i demolició ancoratges
2 u × 13.95 = 27.90

| Amidament | Uts. | Parcial |
|---|---|---|
| S15a | 1 | 1.00 |
| S17 | 1 | 1.00 |
| Subtotal |  | 2.00 |
| Total |  | 2 |

**E0821** u Recreixement i anivellament pericó o bunera
6 u × 58.26 = 349.56

| Amidament | Uts. | Parcial |
|---|---|---|
| TV2443 amb Carrer de la costa de Guivernau | 6 | 6.00 |
| Total |  | 6 |

**E0821P** u Recreixement i anivellament pou de registre
1 u × 140.52 = 140.52

| Amidament | Uts. | Parcial |
|---|---|---|
| TV2443 amb Carrer de la costa de Guivernau | 1 | 1.00 |
| Total |  | 1 |

**E0212** m2 Demolició de paviment de panots de morter de ciment, transport abocador
32.17 m2 × 5.17 = 166.32

| Amidament | Uts. | Parcial |
|---|---|---|
| TV2443 amb Passeig de les Alzines | 32.17 | 32.17 |
| Total |  | 32.17 |

**E0209** m3 Enderroc estructures formigó armat, inclòs transport a abocador
0.34 m3 × 43.66 = 14.84

| Amidament | Uts. | Llarg | Ample | Parcial |
|---|---|---|---|---|
| Murets vorera TV2442 amb Passeig de les Alzines | 3.4 | 0.2 | 0.5 | 0.34 |
| Total |  |  |  | 0.34 |

### 01.05.02 Moviment de terres
Import: 9306.66

**E0314** m3 Excavació de terra vegetal, càrrega i transport.
658 m3 × 3.33 = 2191.14

| Amidament | Llarg | Parcial |
|---|---|---|
| Spc0010 | 613.6 | 613.60 |
| Spc0010 | 44.4 | 44.40 |
| Subtotal |  | 658.00 |
| Total |  | 658 |

**E0302** m3 Excavació en desmunt en qualsevol tipus de terreny, abocador i condicionament
300.8 m3 × 5.07 = 1525.06

| Amidament | Uts. | Parcial |
|---|---|---|
| Eix 4 | 297 | 297.00 |
| Eix 5 | 0.5 | 0.50 |
| Eix 6 | 3.3 | 3.30 |
| Subtotal |  | 300.80 |
| Total |  | 300.8 |

**E0328** m3 Terraplè amb compactació PN o PM, material préstec, inclòs càrrega i transport
484.1 m3 × 8.78 = 4250.40

| Amidament | Uts. | Parcial |
|---|---|---|
| Eix 4 | 426.1 | 426.10 |
| Eix 5 | 44.8 | 44.80 |
| Eix 6 | 13.2 | 13.20 |
| Subtotal |  | 484.10 |
| Total |  | 484.1 |

**E0344** m2 Repàs i piconatge de la base del terraplè i del fons de la caixa mecànics i compactació del 95% PM
2233.43 m2 × 0.6 = 1340.06

| Amidament | Uts. | Parcial |
|---|---|---|
| Eix 4 | 1574.39 | 1574.39 |
|  | 475.88 | 475.88 |
| Eix 5 | 71.47 | 71.47 |
|  | 76.59 | 76.59 |
| Eix 6 | 12.71 | 12.71 |
|  | 22.39 | 22.39 |
| Subtotal |  | 2233.43 |
| Total |  | 2233.43 |

### 01.05.03 Ferms i paviments (07/12/1994)
Import: 62812.7

**E0602** m3 Base granular de tot-u artificial, amb motoanivelladora
613.8 m3 × 19.48 = 11956.82

| Amidament | Uts. | Parcial |
|---|---|---|
| Eix 4 | 527.2 | 527.20 |
| Eix 5 | 29.3 | 29.30 |
| Eix 6 | 57.3 | 57.30 |
| Subtotal |  | 613.80 |
| Total |  | 613.8 |

**E0603** t Paviment de MBC tipus AC16 surf S (S-12) (d= 2,45 t/m3)
251.08 t × 50.04 = 12564.04

| Amidament | Uts. | Llarg | Parcial |
|---|---|---|---|
| Eix 4 | 74.6 | 2.45 | 182.77 |
| Eix 5 | 6.4 | 2.45 | 15.68 |
| Eix 6 | 16.6 | 2.45 | 40.67 |
| imprevists | 0.05 | 239.12 | 11.96 |
| Subtotal |  |  | 251.08 |
| Total |  |  | 251.08 |

**E0606** t Paviment de MBC. tipus AC22 base G (G-20)
328.26 t × 46.04 = 15113.09

| Amidament | Uts. | Llarg | Parcial |
|---|---|---|---|
| Eix 4 | 101.9 | 2.45 | 249.66 |
| Eix 5 | 7 | 2.45 | 17.15 |
| Eix 6 | 18.7 | 2.45 | 45.82 |
| imprevists | 0.05 | 312.63 | 15.63 |
| Subtotal |  |  | 328.26 |
| Total |  |  | 328.26 |

**E0611D** m2 Reg emprimació tipus ECI (dotació 1,4 kg/m2)
1720.71 m2 × 0.37 = 636.66

| Amidament | Uts. | Parcial |
|---|---|---|
| Eix 4 | 1393.26 | 1393.26 |
| Eix 5 | 85.33 | 85.33 |
| Eix 6 | 242.12 | 242.12 |
| Subtotal |  | 1720.71 |
| Total |  | 1720.71 |

**E0612C** m2 Reg d'adherència amb emulsió termoadherent ECR-1d (dotació 0,4 kg/m2)
2058.65 m2 × 0.3 = 617.60

| Amidament | Uts. | Parcial |
|---|---|---|
| Eix 4 | 1454.71 | 1454.71 |
|  | 62.52 | 62.52 |
|  | 38.63 | 38.63 |
| Eix 5 | 100.55 | 100.55 |
|  | 15.22 | 15.22 |
|  | 27.45 | 27.45 |
| Eix 6 | 278.7 | 278.70 |
|  | 36.16 | 36.16 |
|  | 44.71 | 44.71 |
| Subtotal |  | 2058.65 |
| Total |  | 2058.65 |

**E0603B** t Paviment de MBC tipus D8, àrid granític (reductors)
19.4 t × 51.12 = 991.73

| Amidament | Uts. | Parcial |
|---|---|---|
| pas elevat inici tram |  |  |
| rampes | 0.97 | 0.97 |
|  | 0.97 | 0.97 |
| plataforma | 7.76 | 7.76 |
| pas elevat final tram |  |  |
| rampes | 0.97 | 0.97 |
|  | 0.97 | 0.97 |
| plataforma | 7.76 | 7.76 |
| Subtotal |  | 19.40 |
| Total |  | 19.4 |

**E06212** m Vorada de peces de formigó 15x25 cm (tipus T-2)
349.26 m × 19.79 = 6911.86

| Amidament | Uts. | Parcial |
|---|---|---|
| Nou carrer marge esquerra | 168.05 | 168.05 |
| Nou carrer marge dret | 166.54 | 166.54 |
| Illeta | 14.67 | 14.67 |
| Subtotal |  | 349.26 |
| Total |  | 349.26 |

**E0623** m2 Paviment de panot 9 pastilles de color de 20x20x4 cm.
597.4 m2 × 22.81 = 13626.69

| Amidament | Uts. | Parcial |
|---|---|---|
| Nou carrer marge esquerra | 293.33 | 293.33 |
| Nou carrer marge dret | 298.53 | 298.53 |
| Illeta | 5.54 | 5.54 |
| Subtotal |  | 597.40 |
| Total |  | 597.4 |

**E0673A** m2 Paviment lloseta tàctil indicador d'advertència o proximitat de perill
9.6 m2 × 30.93 = 296.93
Paviment de lloseta tàctil indicador d'advertència o proximitat de perill, prefabricada de formigó 20x20 cm. amb botons de 2,5 cm. de diàmetre exterior, 0,5 cm. d'alçada i separats 5 cm. entre els seus centres, de color diferenciat de la resta del paviment, col·locat sobre solera de formigó (inclosa), totalment acabat.

| Codi | Ut | Descripció | Rendiment | Preu | Import |
|---|---|---|---|---|---|
| E0199 | kg | Ciment Portland, a peu d'obra | 3 | 0.11 | 0.33 |
| O0102 | h | Oficial 1ª | 0.4 | 20.46 | 8.18 |
| O0110 | h | Peó | 0.4 | 16.75 | 6.70 |
| P0504 | m3 | Formigó HM-20 posat a l'obra | 0.1 | 52 | 5.20 |
| P0673 | m2 | Lloseta tàctil de botons | 1 | 8 | 8.00 |
| P1601 | m3 | Aigua | 0.01 | 0.65 | 0.01 |
| VGZ | % | Despeses indirectes | 0.292 | 6 | 1.75 |
| E0108 | m3 | Morter de ciment elaborat a l'obra | 0.015 | 50.96 | 0.76 |
|  |  | Total |  |  | 30.93 |

| Amidament | Uts. | Llarg | Ample | Parcial |
|---|---|---|---|---|
| guals PMR |  |  |  |  |
| Inici carrer | 2 | 4 | 0.6 | 4.80 |
| fi carrer | 2 | 4 | 0.6 | 4.80 |
| Subtotal |  |  |  | 9.60 |
| Total |  |  |  | 9.6 |

**E0674B** m2 Paviment lloseta tàctil indicador direccional
3.2 m2 × 30.4 = 97.28
Paviment de lloseta tàctil indicador direccional, prefabricada de formigó de 20x20 cm. amb 4 línies de 2,5 cm. d'ample i 0,5 cm. de ressalt , de color diferenciat de la resta del paviment, col·locat sobre solera de formigó (inclosa), totalment acabat.

| Codi | Ut | Descripció | Rendiment | Preu | Import |
|---|---|---|---|---|---|
| E0199 | kg | Ciment Portland, a peu d'obra | 3 | 0.11 | 0.33 |
| O0110 | h | Peó | 0.4 | 16.75 | 6.70 |
| O0102 | h | Oficial 1ª | 0.4 | 20.46 | 8.18 |
| P1601 | m3 | Aigua | 0.01 | 0.65 | 0.01 |
| P0674 | m2 | Lloseta tàctil de línies | 1 | 7.5 | 7.50 |
| P0504 | m3 | Formigó HM-20 posat a l'obra | 0.1 | 52 | 5.20 |
| VGZ | % | Despeses indirectes | 0.287 | 6 | 1.72 |
| E0108 | m3 | Morter de ciment elaborat a l'obra | 0.015 | 50.96 | 0.76 |
|  |  | Total |  |  | 30.4 |

| Amidament | Uts. | Llarg | Ample | Parcial |
|---|---|---|---|---|
| guals PMR |  |  |  |  |
| Inici carrer | 2 | 1 | 0.8 | 1.60 |
| fi carrer | 2 | 1 | 0.8 | 1.60 |
| Subtotal |  |  |  | 3.20 |
| Total |  |  |  | 3.2 |

### 01.05.04 Drenatge (07/12/1994)
Import: 34814.82

**E0305** m3 Excavació rases i pous, mitjans mecànics, cànon abocador
417 m3 × 11.12 = 4637.04

| Amidament | Uts. | Llarg | Ample | Parcial |
|---|---|---|---|---|
| Tub 500 | 150 | 1 | 1.8 | 270.00 |
| Tub 300 | 210 | 0.5 | 1.4 | 147.00 |
| Subtotal |  |  |  | 417.00 |
| Total |  |  |  | 417 |

**E0317** m3 Rebliment i piconatge rasa 95% PM, material préstec, inclòs càrrega i transport
214.5 m3 × 8.11 = 1739.60
Rebliment i piconatge de rasa amb compactació del 95 % Proctor Modificat, amb material procedent de préstec, inclòs càrrega i transport.

| Codi | Ut | Descripció | Rendiment | Preu | Import |
|---|---|---|---|---|---|
| M0207 | h | Retroexcavadora | 0.03 | 59.41 | 1.78 |
| M0211 | h | Picó vibrant amb placa 60 cm. | 0.05 | 9.61 | 0.48 |
| O0110 | h | Peó | 0.07 | 16.75 | 1.17 |
| O0101 | h | Cap de colla | 0.01 | 20.6 | 0.21 |
| O0102 | h | Oficial 1ª | 0.03 | 20.46 | 0.61 |
| P0307 | m3 | Terra de préstec | 1 | 3.4 | 3.40 |
| VGZ | % | Despeses indirectes | 0.077 | 6 | 0.46 |
|  |  | Total |  |  | 8.11 |

| Amidament | Uts. | Llarg | Ample | Parcial |
|---|---|---|---|---|
| Tub 500 | 150 | 1 | 0.8 | 120.00 |
| Tub 300 | 210 | 0.5 | 0.9 | 94.50 |
| Subtotal |  |  |  | 214.50 |
| Total |  |  |  | 214.5 |

**E0502** m3 Formigó HM-20 fonaments
156.72 m3 × 62.85 = 9849.85

| Amidament | Uts. | Llarg | Ample | Parcial |
|---|---|---|---|---|
| Tub 500 | 150 | 1 | 1 | 150.00 |
| Tub 300 | 210 | 0.5 | 0.5 | 52.50 |
| Deduir tub | -16.38 |  |  | -16.38 |
| Deduir tub | -29.4 |  |  | -29.40 |
| Subtotal |  |  |  | 156.72 |
| Total |  |  |  | 156.72 |

**E0876** m Tub de PP corrugat doble capa Ø500 mm (07/12/1994)
150 m × 32.03 = 4804.50
Tub de PP corrugat doble capa de 500 mm. de diàmetre nominal i SN 8 kN/m2, inclòs pp de peces especials i accessoris, col·locat.

| Codi | Ut | Descripció | Rendiment | Preu | Import |
|---|---|---|---|---|---|
| O0101 | h | Cap de colla | 0.02 | 20.6 | 0.41 |
| O0102 | h | Oficial 1ª | 0.05 | 20.46 | 1.02 |
| O0110 | h | Peó | 0.05 | 16.75 | 0.84 |
| P1243 | m | Tub de pp DN500 mm., SN 8 kN/m2 (material; 09/10/2009) | 1 | 21.5 | 21.50 |
| P%1615 | % | Part proporcional accessoris | 30 % | 21.50 | 6.45 |
| vg | % | Despeses indirectes | 0.302 | 6 | 1.81 |
|  |  | Total |  |  | 32.03 |

| Amidament | Uts. | Parcial |
|---|---|---|
| Nou col·lector | 150 | 150.00 |
| Total |  | 150 |

**E0874** m Tub de PP corrugat doble capa Ø315 mm
210 m × 21.33 = 4479.30

| Amidament | Uts. | Parcial |
|---|---|---|
| Marge esquerra grup 1 | 30 | 30.00 |
|  | 5 | 5.00 |
| Marge esquerra grup 2 | 30 | 30.00 |
|  | 5 | 5.00 |
| Marge esquerra grup 3 | 30 | 30.00 |
|  | 5 | 5.00 |
| Marge dret grup 1 | 30 | 30.00 |
|  | 5 | 5.00 |
| Marge dret grup 2 | 30 | 30.00 |
|  | 5 | 5.00 |
| Marge dret grup 3 | 30 | 30.00 |
|  | 5 | 5.00 |
| Subtotal |  | 210.00 |
| Total |  | 210 |

**E0836** u Connexió de imbornal o bunera a col·lector general
18 u × 158.13 = 2846.34
Connexió de imbornal ó bunera a col·lector general

| Codi | Ut | Descripció | Rendiment | Preu | Import |
|---|---|---|---|---|---|
| M0225 | h | Vibrador | 0.04 | 2.09 | 0.08 |
| O0110 | h | Peó | 2 | 16.75 | 33.50 |
| O0102 | h | Oficial 1ª | 2 | 20.46 | 40.92 |
| P0504 | m3 | Formigó HM-20 posat a l'obra | 0.4 | 52 | 20.80 |
| E0515 | m2 | Encofrat de fusta per a fonaments i/o formigó ocult | 2.2 | 24.49 | 53.88 |
| %161306000600 | % | Despeses indirectes | 6 % | 149.18 | 8.95 |
|  |  | Total |  |  | 158.13 |

| Amidament | Uts. | Llarg | Parcial |
|---|---|---|---|
| Marge dret | 6 |  | 6.00 |
| Marge esquerra | 6 |  | 6.00 |
| A col·lector | 3 | 2 | 6.00 |
| Subtotal |  |  | 18.00 |
| Total |  |  | 18 |

**E0837B** u Pou registre DN1000 formigó pref, tapa Ø650 i bastiment fosa i pates, Hmax=1,80 m
9 u × 433.26 = 3899.34

**E0820BU1** u Embornal amb bústia i reixa fosa 900x360x350 mm.
12 u × 200.06 = 2400.72

| Amidament | Uts. | Parcial |
|---|---|---|
| Costat dret | 6 | 6.00 |
| Costat esquerre | 6 | 6.00 |
| Subtotal |  | 12.00 |
| Total |  | 12 |

**E08911** u Connexió amb xarxa i col·lector existent
1 u × 158.13 = 158.13

| Amidament | Uts. | Parcial |
|---|---|---|
| connexió canal a la xarxa existent | 1 | 1.00 |
| Total |  | 1 |

### 01.05.05 Senyalització i defenses (07/12/1994)
Import: 3859.34

#### 01.05.05.01 Senyalització horitzontal (07/12/1994)
Import: 1955.27

**E0706** m Marca viària longitudinal 15 cm. amplada, pintura acrílica
1609.24 m × 0.55 = 885.08

| Amidament | Uts. | Parcial |
|---|---|---|
| Marge dret |  |  |
| M7.3 | 13.9 | 13.90 |
| M2.6 | 104.45 | 104.45 |
|  | 25.55 | 25.55 |
|  | 17.78 | 17.78 |
| M2.2 | 2 | 2.00 |
| M1.13 | 6.9 | 6.90 |
| M2.2 | 112.12 | 112.12 |
|  | 54.14 | 54.14 |
|  | 11.5 | 11.50 |
| M2.6 | 83.3 | 83.30 |
|  | 8.39 | 8.39 |
| M1.13 | 5.22 | 5.22 |
| Marge dret |  |  |
| M2.6 | 45.8 | 45.80 |
| Centre |  |  |
| M2.2 | 22.4 | 22.40 |
|  | 24.12 | 24.12 |
| M1.13 | 3.59 | 3.59 |
| M2.6 | 20.21 | 20.21 |
|  | 25.37 | 25.37 |
| Carrer de la costa de Guivernau |  |  |
| Marge esquerra |  |  |
| M2.6 | 10.8 | 10.80 |
| Centre |  |  |
| M2.2 | 11.7 | 11.70 |
| Repintar linies grogues | 1000 | 1000.00 |
| Subtotal |  | 1609.24 |
| Total |  | 1609.24 |

**E0704** m Premarcatge de marca viària longitudinal
1609.24 m × 0.13 = 209.20

| Amidament | Uts. | Parcial |
|---|---|---|
| Nou carrer |  |  |
| Marge dret |  |  |
| M7.3 | 13.9 | 13.90 |
| M2.6 | 104.45 | 104.45 |
|  | 25.55 | 25.55 |
|  | 17.78 | 17.78 |
| M2.2 | 2 | 2.00 |
| M1.13 | 6.9 | 6.90 |
| Centre |  |  |
| M2.2 | 112.12 | 112.12 |
|  | 54.14 | 54.14 |
|  | 11.5 | 11.50 |
| Marge esquerra |  |  |
| M2.6 | 83.3 | 83.30 |
|  | 8.39 | 8.39 |
| M1.13 | 5.22 | 5.22 |
| Antiga TV2443 |  |  |
| Marge dret |  |  |
| M2.6 | 45.8 | 45.80 |
| Centre |  |  |
| M2.2 | 22.4 | 22.40 |
|  | 24.12 | 24.12 |
| M1.13 | 3.59 | 3.59 |
| Marge esquerra |  |  |
| M2.6 | 20.21 | 20.21 |
|  | 25.37 | 25.37 |
| Carrer de la costa de Guivernau |  |  |
| Marge esquerra |  |  |
| M2.6 | 10.8 | 10.80 |
| Centre |  |  |
| M2.2 | 11.7 | 11.70 |
| Repintar linies grogues | 1000 | 1000.00 |
| Subtotal |  | 1609.24 |
| Total |  | 1609.24 |

**E0732** m Marca viària transversal 40 cm. amplada, pintura blanca
23.28 m × 1.43 = 33.29

| Amidament | Uts. | Parcial |
|---|---|---|
| Nou carrer |  |  |
| Marge dret | 3.8 | 3.80 |
| Marge esquerra | 13.88 | 13.88 |
| Carrer de la costa de Guiivernau | 5.6 | 5.60 |
| Subtotal |  | 23.28 |
| Total |  | 23.28 |

**E0708** m2 Marca viària transversal, fletxes, inscripcions i zebrats, pintura acrílica
71.92 m2 × 11.33 = 814.85

| Amidament | Uts. | Llarg | Ample | Parcial |
|---|---|---|---|---|
| Stop | 1.22 | 3 |  | 3.66 |
| Cediu el pas | 2.16 |  |  | 2.16 |
| Illetes | 5.08 |  |  | 5.08 |
|  | 5.02 |  |  | 5.02 |
| Gual vianants | 4 | 0.5 | 18 | 36.00 |
| varis | 20 |  |  | 20.00 |
| Subtotal |  |  |  | 71.92 |
| Total |  |  |  | 71.92 |

**E0707** m Marca viària longitudinal 30 cm. amplada, pintura acrílica
13.53 m × 0.95 = 12.85
Marca viària longitudinal de 30 cm. d'amplada, amb pintura acrílica i microesferes de vidre, amb màquina autopropulsada.

| Codi | Ut | Descripció | Rendiment | Preu | Import |
|---|---|---|---|---|---|
| M0224 | h | Màquina pintura bandes autop. | 0.001 | 41.57 | 0.04 |
| M0220 | h | Escombradora autopropulsada | 0.001 | 42.15 | 0.04 |
| O0110 | h | Peó | 0.002 | 16.75 | 0.03 |
| O0101 | h | Cap de colla | 0.001 | 20.6 | 0.02 |
| P1421 | kg | Microesferes de vidre | 0.164 | 0.96 | 0.16 |
| P1422 | kg | Pintura | 0.27 | 2.27 | 0.61 |
| %161306000600 | % | Despeses indirectes | 6 % | 0.90 | 0.05 |
|  |  | Total |  |  | 0.95 |

| Amidament | Uts. | Parcial |
|---|---|---|
| Unió TV-2443 amb nou carrer | 4.5 | 4.50 |
|  | 9.03 | 9.03 |
| Subtotal |  | 13.53 |
| Total |  | 13.53 |

#### 01.05.05.02 Senyalització vertical
Import: 1904.07

**E0713** u Placa reflectora octogonal 60 cm. doble apotema, nivell 2 HIP
3 u × 105.17 = 315.51

| Amidament | Uts. | Parcial |
|---|---|---|
| R2 | 3 | 3.00 |
| Total |  | 3 |

**E0709** u Placa reflectora triangular L=90 cm., nivell 2 HIP
1 u × 93.72 = 93.72

| Amidament | Uts. | Parcial |
|---|---|---|
| P15a | 1 | 1.00 |
| Total |  | 1 |

**E0721** u Plafó direccional 800x400mm, nivell 2 HIP
2 u × 80.72 = 161.44
Plafó direccional, amb placa reflectora, per a corbes, de 800x400 mm., nivell 2 HIP, inclòs ancoratges i cargoleria.

| Codi | Ut | Descripció | Rendiment | Preu | Import |
|---|---|---|---|---|---|
| O0102 | h | Oficial 1ª | 0.18 | 20.46 | 3.68 |
| O0110 | h | Peó | 0.2 | 16.75 | 3.35 |
| P1429 | u | Panell direc. refl. 800x400 mm (material) | 1 | 69.12 | 69.12 |
| %161306000600 | % | Despeses indirectes | 6 % | 76.15 | 4.57 |
|  |  | Total |  |  | 80.72 |

**E0725** m Suport rectangular d'acer galvanitzat de 80x40x2 mm.
21 m × 15.39 = 323.19

| Amidament | Uts. | Llarg | Parcial |
|---|---|---|---|
|  | 6 | 3.5 | 21.00 |
| Total |  |  | 21 |

**E0729** u Fonamentació de senyals
6 u × 25.25 = 151.50

**E0758B** m2 Placa d'alumini >1,50 m² , nivell 2 HIP, amb abraçadores
2.04 m2 × 166.77 = 340.21

| Amidament | Uts. | Parcial |
|---|---|---|
| CARTELL02 | 2.04 | 2.04 |
| Total |  | 2.04 |

**E0746** m Pal d'alumini anoditzat color plata, Ø114 mm. MD
2.39 m × 39.99 = 95.58

| Amidament | Uts. | Parcial |
|---|---|---|
| CARTELL02 | 2.39 | 2.39 |
| Total |  | 2.39 |

**E0746A** m Pal d'alumini anoditzat color plata, Ø114/Ø140 mm. ME
2.45 m × 60.02 = 147.05
Pal d'alumini anoditzat color plata, estriat, de 114 mm. de diàmetre MF, col·locat.

| Codi | Ut | Descripció | Rendiment | Preu | Import |
|---|---|---|---|---|---|
| O0110 | h | Peó | 0.09 | 16.75 | 1.51 |
| O0102 | h | Oficial 1ª | 0.05 | 20.46 | 1.02 |
| P1473A | m | Pal alumini diàmetre 114 o 140 mm. ME (material) | 1 | 54.09 | 54.09 |
| %161306000600 | % | Despeses indirectes | 6 % | 56.62 | 3.40 |
|  |  | Total |  |  | 60.02 |

| Amidament | Uts. | Parcial |
|---|---|---|
| CARTELL02 | 2.45 | 2.45 |
| Total |  | 2.45 |

**E0744C** u Base d'acer galvanitzat per a suport de 140 mm.
1 u × 163.66 = 163.66
Base d'acer galvanitzat per a suport de 140 mm., col·locada.

| Codi | Ut | Descripció | Rendiment | Preu | Import |
|---|---|---|---|---|---|
| O0102 | h | Oficial 1ª | 0.05 | 20.46 | 1.02 |
| O0110 | h | Peó | 0.09 | 16.75 | 1.51 |
| P1471C | u | Base d'acer galvanit. suport 140 mm. (material) | 1 | 151.87 | 151.87 |
| %161306000600 | % | Despeses indirectes | 6 % | 154.40 | 9.26 |
|  |  | Total |  |  | 163.66 |

| Amidament | Uts. | Parcial |
|---|---|---|
| CARTELL02 | 1 | 1.00 |
| Total |  | 1 |

**E0730** u Fonamentació de cartell de pre-senyalització
1 u × 112.21 = 112.21

| Amidament | Uts. | Parcial |
|---|---|---|
| CARTELL02 | 1 | 1.00 |
| Total |  | 1 |

## 01.06 Placeta Enric Benet (07/12/1994)
Import: 6779.71

### 01.06.01 Treballs previs i demolicions (07/12/1994)
Import: 2580.57

**E0334** m Tall serra disc paviment mescles bituminoses, formigó o panot, fins 25 cm
44.52 m × 1.75 = 77.91

| Amidament | Uts. | Parcial |
|---|---|---|
| Nova rotonda | 29.26 | 29.26 |
| Vorera cantodada TP2003 amb carrer de les escoles | 15.26 | 15.26 |
| Subtotal |  | 44.52 |
| Total |  | 44.52 |

**E0213** m2 Demolició paviment de mescla bituminosa, mitjans mecànics, fondària 25 cm
83.87 m2 × 6.45 = 540.96

| Amidament | Uts. | Parcial |
|---|---|---|
| Nova rotonda | 58.48 | 58.48 |
| Vorera cantodada TP2003 amb carrer de les escoles | 25.39 | 25.39 |
| Subtotal |  | 83.87 |
| Total |  | 83.87 |

**E0787** m2 Eliminació marques viàries amb qualsevol procediments
72.22 m2 × 25.56 = 1845.94

| Amidament | Uts. | Llarg | Ample | Parcial |
|---|---|---|---|---|
| Pintura actual TP2003 | 74.08 | 0.15 | 2 | 22.22 |
| Altres simbols | 50 |  |  | 50.00 |
| Subtotal |  |  |  | 72.22 |
| Total |  |  |  | 72.22 |

**E0210** m Demolició de vorada i rigola, inclosa la fonamentació, i transport
14.27 m × 6.12 = 87.33

| Amidament | Uts. | Parcial |
|---|---|---|
| Vorera cantodada TP2003 amb carrer de les escoles | 14.27 | 14.27 |
| Total |  | 14.27 |

**E0212** m2 Demolició de paviment de panots de morter de ciment, transport abocador
2.8 m2 × 5.17 = 14.48

| Amidament | Uts. | Llarg | Parcial |
|---|---|---|---|
| Vorera cantodada TP2003 amb carrer de les escoles | 14 | 0.2 | 2.80 |
| Total |  |  | 2.8 |

**E0215** u Desmuntatge de senyal de trànsit i demolició ancoratges
1 u × 13.95 = 13.95

| Amidament | Uts. | Parcial |
|---|---|---|
| P15a | 1 | 1.00 |
| Total |  | 1 |

### 01.06.02 Moviment de terres
Import: 124.45

**E0302** m3 Excavació en desmunt en qualsevol tipus de terreny, abocador i condicionament
14.62 m3 × 5.07 = 74.12

| Amidament | Uts. | Llarg | Parcial |
|---|---|---|---|
| Excavació per nova rotonda | 58.48 | 0.25 | 14.62 |
| Total |  |  | 14.62 |

**E0344** m2 Repàs i piconatge de la base del terraplè i del fons de la caixa mecànics i compactació del 95% PM
83.88 m2 × 0.6 = 50.33

| Amidament | Uts. | Parcial |
|---|---|---|
| Nova rotonda | 58.49 | 58.49 |
| Vorera cantonda TP2003 amb Carrer de les escoles | 25.39 | 25.39 |
| Subtotal |  | 83.88 |
| Total |  | 83.88 |

### 01.06.03 Ferms i paviments
Import: 1771.09

**E0626** m Vorada remuntable de formigó de 25x13 cm estriada (tipus illeta)
29.26 m × 16.97 = 496.54
Vorada remuntable de formigó de 25x13 cm. amb la superfície estriada, per illetes, col·locada, inclosa l'excavació i la seva base de formigó HM-20, rejuntada amb morter de ciment.

| Codi | Ut | Descripció | Rendiment | Preu | Import |
|---|---|---|---|---|---|
| O0110 | h | Peó | 0.14 | 16.75 | 2.35 |
| O0101 | h | Cap de colla | 0.033 | 20.6 | 0.68 |
| O0102 | h | Oficial 1ª | 0.07 | 20.46 | 1.43 |
| P1020 | m | Vorada munta. form. 25x13 cm. (material) | 1 | 8.84 | 8.84 |
| P0504 | m3 | Formigó HM-20 posat a l'obra | 0.038 | 52 | 1.98 |
| P1609 | m3 | Excavació de terres | 0.052 | 11.12 | 0.58 |
| E0108 | m3 | Morter de ciment elaborat a l'obra | 0.003 | 50.96 | 0.15 |
| %161306000600 | % | Despeses indirectes | 6 % | 16.01 | 0.96 |
|  |  | Total |  |  | 16.97 |

| Amidament | Uts. | Parcial |
|---|---|---|
| Nova rotonda | 29.26 | 29.26 |
| Total |  | 29.26 |

**E0629** m Rigola blanca de 20x20x8 cm.
29.26 m × 13.11 = 383.60

| Amidament | Uts. | Parcial |
|---|---|---|
| Nova rotonda | 29.26 | 29.26 |
| Total |  | 29.26 |

**E06212** m Vorada de peces de formigó 15x25 cm (tipus T-2)
15.26 m × 19.79 = 302.00

| Amidament | Uts. | Parcial |
|---|---|---|
| Vorera cantonda TP2003 amb Carrer de les escoles | 15.26 | 15.26 |
| Total |  | 15.26 |

**E0623** m2 Paviment de panot 9 pastilles de color de 20x20x4 cm.
25.82 m2 × 22.81 = 588.95

| Amidament | Uts. | Parcial |
|---|---|---|
| Vorera cantonda TP2003 amb Carrer de les escoles | 23.02 | 23.02 |
|  | 2.8 | 2.80 |
| Subtotal |  | 25.82 |
| Total |  | 25.82 |

### 01.06.04 Senyalització (07/12/1994)
Import: 2080.47

#### 01.06.04.01 Senyalització horitzontal (07/12/1994)
Import: 566.1

**E0706** m Marca viària longitudinal 15 cm. amplada, pintura acrílica
80.66 m × 0.55 = 44.36

| Amidament | Uts. | Parcial |
|---|---|---|
| M2.2 | 42.09 | 42.09 |
|  | 7.39 | 7.39 |
|  | 7.21 | 7.21 |
|  | 4.61 | 4.61 |
| M2.6 | 19.36 | 19.36 |
| Subtotal |  | 80.66 |
| Total |  | 80.66 |

**E0708** m2 Marca viària transversal, fletxes, inscripcions i zebrats, pintura acrílica
34.8 m2 × 11.33 = 394.28

| Amidament | Uts. | Llarg | Ample | Parcial |
|---|---|---|---|---|
| Vianants | 4 | 0.5 | 12 | 24.00 |
| Illeta | 2.16 |  |  | 2.16 |
| Cediu el pas | 2.16 | 4 |  | 8.64 |
| Subtotal |  |  |  | 34.80 |
| Total |  |  |  | 34.8 |

**E0732** m Marca viària transversal 40 cm. amplada, pintura blanca
81.8 m × 1.43 = 116.97

| Amidament | Uts. | Llarg | Parcial |
|---|---|---|---|
| M4.2 | 3.5 |  | 3.50 |
|  | 8.4 |  | 8.40 |
|  | 2.5 |  | 2.50 |
|  | 3.4 |  | 3.40 |
| Passos de vianants | 16 | 4 | 64.00 |
| Subtotal |  |  | 81.80 |
| Total |  |  | 81.8 |

**E0704** m Premarcatge de marca viària longitudinal
80.66 m × 0.13 = 10.49

| Amidament | Uts. | Parcial |
|---|---|---|
| M2.2 | 42.09 | 42.09 |
|  | 7.39 | 7.39 |
|  | 7.21 | 7.21 |
|  | 4.61 | 4.61 |
| M2.6 | 19.36 | 19.36 |
| Subtotal |  | 80.66 |
| Total |  | 80.66 |

#### 01.06.04.02 Senyalització vertical
Import: 1514.37

**E0709** u Placa reflectora triangular L=90 cm., nivell 2 HIP
4 u × 93.72 = 374.88

| Amidament | Uts. | Parcial |
|---|---|---|
| R1 | 4 | 4.00 |
| Total |  | 4 |

**E0711** u Placa reflectora circular Ø60 cm, nivell 2 HIP
4 u × 87.73 = 350.92

| Amidament | Uts. | Parcial |
|---|---|---|
| R402 | 4 | 4.00 |
| Total |  | 4 |

**E0715** u Placa reflectora quadrada de 60 cm. costat, nivell 2 HIP
1 u × 76.53 = 76.53

| Amidament | Uts. | Parcial |
|---|---|---|
| S13 | 1 | 1.00 |
| Total |  | 1 |

**E0729** u Fonamentació de senyals
9 u × 25.25 = 227.25

**E0725** m Suport rectangular d'acer galvanitzat de 80x40x2 mm.
31.5 m × 15.39 = 484.79

| Amidament | Uts. | Llarg | Parcial |
|---|---|---|---|
|  | 9 | 3.5 | 31.50 |
| Total |  |  | 31.5 |

### 01.06.05 Jardineria (07/12/1994)
Import: 223.13

**E1103** m3 Aportació i estesa de terra vegetal seleccionada (07/12/1994)
6.91 m3 × 17.39 = 120.16
Aportació i estesa de terra vegetal seleccionada, adobada i garbellada, col·locada.

| Codi | Ut | Descripció | Rendiment | Preu | Import |
|---|---|---|---|---|---|
| O0101 | h | Cap de colla | 0.01 | 20.6 | 0.21 |
| O0102 | h | Oficial 1ª | 0.04 | 20.46 | 0.82 |
| O0110 | h | Peó | 0.15 | 16.75 | 2.51 |
| P1503 | m3 | Terra veg. adobada i garbell. (material; 12/01/2009) | 1.15 | 11.187972 | 12.87 |
| vg | % | Despeses indirectes | 0.164 | 6 | 0.98 |
|  |  | Total |  |  | 17.39 |

| Amidament | Uts. | Alt | Parcial |
|---|---|---|---|
| Nova rotonda | 23.02 | 0.3 | 6.91 |
| Total |  |  | 6.91 |

**E1188** m2 Malla antiherba gramatge de 140 g/m2
23.02 m2 × 3.53 = 81.26
Subministrament i col·locació de malla antiherba de 140 gr/m2 de gramatge, inclou transport.

| Codi | Ut | Descripció | Rendiment | Preu | Import |
|---|---|---|---|---|---|
| O0110 | h | Peó | 0.06 | 16.75 | 1.01 |
| O0102 | h | Oficial 1ª | 0.04 | 20.46 | 0.82 |
| P50018 | m2 | Malla antiherba gramatge de 140 g/m2 (material) | 1 | 1.5 | 1.50 |
| %16130600_10600 | % | Despeses indirectes | 6 % | 3.33 | 0.20 |
|  |  | Total |  |  | 3.53 |

| Amidament | Uts. | Parcial |
|---|---|---|
| Nova rotonda | 23.02 | 23.02 |
| Total |  | 23.02 |

**E11831** m3 Grava decorativa o equivalent estesa i anivellada.
2.3 m3 × 9.44 = 21.71
Subministrament de grava decorativa o altre àrid decoratiu a determinar per la D.O., estès i anivellat amb un gruix de fins a 10 cm, a l'interior de la rotonda o espais destinats a l'enjardiment.

| Codi | Ut | Descripció | Rendiment | Preu | Import |
|---|---|---|---|---|---|
| O0101 | h | Cap de colla | 0.05 | 20.6 | 1.03 |
| O0110 | h | Peó | 0.15 | 16.75 | 2.51 |
| P0330 | m3 | Grava decorativa (material) | 0.1 | 53.71 | 5.37 |
| %16130600_2 | % | Despeses indirectes | 6 % | 8.91 | 0.53 |
|  |  | Total |  |  | 9.44 |

| Amidament | Uts. | Alt | Parcial |
|---|---|---|---|
| Nova rotonda | 23.02 | 0.1 | 2.30 |
| Total |  |  | 2.3 |

## 01.07 Mossèn Galofrè (07/12/1994)
Import: 31113.22

### 01.07.01 Treballs previs i demolicions (07/12/1994)
Import: 7423.2

**E06361** m2 Fresat paviment mbc fins 15 cm
522.3 m2 × 1.81 = 945.36

| Amidament | Uts. | Parcial |
|---|---|---|
| Fressat carrer actual | 522.3 | 522.30 |
| Total |  | 522.3 |

**E0334** m Tall serra disc paviment mescles bituminoses, formigó o panot, fins 25 cm
276.74 m × 1.75 = 484.30

| Amidament | Uts. | Llarg | Parcial |
|---|---|---|---|
| Marge esquerra TV2443 entre Mossèn Galofrè i nova cruïlla | 41.61 | 2 | 83.22 |
|  | 36.9 | 2 | 73.80 |
|  | 59.86 | 2 | 119.72 |
| Subtotal |  |  | 276.74 |
| Total |  |  | 276.74 |

**E0787** m2 Eliminació marques viàries amb qualsevol procediments
95.71 m2 × 25.56 = 2446.35

| Amidament | Uts. | Llarg | Ample | Parcial |
|---|---|---|---|---|
| Linies | 159.04 | 0.1 | 3 | 47.71 |
| Triangles pintura vermella | 24 | 2 |  | 48.00 |
| Subtotal |  |  |  | 95.71 |
| Total |  |  |  | 95.71 |

**E0210** m Demolició de vorada i rigola, inclosa la fonamentació, i transport
187.16 m × 6.12 = 1145.42

| Amidament | Uts. | Parcial |
|---|---|---|
| Marge esquerra Mossè Galofrè | 83.69 | 83.69 |
| Marge esquerra TV2443 entre Mossèn Galofrè i nova cruïlla | 20.5 | 20.50 |
| Marge dret Mossè Galofrè | 82.97 | 82.97 |
| Subtotal |  | 187.16 |
| Total |  | 187.16 |

**E0212** m2 Demolició de paviment de panots de morter de ciment, transport abocador
195.96 m2 × 5.17 = 1013.11

| Amidament | Uts. | Parcial |
|---|---|---|
| Marge esquerra Mossèn Galofrè | 94.71 | 94.71 |
| Marge dret Mossèn Galofrè | 101.25 | 101.25 |
| Subtotal |  | 195.96 |
| Total |  | 195.96 |

**E0213** m2 Demolició paviment de mescla bituminosa, mitjans mecànics, fondària 25 cm
65.12 m2 × 6.45 = 420.02

| Amidament | Uts. | Parcial |
|---|---|---|
| Marge esquerra TV2443 entre Mossèn Galofrè i nova cruïlla | 27.34 | 27.34 |
|  | 37.78 | 37.78 |
| Subtotal |  | 65.12 |
| Total |  | 65.12 |

**E0211** m2 Demolició de paviment de formigó, transport abocador
132 m2 × 4.69 = 619.08

| Amidament | Uts. | Parcial |
|---|---|---|
| Marge esquerra TV2443 entre Mossèn Galofrè i nova cruïlla | 28.65 | 28.65 |
|  | 6.59 | 6.59 |
|  | 1.54 | 1.54 |
|  | 95.22 | 95.22 |
| Subtotal |  | 132.00 |
| Total |  | 132 |

**E0821** u Recreixement i anivellament pericó o bunera
6 u × 58.26 = 349.56

### 01.07.02 Moviment de terres
Import: 1030.8

**E0302** m3 Excavació en desmunt en qualsevol tipus de terreny, abocador i condicionament
82.72 m3 × 5.07 = 419.39

| Amidament | Uts. | Llarg | Parcial |
|---|---|---|---|
| Marge dret Mossèn Galofrè | 101.25 | 0.2 | 20.25 |
| Marge esquerra Mossè Galofrè | 94.71 | 0.2 | 18.94 |
| Marge esquerra TV2443 entre Mossèn Galofrè i nova cruïlla | 56.11 | 0.2 | 11.22 |
|  | 45.46 | 0.2 | 9.09 |
|  | 116.11 | 0.2 | 23.22 |
| Subtotal |  |  | 82.72 |
| Total |  |  | 82.72 |

**E0328** m3 Terraplè amb compactació PN o PM, material préstec, inclòs càrrega i transport
41.37 m3 × 8.78 = 363.23

| Amidament | Uts. | Llarg | Parcial |
|---|---|---|---|
| Marge dret Mossèn Galofrè | 101.25 | 0.1 | 10.13 |
| Marge esquerra Mossè Galofrè | 94.71 | 0.1 | 9.47 |
| Marge esquerra TV2443 entre Mossèn Galofrè i nova cruïlla | 56.11 | 0.1 | 5.61 |
|  | 45.46 | 0.1 | 4.55 |
|  | 116.11 | 0.1 | 11.61 |
| Subtotal |  |  | 41.37 |
| Total |  |  | 41.37 |

**E0344** m2 Repàs i piconatge de la base del terraplè i del fons de la caixa mecànics i compactació del 95% PM
413.64 m2 × 0.6 = 248.18

| Amidament | Uts. | Parcial |
|---|---|---|
| Marge dret Mossèn Galofrè | 101.25 | 101.25 |
| Marge esquerra Mossè Galofrè | 94.71 | 94.71 |
| Marge esquerra TV2443 entre Mossèn Galofrè i nova cruïlla | 56.11 | 56.11 |
|  | 45.46 | 45.46 |
|  | 116.11 | 116.11 |
| Subtotal |  | 413.64 |
| Total |  | 413.64 |

### 01.07.03 Ferms i paviments
Import: 19290.44

**E0603** t Paviment de MBC tipus AC16 surf S (S-12) (d= 2,45 t/m3)
73.98 t × 50.04 = 3701.96

| Amidament | Uts. | Llarg | Ample | Parcial |
|---|---|---|---|---|
| Mossè Galofrè | 548.99 | 0.05 | 2.45 | 67.25 |
| imprevists | 0.1 | 67.25 |  | 6.73 |
| Subtotal |  |  |  | 73.98 |
| Total |  |  |  | 73.98 |

**E0612C** m2 Reg d'adherència amb emulsió termoadherent ECR-1d (dotació 0,4 kg/m2)
548.99 m2 × 0.3 = 164.70

| Amidament | Uts. | Parcial |
|---|---|---|
| Mossè Galofrè | 548.99 | 548.99 |
| Total |  | 548.99 |

**E06212** m Vorada de peces de formigó 15x25 cm (tipus T-2)
226.49 m × 19.79 = 4482.24

| Amidament | Uts. | Parcial |
|---|---|---|
| Marge dret Mossè Galofrè | 84.34 | 84.34 |
| Marge esquerra Mossè Galofrè | 83.95 | 83.95 |
| Marge esquerra TV2443 entre Mossèn Galofrè i nova cruïlla | 24.56 | 24.56 |
|  | 32.7 | 32.70 |
|  | 56.94 | 56.94 |
| Deducció vorades guals | -56 | -56.00 |
| Subtotal |  | 226.49 |
| Total |  | 226.49 |

**E0638R2** m Gual rebaixat PMR o vehicles amb vorada tipus T-2
56 m × 24.85 = 1391.60

| Amidament | Uts. | Llarg | Parcial |
|---|---|---|---|
| guals accés garatges i portes | 4 | 8 | 32.00 |
| guals PMR | 4 | 6 | 24.00 |
| Subtotal |  |  | 56.00 |
| Total |  |  | 56 |

**E0623** m2 Paviment de panot 9 pastilles de color de 20x20x4 cm.
392.75 m2 × 22.81 = 8958.63

| Amidament | Uts. | Parcial |
|---|---|---|
| Marge dret Mossè Galofrè | 101.25 | 101.25 |
| Marge esquerra Mossèn Galofrè | 94.71 | 94.71 |
| Marge esquerra TV2443 entre Mossèn Galofrè i nova cruïlla | 56.11 | 56.11 |
|  | 45.46 | 45.46 |
|  | 95.22 | 95.22 |
| Subtotal |  | 392.75 |
| Total |  | 392.75 |

**E0673A** m2 Paviment lloseta tàctil indicador d'advertència o proximitat de perill
14.4 m2 × 30.93 = 445.39

| Amidament | Uts. | Llarg | Ample | Parcial |
|---|---|---|---|---|
| guals PMR |  |  |  |  |
| Inici carrer | 2 | 4 | 0.6 | 4.80 |
| fi carrer | 2 | 4 | 0.6 | 4.80 |
| TV-2443 | 2 | 4 | 0.6 | 4.80 |
| Subtotal |  |  |  | 14.40 |
| Total |  |  |  | 14.4 |

**E0674B** m2 Paviment lloseta tàctil indicador direccional
4.8 m2 × 30.4 = 145.92

| Amidament | Uts. | Llarg | Ample | Parcial |
|---|---|---|---|---|
| guals PMR |  |  |  |  |
| Inici carrer | 2 | 1 | 0.8 | 1.60 |
| fi carrer | 2 | 1 | 0.8 | 1.60 |
| TV-2443 | 2 | 1 | 0.8 | 1.60 |
| Subtotal |  |  |  | 4.80 |
| Total |  |  |  | 4.8 |

### 01.07.04 Senyalització i abalisament (07/12/1994)
Import: 3368.78

#### 01.07.04.01 Senyalització horitzontal (07/12/1994)
Import: 1062.87

**E0706** m Marca viària longitudinal 15 cm. amplada, pintura acrílica
522.2 m × 0.55 = 287.21

| Amidament | Uts. | Parcial |
|---|---|---|
| Marge dret |  |  |
| M7.3 | 18.62 | 18.62 |
|  | 50.76 | 50.76 |
| M2.6 | 95.25 | 95.25 |
|  | 34.08 | 34.08 |
|  | 65.36 | 65.36 |
| M1.13 | 5.73 | 5.73 |
|  | 5.89 | 5.89 |
| Centre |  |  |
| M2.2 | 66.45 | 66.45 |
|  | 65.12 | 65.12 |
| M1.13 | 5.76 | 5.76 |
| M2.6 | 1.97 | 1.97 |
|  | 37.39 | 37.39 |
|  | 34.51 | 34.51 |
|  | 10.28 | 10.28 |
| M1.13 | 16.18 | 16.18 |
|  | 8.85 | 8.85 |
| Subtotal |  | 522.20 |
| Total |  | 522.2 |

**E0704** m Premarcatge de marca viària longitudinal
522.2 m × 0.13 = 67.89

| Amidament | Uts. | Parcial |
|---|---|---|
| Marge dret |  |  |
| M7.3 | 18.62 | 18.62 |
|  | 50.76 | 50.76 |
| M2.6 | 95.25 | 95.25 |
|  | 34.08 | 34.08 |
|  | 65.36 | 65.36 |
| M1.13 | 5.73 | 5.73 |
|  | 5.89 | 5.89 |
| Centre |  |  |
| M2.2 | 66.45 | 66.45 |
|  | 65.12 | 65.12 |
| M1.13 | 5.76 | 5.76 |
| Marge esquerra |  |  |
| M2.6 | 1.97 | 1.97 |
|  | 37.39 | 37.39 |
|  | 34.51 | 34.51 |
|  | 10.28 | 10.28 |
| M1.13 | 16.18 | 16.18 |
|  | 8.85 | 8.85 |
| Subtotal |  | 522.20 |
| Total |  | 522.2 |

**E0732** m Marca viària transversal 40 cm. amplada, pintura blanca
92.53 m × 1.43 = 132.32

| Amidament | Uts. | Llarg | Ample | Parcial |
|---|---|---|---|---|
| Cruïlla amb carrer de les Hortes | 8.53 |  |  | 8.53 |
| Passos de vianants | 7 | 4 | 3 | 84.00 |
| Subtotal |  |  |  | 92.53 |
| Total |  |  |  | 92.53 |

**E0708** m2 Marca viària transversal, fletxes, inscripcions i zebrats, pintura acrílica
50.79 m2 × 11.33 = 575.45

| Amidament | Uts. | Llarg | Ample | Parcial |
|---|---|---|---|---|
| Illeta | 4.74 |  |  | 4.74 |
|  | 5.6 |  |  | 5.60 |
|  | 1.4 | 7 |  | 9.80 |
| Fletxes | 1.27 | 5 |  | 6.35 |
| Gual vianants | 2.7 | 0.5 | 18 | 24.30 |
| Subtotal |  |  |  | 50.79 |
| Total |  |  |  | 50.79 |

#### 01.07.04.02 Senyalització vertical
Import: 2305.91

**E0755** m2 Placa d'alumini fins a 0,25 m², nivell 2 HIP, amb abraçadores
0.07 m2 × 283.46 = 19.84

| Amidament | Uts. | Parcial |
|---|---|---|
| CARTELL03 | 0.07 | 0.07 |
| Total |  | 0.07 |

**E0756** m2 Placa d'alumini >0,25 m² i <0,50 m², nivell 2 HIP, amb abraçadores
0.29 m2 × 264.19 = 76.62

| Amidament | Uts. | Parcial |
|---|---|---|
| CRTELL10 | 0.29 | 0.29 |
| Total |  | 0.29 |

**E0758B** m2 Placa d'alumini >1,50 m² , nivell 2 HIP, amb abraçadores
3.21 m2 × 166.77 = 535.33

| Amidament | Uts. | Parcial |
|---|---|---|
| CARTELL03 | 1.75 | 1.75 |
| CARTELL04 | 1.46 | 1.46 |
| Subtotal |  | 3.21 |
| Total |  | 3.21 |

**E0746** m Pal d'alumini anoditzat color plata, Ø114 mm. MD
2.45 m × 39.99 = 97.98

| Amidament | Uts. | Parcial |
|---|---|---|
| CARTELL03 | 2.45 | 2.45 |
| Total |  | 2.45 |

**E0745** m Pal d'alumini anoditzat color plata, Ø90 mm. MC
2.33 m × 34.86 = 81.22

| Amidament | Uts. | Parcial |
|---|---|---|
| CARTELL03 | 2.33 | 2.33 |
| Total |  | 2.33 |

**E0744** u Base d'acer galvanitzat per a suport de 76 mm.
1 u × 104.04 = 104.04

| Amidament | Uts. | Parcial |
|---|---|---|
| CRTELL10 | 1 | 1.00 |
| Total |  | 1 |

**E0744B** u Base d'acer galvanitzat per a suport de 114 mm.
2 u × 133.86 = 267.72

| Amidament | Uts. | Parcial |
|---|---|---|
| CARTELL03 | 1 | 1.00 |
| CARTELL04 | 1 | 1.00 |
| Subtotal |  | 2.00 |
| Total |  | 2 |

**E0738B** m Pal d'alumini anoditzat color plata, Ø76 mm. MB
2.96 m × 27.79 = 82.26

| Amidament | Uts. | Parcial |
|---|---|---|
| CRTELL10 | 2.96 | 2.96 |
| Total |  | 2.96 |

**E0730** u Fonamentació de cartell de pre-senyalització
3 u × 112.21 = 336.63

| Amidament | Uts. | Parcial |
|---|---|---|
| CARTELL03 | 1 | 1.00 |
| CARTELL04 | 1 | 1.00 |
| CRTELL10 | 1 | 1.00 |
| Subtotal |  | 3.00 |
| Total |  | 3 |

**E0713** u Placa reflectora octogonal 60 cm. doble apotema, nivell 2 HIP
1 u × 105.17 = 105.17

| Amidament | Uts. | Parcial |
|---|---|---|
| R2 | 1 | 1.00 |
| Total |  | 1 |

**E0711** u Placa reflectora circular Ø60 cm, nivell 2 HIP
1 u × 87.73 = 87.73

| Amidament | Uts. | Parcial |
|---|---|---|
| R303 | 1 | 1.00 |
| Total |  | 1 |

**E0715** u Placa reflectora quadrada de 60 cm. costat, nivell 2 HIP
2 u × 76.53 = 153.06

| Amidament | Uts. | Parcial |
|---|---|---|
| S13 | 2 | 2.00 |
| Total |  | 2 |

**E0215** u Desmuntatge de senyal de trànsit i demolició ancoratges
3 u × 13.95 = 41.85

| Amidament | Uts. | Parcial |
|---|---|---|
| S13 | 2 | 2.00 |
| R303 | 1 | 1.00 |
| Subtotal |  | 3.00 |
| Total |  | 3 |

**E0725** m Suport rectangular d'acer galvanitzat de 80x40x2 mm.
14 m × 15.39 = 215.46

| Amidament | Uts. | Llarg | Parcial |
|---|---|---|---|
|  | 4 | 3.5 | 14.00 |
| Total |  |  | 14 |

**E0729** u Fonamentació de senyals
4 u × 25.25 = 101.00

## 01.08 Serveis afectats (07/12/1994)
Import: 48254.36

### 01.08.01 Telefònica
Import: 5061.78

#### 01.08.01.01 Servei 1-003C
Import: 5061.78

**E10216** u Retirada pal elèctric o telefònic
3 u × 61.72 = 185.16
Retirada de pal elèctric o telefònic, inclòs demolició de la fonamentació, rebliment i compactació del forat, càrrega i transport de les runes i de tots els elements a l'abocador controlat, inclòs cànons.

| Codi | Ut | Descripció | Rendiment | Preu | Import |
|---|---|---|---|---|---|
| M0214 | h | Camió grua | 0.8 | 42.07 | 33.66 |
| O0110 | h | Peó | 0.8 | 16.75 | 13.40 |
| O0101 | h | Cap de colla | 0.02 | 20.6 | 0.41 |
| O0102 | h | Oficial 1ª | 0.2 | 20.46 | 4.09 |
| P1609 | m3 | Excavació de terres | 0.6 | 11.12 | 6.67 |
| VGZ | % | Despeses indirectes | 0.582 | 6 | 3.49 |
|  |  | Total |  |  | 61.72 |

**E0305** m3 Excavació rases i pous, mitjans mecànics, cànon abocador
40 m3 × 11.12 = 444.80

| Amidament | Uts. | Llarg | Ample | Parcial |
|---|---|---|---|---|
|  | 37 | 0.4 | 1 | 14.80 |
|  | 13 | 0.4 | 1 | 5.20 |
|  | 50 | 0.4 | 1 | 20.00 |
| Subtotal |  |  |  | 40.00 |
| Total |  |  |  | 40 |

**E0317** m3 Rebliment i piconatge rasa 95% PM, material préstec, inclòs càrrega i transport
40 m3 × 8.11 = 324.40

| Amidament | Uts. | Llarg | Ample | Parcial |
|---|---|---|---|---|
|  | 37 | 0.4 | 1 | 14.80 |
|  | 13 | 0.4 | 1 | 5.20 |
|  | 50 | 0.4 | 1 | 20.00 |
| Subtotal |  |  |  | 40.00 |
| Total |  |  |  | 40 |

**E0502** m3 Formigó HM-20 fonaments
5.2 m3 × 62.85 = 326.82

| Amidament | Uts. | Llarg | Ample | Parcial |
|---|---|---|---|---|
|  | 13 | 0.4 | 1 | 5.20 |
| Total |  |  |  | 5.2 |

**E101310** m Subministrament i col·locació de cinta senyalitzadora
100 m × 1.12 = 112.00
Subministrament i col·locació de cinta de senyalització no adhesiva d'avís de servei soterrat de PEBD de 150 mm d'amplada amb una pel·lícula plàstica de color segons el servei a inidicar, disposada a una profunditat mínima a 0,10 m del paviment acabat i a 0,25 m sobre la generatriu superior del tub.

| Codi | Ut | Descripció | Rendiment | Preu | Import |
|---|---|---|---|---|---|
| O0110 | h | Peó | 0.02 | 16.75 | 0.34 |
| O0101 | h | Cap de colla | 0.015 | 20.6 | 0.31 |
| PUC001 | m | Cinta senyalitzadora PVC (material) | 1.05 | 0.38 | 0.40 |
| VGZ | % | Despeses indirectes | 0.011 | 6 | 0.07 |
|  |  | Total |  |  | 1.12 |

| Amidament | Uts. | Parcial |
|---|---|---|
|  | 37 | 37.00 |
|  | 13 | 13.00 |
|  | 50 | 50.00 |
| Subtotal |  | 100.00 |
| Total |  | 100 |

**E101001** m Canalització de telefonia amb tub de PVC rígid de Ø110
226 m × 3.25 = 734.50
Canalització de telefonia amb tub de PVC rígid de DN 110x1,8 mm, inclòs corda de niló de 5 mm, col·locada a fons de rasa.

| Codi | Ut | Descripció | Rendiment | Preu | Import |
|---|---|---|---|---|---|
| O0102 | h | Oficial 1ª | 0.012 | 20.46 | 0.246 |
| O0110 | h | Peó | 0.012 | 16.75 | 0.201 |
| P0912111 | m | Tub PVC rígid DN 110 mm amb corda niló 5 mm (material) | 1.05 | 2.49 | 2.615 |
| %ZZ0600_2 | % | Despeses generals | 6 % | 3.062 | 0.184 |
|  |  | Total |  |  | 3.25 |

| Amidament | Uts. | Llarg | Parcial |
|---|---|---|---|
|  | 2 | 37 | 74.00 |
|  | 4 | 13 | 52.00 |
|  | 2 | 50 | 100.00 |
| Subtotal |  |  | 226.00 |
| Total |  |  | 226 |

**E10123** u Pericó prefabricat tipus H telefonia
4 u × 490.99 = 1963.96
Pericó prefabricat tipus H per a conduccions de telefonia, segons especificacions de la companyia subministradora, inclou bastiment i tapa de formigó homologada, totalment acabat.

| Codi | Ut | Descripció | Rendiment | Preu | Import |
|---|---|---|---|---|---|
| M0214 | h | Camió grua | 0.2 | 42.07 | 8.41 |
| O0110 | h | Peó | 0.5 | 16.75 | 8.38 |
| O0102 | h | Oficial 1ª | 0.5 | 20.46 | 10.23 |
| O0101 | h | Cap de colla | 0.1 | 20.6 | 2.06 |
| P10123 | u | Pericó prefab. tipus H (material) | 1 | 434.12 | 434.12 |
| VGZ | % | Despeses indirectes | 4.632 | 6 | 27.79 |
|  |  | Total |  |  | 490.99 |

**E10125** u Pericó prefabricat tipus D telefonia
1 u × 791.51 = 791.51
Pericó prefabricat tipus D per a conduccions de telefonia, segons especificacions de la companyia subministradora, inclou bastiment i tapa de formigó homologada, totalment acabat.

| Codi | Ut | Descripció | Rendiment | Preu | Import |
|---|---|---|---|---|---|
| M0214 | h | Camió grua | 0.45 | 42.07 | 18.93 |
| O0102 | h | Oficial 1ª | 0.45 | 20.46 | 9.21 |
| O0101 | h | Cap de colla | 0.05 | 20.6 | 1.03 |
| O0110 | h | Peó | 0.45 | 16.75 | 7.54 |
| P10124 | u | Pericó prefab. tipus D (material) | 1 | 710 | 710.00 |
| VGZ | % | Despeses indirectes | 7.467 | 6 | 44.80 |
|  |  | Total |  |  | 791.51 |

**E10127** u Pericó prefabricat tipus M telefonia
1 u × 178.63 = 178.63
Pericó prefabricat tipus M per a conduccions de telefonia, segons especificacions de la companyia subministradora, inclou bastiment i tapa de fundició amb l'inscripció ´´Telefonia´´, totalment acabat.

| Codi | Ut | Descripció | Rendiment | Preu | Import |
|---|---|---|---|---|---|
| M0214 | h | Camió grua | 0.15 | 42.07 | 6.31 |
| O0102 | h | Oficial 1ª | 0.3 | 20.46 | 6.14 |
| O0101 | h | Cap de colla | 0.05 | 20.6 | 1.03 |
| O0110 | h | Peó | 0.3 | 16.75 | 5.03 |
| P10125 | u | Pericó prefabr. tipus M (material) | 1 | 150.01 | 150.01 |
| VGZ | % | Despeses indirectes | 1.685 | 6 | 10.11 |
|  |  | Total |  |  | 178.63 |

### 01.08.02 Baixa tensió
Import: 4999.83

#### 01.08.02.01 Servei 2-004A
Import: 2564.67

**E020201** u Treballs de comprovació del gàlib dels cables aeris existents
1 u × 335.45 = 335.45
Treballs de comprovació del gàlib del cablejat aeri existents de companyies de serveis, realització del tibat i dels ancoratges necessaris per a garantir el gàlib requerit.

| Codi | Ut | Descripció | Rendiment | Preu | Import |
|---|---|---|---|---|---|
| M0214B | h | Camió cistella h=10 m (maquinària) | 4 | 35.91 | 143.64 |
| O0110 | h | Peó | 4 | 16.75 | 67.00 |
| O0102 | h | Oficial 1ª | 4 | 20.46 | 81.84 |
| P10229 | u | Petit matertial (material) | 2 | 11.99 | 23.98 |
| %16130600_2 | % | Despeses indirectes | 6 % | 316.46 | 18.99 |
|  |  | Total |  |  | 335.45 |

| Amidament | Uts. | Parcial |
|---|---|---|
| Provisional separat del pont | 1 | 1.00 |
| Total |  | 1 |

**E0305** m3 Excavació rases i pous, mitjans mecànics, cànon abocador
22 m3 × 11.12 = 244.64

| Amidament | Uts. | Llarg | Ample | Parcial |
|---|---|---|---|---|
|  | 34 | 0.4 | 1 | 13.60 |
|  | 21 | 0.4 | 1 | 8.40 |
| Subtotal |  |  |  | 22.00 |
| Total |  |  |  | 22 |

**E0317** m3 Rebliment i piconatge rasa 95% PM, material préstec, inclòs càrrega i transport
8.8 m3 × 8.11 = 71.37

| Amidament | Uts. | Llarg | Ample | Parcial |
|---|---|---|---|---|
|  | 34 | 0.4 | 0.4 | 5.44 |
|  | 21 | 0.4 | 0.4 | 3.36 |
| Subtotal |  |  |  | 8.80 |
| Total |  |  |  | 8.8 |

**E0322** m3 Sorra de riu en recobriment de tubs
13.2 m3 × 19.49 = 257.27
Sorra de riu en recobriment de tubs, inclòs càrrega,transport i piconatge.

| Codi | Ut | Descripció | Rendiment | Preu | Import |
|---|---|---|---|---|---|
| M0207 | h | Retroexcavadora | 0.025 | 59.41 | 1.49 |
| O0110 | h | Peó | 0.16 | 16.75 | 2.68 |
| O0101 | h | Cap de colla | 0.05 | 20.6 | 1.03 |
| P0315 | m3 | Sorra de riu a peu d'obra (material) | 1 | 13.19 | 13.19 |
| VGZ | % | Despeses indirectes | 0.184 | 6 | 1.10 |
|  |  | Total |  |  | 19.49 |

| Amidament | Uts. | Llarg | Ample | Parcial |
|---|---|---|---|---|
|  | 34 | 0.4 | 0.6 | 8.16 |
|  | 21 | 0.4 | 0.6 | 5.04 |
| Subtotal |  |  |  | 13.20 |
| Total |  |  |  | 13.2 |

**E101311** m Subministrament i col·locació de cinta senyalitzadora
176 m × 1.12 = 197.12
Subministrament i col·locació de cinta de senyalització d'avís de perill elèctric de PVC de color groc i 150 mm d'amplada, disposada a una profunditat mínima a 0,10 m del paviment acabat i a 0,25 m sobre la generatriu superior del tub.

| Codi | Ut | Descripció | Rendiment | Preu | Import |
|---|---|---|---|---|---|
| O0110 | h | Peó | 0.02 | 16.75 | 0.34 |
| O0101 | h | Cap de colla | 0.015 | 20.6 | 0.31 |
| PUC001 | m | Cinta senyalitzadora | 1.05 | 0.38 | 0.40 |
| VGZ | % | Despeses indirectes | 0.011 | 6 | 0.07 |
|  |  | Total |  |  | 1.12 |

| Amidament | Uts. | Llarg | Parcial |
|---|---|---|---|
|  | 34 | 2 | 68.00 |
|  | 33 | 2 | 66.00 |
|  | 21 | 2 | 42.00 |
| Subtotal |  |  | 176.00 |
| Total |  |  | 176 |

**E10133** m Subministrament i col·locació de placa PEAD ENDESA
176 m × 4.27 = 751.52
Subministrament i col·locació de placa de plàstic sense halogens, de 250 mm d'amplada, 1000 mm de longitud i 2,5 mm d gruix mínum RU-0206, color groc S0580-Y10R, per a la protecció de cables elèctrics soterrats de Bt i MT, segons especificacions tèncniques d'Endesa.

| Codi | Ut | Descripció | Rendiment | Preu | Import |
|---|---|---|---|---|---|
| O0101 | h | Cap de colla | 0.001 | 20.6 | 0.02 |
| O0110 | h | Peó | 0.055 | 16.75 | 0.92 |
| PUC002 | m | Placa protecció mecànica PEHD 1000x250x2.1 mm (material) | 1.05 | 2.94 | 3.09 |
| VGZ | % | Despeses indirectes | 0.04 | 6 | 0.24 |
|  |  | Total |  |  | 4.27 |

| Amidament | Uts. | Llarg | Parcial |
|---|---|---|---|
|  | 2 | 34 | 68.00 |
|  | 2 | 33 | 66.00 |
|  | 2 | 21 | 42.00 |
| Subtotal |  |  | 176.00 |
| Total |  |  | 176 |

**E101002** m Tub PEAD corrugat de Ø160
110 m × 6.43 = 707.30

| Amidament | Uts. | Llarg | Parcial |
|---|---|---|---|
|  | 34 | 2 | 68.00 |
|  | 21 | 2 | 42.00 |
| Subtotal |  |  | 110.00 |
| Total |  |  | 110 |

#### 01.08.02.02 Servei 2-002B
Import: 335.45

**E020201** u Treballs de comprovació del gàlib dels cables aeris existents
1 u × 335.45 = 335.45

#### 01.08.02.03 Servei 2-001C
Import: 2099.71

**E0305** m3 Excavació rases i pous, mitjans mecànics, cànon abocador
22 m3 × 11.12 = 244.64

| Amidament | Llarg | Ample | Alt | Parcial |
|---|---|---|---|---|
|  | 34 | 0.4 | 1 | 13.60 |
|  | 21 | 0.4 | 1 | 8.40 |
| Subtotal |  |  |  | 22.00 |
| Total |  |  |  | 22 |

**E0317** m3 Rebliment i piconatge rasa 95% PM, material préstec, inclòs càrrega i transport
5.36 m3 × 8.11 = 43.47

| Amidament | Uts. | Llarg | Ample | Parcial |
|---|---|---|---|---|
|  | 33.5 | 0.4 | 0.4 | 5.36 |
| Total |  |  |  | 5.36 |

**E0322** m3 Sorra de riu en recobriment de tubs
8.04 m3 × 19.49 = 156.70

| Amidament | Uts. | Llarg | Ample | Parcial |
|---|---|---|---|---|
|  | 33.5 | 0.4 | 0.6 | 8.04 |
| Total |  |  |  | 8.04 |

**E0502** m3 Formigó HM-20 fonaments
5.6 m3 × 62.85 = 351.96

| Amidament | Uts. | Llarg | Ample | Parcial |
|---|---|---|---|---|
|  | 14 | 0.4 | 1 | 5.60 |
| Total |  |  |  | 5.6 |

**E101311** m Subministrament i col·locació de cinta senyalitzadora
95 m × 1.12 = 106.40

| Amidament | Uts. | Llarg | Parcial |
|---|---|---|---|
|  | 33.5 | 2 | 67.00 |
|  | 14 | 2 | 28.00 |
| Subtotal |  |  | 95.00 |
| Total |  |  | 95 |

**E10133** m Subministrament i col·locació de placa PEAD ENDESA
95 m × 4.27 = 405.65

| Amidament | Uts. | Llarg | Parcial |
|---|---|---|---|
|  | 33.5 | 2 | 67.00 |
|  | 14 | 2 | 28.00 |
| Subtotal |  |  | 95.00 |
| Total |  |  | 95 |

**E101002** m Tub PEAD corrugat de Ø160
123 m × 6.43 = 790.89

| Amidament | Uts. | Llarg | Parcial |
|---|---|---|---|
|  | 33.5 | 2 | 67.00 |
|  | 14 | 4 | 56.00 |
| Subtotal |  |  | 123.00 |
| Total |  |  | 123 |

### 01.08.03 Mitja tensió (07/12/1994)
Import: 161.4

#### 01.08.03.01 Servei 3-001C (07/12/1994)
Import: 161.4

**E034001** u Cales per a localització serveis (07/12/1994)
3 u × 53.8 = 161.40
Cales pera a la localització dels serveis existents.

| Codi | Ut | Descripció | Rendiment | Preu | Import |
|---|---|---|---|---|---|
| O0101 | h | Cap de colla | 0.1 | 20.6 | 2.06 |
| O0102 | h | Oficial 1ª | 0.4 | 20.46 | 8.18 |
| O0110 | h | Peó | 1 | 16.75 | 16.75 |
| M0207 | h | Retroexcavadora | 0.4 | 59.41 | 23.76 |
| vg | % | Despeses indirectes | 0.508 | 6 | 3.05 |
|  |  | Total |  |  | 53.8 |

### 01.08.04 Aigua potable (07/12/1994)
Import: 5825.09

#### 01.08.04.01 Serveis d'aigua a localitzar amb cales (07/12/1994)
Import: 753.2

**E034001** u Cales per a localització serveis
14 u × 53.8 = 753.20

| Amidament | Uts. | Parcial |
|---|---|---|
| 4-002A | 3 | 3.00 |
| 4-003A | 2 | 2.00 |
| 4-009A | 1 | 1.00 |
| 4-010A | 1 | 1.00 |
| 4-011A | 1 | 1.00 |
| 4-003B | 1 | 1.00 |
| 4-006B | 1 | 1.00 |
| 4-007B | 1 | 1.00 |
| 4-008B | 1 | 1.00 |
| 4-012B | 1 | 1.00 |
| 4-001D | 1 | 1.00 |
| Subtotal |  | 14.00 |
| Total |  | 14 |

#### 01.08.04.02 Servei 4-004A (07/12/1994)
Import: 896.76

**E0334** m Tall serra disc paviment mescles bituminoses, formigó o panot, fins 25 cm
38 m × 1.75 = 66.50

| Amidament | Uts. | Llarg | Parcial |
|---|---|---|---|
|  | 19 | 2 | 38.00 |
| Total |  |  | 38 |

**E0213** m2 Demolició paviment de mescla bituminosa, mitjans mecànics, fondària 25 cm
7.6 m2 × 6.45 = 49.02

| Amidament | Uts. | Llarg | Parcial |
|---|---|---|---|
|  | 19 | 0.4 | 7.60 |
| Total |  |  | 7.6 |

**E09104** m Tub PEAD DN 63 PN-10
19 m × 3.98 = 75.62
Tub de polietilè d'alta densitat PE-100, de Ø63 mm de diàmetre nominal, de 10 bar de pressió nominal, inclòs pp de peces especials i accessoris, soldat i col·locat.

| Codi | Ut | Descripció | Rendiment | Preu | Import |
|---|---|---|---|---|---|
| A0901 | pp | Accessoris per a tub de polietilè (material) | 0.04 | 15.15 | 0.61 |
| A0902 | pp | Elements de muntatge | 1 | 0.18 | 0.18 |
| O0101 | h | Cap de colla | 0.015 | 20.6 | 0.31 |
| O0102 | h | Oficial 1ª | 0.03 | 20.46 | 0.61 |
| O0110 | h | Peó | 0.03 | 16.75 | 0.50 |
| P09104 | m | Tub PEAD DN63mm, PE-100, PN-10 (material) | 1.02 | 1.51 | 1.54 |
| %ZZ06000600_1 | % | Despeses generals | 6 % | 3.75 | 0.23 |
|  |  | Total |  |  | 3.98 |

**E101002** m Tub PEAD corrugat de Ø160
19 m × 6.43 = 122.17

| Amidament | Uts. | Parcial |
|---|---|---|
| beina | 19 | 19.00 |
| Total |  | 19 |

**E0305** m3 Excavació rases i pous, mitjans mecànics, cànon abocador
7.6 m3 × 11.12 = 84.51

| Amidament | Uts. | Llarg | Ample | Parcial |
|---|---|---|---|---|
|  | 19 | 0.4 | 1 | 7.60 |
| Total |  |  |  | 7.6 |

**E0502** m3 Formigó HM-20 fonaments
7.6 m3 × 62.85 = 477.66

| Amidament | Uts. | Llarg | Ample | Parcial |
|---|---|---|---|---|
|  | 19 | 0.4 | 1 | 7.60 |
| Total |  |  |  | 7.6 |

**E101312** m Subministrament i col·locació de cinta senyalitzadora
19 m × 1.12 = 21.28
Subministrament i col·locació de cinta de senyalització d'avís de canalització d'aigua de PVC de color blau i 200 mm d'amplada, disposada a una profunditat mínima a 0,10 m del paviment acabat i a 0,25 m sobre la generatriu superior del tub.

| Codi | Ut | Descripció | Rendiment | Preu | Import |
|---|---|---|---|---|---|
| O0110 | h | Peó | 0.02 | 16.75 | 0.34 |
| O0101 | h | Cap de colla | 0.015 | 20.6 | 0.31 |
| PN001 | m | Cinta senyalitzadora PVC 200 mm color blau (material) | 1.05 | 0.38 | 0.40 |
| %16130600_2 | % | Despeses indirectes | 6 % | 1.05 | 0.06 |
|  |  | Total |  |  | 1.12 |

#### 01.08.04.03 Servei 4-005A
Import: 758.43

**E09186** u Connexió a la xarxa existent d'aigua potable, inclòs totes les peces, escomesa
1 u × 301.61 = 301.61
Connexió a la xarxa existent d'aigua potable, inclòs totes les peces, accessoris, valvuleria, petit material per a la seva connexió i/o derivació de la nova canonada, tramitació de permisos, taxes i drets d'escomesa, segons indicacions de la Companyia de Serveis Municipal.

| Codi | Ut | Descripció | Rendiment | Preu | Import |
|---|---|---|---|---|---|
| A0901 | pp | Accessoris per a tub de polietilè | 0.3 | 15.15 | 4.55 |
| A0902 | pp | Elements de muntatge | 3 | 0.18 | 0.54 |
| M0207 | h | Retroexcavadora | 0.5 | 59.41 | 29.71 |
| O0102 | h | Oficial 1ª | 5 | 20.46 | 102.30 |
| O0101 | h | Cap de colla | 1 | 20.6 | 20.60 |
| O0110 | h | Peó | 5 | 16.75 | 83.75 |
| P1609 | m3 | Excavació de terres | 0.17 | 11.12 | 1.89 |
| P09107 | m | Tub PEAD DN110mm, PE-100, PN-10 (material) | 3 | 4.32 | 12.96 |
| P0504 | m3 | Formigó HM-20 posat a l'obra | 0.5 | 52 | 26.00 |
| P0315 | m3 | Sorra de riu a peu d'obra | 0.17 | 13.19 | 2.24 |
| %16130600_2 | % | Despeses indirectes | 6 % | 284.54 | 17.07 |
|  |  | Total |  |  | 301.61 |

**E09191** u Escomesa de servei d'aigua per a habitatge
1 u × 184.09 = 184.09
Escomesa de servei d'aigua per a habitatge, inclòs arqueta, amb collaret de fosa 110-75/1´´, racor d'enllaç de llautó, canonada de PEAD PE-100 DN 32 mm, PN-10, colzes, vàlvula comporta retenció i enllaç al comptador existent.

| Codi | Ut | Descripció | Rendiment | Preu | Import |
|---|---|---|---|---|---|
| A09214 | u | Vàlvula comporta/retenció 1´´ (material) | 1 | 14.22 | 14.22 |
| A09225 | u | Arqueta amb marc i tapa de fosa (material) | 1 | 49.93 | 49.93 |
| A09213 | u | Colze PE DN32 mm. (material) | 2 | 2.48 | 4.96 |
| A09210 | u | Enllaç mascle isiflo 63/1´´ (material) | 1 | 22.85 | 22.85 |
| A09209 | u | Collaret fosa 125/2´´ (material) | 1 | 56.48 | 56.48 |
| O0102 | h | Oficial 1ª | 0.5 | 20.46 | 10.23 |
| O0110 | h | Peó | 0.5 | 16.75 | 8.38 |
| O0101 | h | Cap de colla | 0.25 | 20.6 | 5.15 |
| P09103 | m | Tub PEAD DN50 mm, PE-100, PN-10 (material) | 1.02 | 0.94 | 0.96 |
| E0108 | m3 | Morter de ciment elaborat a l'obra | 0.01 | 50.96 | 0.51 |
| %16130600_2 | % | Despeses indirectes | 6 % | 173.67 | 10.42 |
|  |  | Total |  |  | 184.09 |

**E0859N** u Bastiment i tapa de registre 15x30 cm, escomesa, B125
1 u × 83.32 = 83.32
Bastiment i tapa de fosa dúctil, xarxa d'aigua potable, de 150x300 mm, classe B125 segons norma UNE-EN 124, instal·lada.

| Codi | Ut | Descripció | Rendiment | Preu | Import |
|---|---|---|---|---|---|
| O0101 | h | Cap de colla | 0.1 | 20.6 | 2.06 |
| O0110 | h | Peó | 1 | 16.75 | 16.75 |
| O0102 | h | Oficial 1ª | 1 | 20.46 | 20.46 |
| P0401B | m3 | Morter de ciment elaborat a l'obra. (material) | 0.002 | 63.28 | 0.13 |
| P0650N | u | Bastiment i tapa de registre 15x30 cm, escomesa, B125 (material) | 1 | 39.2 | 39.20 |
| %16130600_2 | % | Despeses indirectes | 6 % | 78.60 | 4.72 |
|  |  | Total |  |  | 83.32 |

**E0899N** u Armari prefabricat,tanca norm.,p/comptador aigua,800x600x300,encastat a mur
1 u × 189.41 = 189.41
Armari prefabricat de formigó reforçat amb fibra de vidre de 750x560x220 mm, amb cofre de polièster complet per porta normalitzada de 300x450 mm, per a instal·lació de comptador d'aigua, instal·lat.

| Codi | Ut | Descripció | Rendiment | Preu | Import |
|---|---|---|---|---|---|
| O0101 | h | Cap de colla | 0.05 | 20.6 | 1.03 |
| O0110 | h | Peó | 0.5 | 16.75 | 8.38 |
| O0102 | h | Oficial 1ª | 0.5 | 20.46 | 10.23 |
| P06AP01N | u | Armari metàl·lic,tanca norm.,p/comptador aigua,800x600x300 (material) | 1 | 159.05 | 159.05 |
| %16130600_2 | % | Despeses indirectes | 6 % | 178.69 | 10.72 |
|  |  | Total |  |  | 189.41 |

#### 01.08.04.04 Servei 4-001C (07/12/1994)
Import: 1240.19

**E0334** m Tall serra disc paviment mescles bituminoses, formigó o panot, fins 25 cm
37.2 m × 1.75 = 65.10

| Amidament | Uts. | Llarg | Parcial |
|---|---|---|---|
|  | 18.6 | 2 | 37.20 |
| Total |  |  | 37.2 |

**E0213** m2 Demolició paviment de mescla bituminosa, mitjans mecànics, fondària 25 cm
7.44 m2 × 6.45 = 47.99

| Amidament | Uts. | Llarg | Parcial |
|---|---|---|---|
|  | 18.6 | 0.4 | 7.44 |
| Total |  |  | 7.44 |

**E09106** m Tub PEAD DN 90 PN-10
18.6 m × 6.5 = 120.90
Tub de polietilè d'alta densitat PE-100, de Ø90 mm de diàmetre nominal, de 10 bar de pressió nominal, inclòs pp de peces especials i accessoris, soldat i col·locat.

| Codi | Ut | Descripció | Rendiment | Preu | Import |
|---|---|---|---|---|---|
| A0902 | pp | Elements de muntatge | 1 | 0.18 | 0.18 |
| A0901 | pp | Accessoris per a tub de polietilè | 0.05 | 15.15 | 0.76 |
| O0110 | h | Peó | 0.045 | 16.75 | 0.75 |
| O0101 | h | Cap de colla | 0.02 | 20.6 | 0.41 |
| O0102 | h | Oficial 1ª | 0.045 | 20.46 | 0.92 |
| P09106 | m | Tub PEAD DN90mm, PE-100, PN-10 (material) | 1.02 | 3.05 | 3.11 |
| %ZZ06000600_1 | % | Despeses generals | 6 % | 6.13 | 0.37 |
|  |  | Total |  |  | 6.5 |

**E101002** m Tub PEAD corrugat de Ø160
18.6 m × 6.43 = 119.60

**E1211** u Pericó registre (A) 60x60x90 cm, amb tapa (serveis, base formigó)
2 u × 157.72 = 315.44
Pericó de registre de 60x60x80 cm, amb tapa i marc de fosa, totalment acabat.

| Codi | Ut | Descripció | Rendiment | Preu | Import |
|---|---|---|---|---|---|
| O0102 | h | Oficial 1ª | 0.7 | 20.46 | 14.32 |
| O0110 | h | Peó | 1.3 | 16.75 | 21.78 |
| O0101 | h | Cap de colla | 0.1 | 20.6 | 2.06 |
| P0622A | u | Tapa fosa 680x680x40, marc 700x700, classe B-125 (material) | 1 | 35.95 | 35.95 |
| P0504 | m3 | Formigó HM-20 posat a l'obra | 0.08 | 52 | 4.16 |
| P0805 | u | Maó massís 29x14x5 cm. a rev. (material) | 185 | 0.12 | 22.20 |
| P0841 | m2 | EnlluÏment parets exteriors (material) | 2.16 | 20.01 | 43.22 |
| VGZ | % | Despeses indirectes | 1.488 | 6 | 8.93 |
| E0108 | m3 | Morter de ciment elaborat a l'obra | 0.1 | 50.96 | 5.10 |
|  |  | Total |  |  | 157.72 |

**E0305** m3 Excavació rases i pous, mitjans mecànics, cànon abocador
7.44 m3 × 11.12 = 82.73

| Amidament | Uts. | Llarg | Ample | Parcial |
|---|---|---|---|---|
|  | 18.6 | 0.4 | 1 | 7.44 |
| Total |  |  |  | 7.44 |

**E0502** m3 Formigó HM-20 fonaments
7.44 m3 × 62.85 = 467.60

| Amidament | Uts. | Llarg | Ample | Parcial |
|---|---|---|---|---|
|  | 18.6 | 0.4 | 1 | 7.44 |
| Total |  |  |  | 7.44 |

**E101312** m Subministrament i col·locació de cinta senyalitzadora
18.6 m × 1.12 = 20.83

#### 01.08.04.05 Servei 4-002C (07/12/1994)
Import: 2176.51

**E0334** m Tall serra disc paviment mescles bituminoses, formigó o panot, fins 25 cm
23.2 m × 1.75 = 40.60

| Amidament | Uts. | Llarg | Parcial |
|---|---|---|---|
|  | 11.6 | 2 | 23.20 |
| Total |  |  | 23.2 |

**E0213** m2 Demolició paviment de mescla bituminosa, mitjans mecànics, fondària 25 cm
4.64 m2 × 6.45 = 29.93

| Amidament | Uts. | Llarg | Parcial |
|---|---|---|---|
|  | 11.6 | 0.4 | 4.64 |
| Total |  |  | 4.64 |

**E09101** m Tub PEAD Ø32 PN-10
86.3 m × 1.97 = 170.01
Tub de polietilè d'alta densitat PE-100, de Ø32 mm de diàmetre nominal, de 10 bar de pressió nominal, inclòs pp de peces especials i accessoris, soldat i col·locat.

| Codi | Ut | Descripció | Rendiment | Preu | Import |
|---|---|---|---|---|---|
| A0901 | pp | Accessoris per a tub de polietilè | 0.02 | 15.15 | 0.30 |
| A0902 | pp | Elements de muntatge | 1 | 0.18 | 0.18 |
| O0101 | h | Cap de colla | 0.01 | 20.6 | 0.21 |
| O0110 | h | Peó | 0.02 | 16.75 | 0.34 |
| O0102 | h | Oficial 1ª | 0.02 | 20.46 | 0.41 |
| P09101 | m | Tub PEAD DN32 mm, PE-100, PN-10 (material) | 1.02 | 0.41 | 0.42 |
| %ZZ06000600_1 | % | Despeses generals | 6 % | 1.86 | 0.11 |
|  |  | Total |  |  | 1.97 |

| Amidament | Uts. | Parcial |
|---|---|---|
|  | 47 | 47.00 |
|  | 11.6 | 11.60 |
|  | 27.7 | 27.70 |
| Subtotal |  | 86.30 |
| Total |  | 86.3 |

**E09200** m Tub PEAD DN 110 PN-10
11.6 m × 6.9 = 80.04
Tub de polietilè d'alta densitat PE-100 de 110 mm de diàmetre nominal, de 10 bar de pressió nominal, inclòs pp de peces especials i accessoris, soldat i col·locat.

| Codi | Ut | Descripció | Rendiment | Preu | Import |
|---|---|---|---|---|---|
| O0110 | h | Peó | 0.04 | 16.75 | 0.67 |
| O0101 | h | Cap de colla | 0.02 | 20.6 | 0.41 |
| O0102 | h | Oficial 1ª | 0.04 | 20.46 | 0.82 |
| P1230 | m | Tub PEAD DN110 mm., PN 10 (material) | 1 | 3.06 | 3.06 |
| VGZ | % | Despeses indirectes | 0.059 | 6 | 0.35 |
| %U1615130003000 | % | Part proporcional accessoris | 30 % | 5.31 | 1.59 |
|  |  | Total |  |  | 6.9 |

**E1211** u Pericó registre (A) 60x60x90 cm, amb tapa (serveis, base formigó)
4 u × 157.72 = 630.88

**E0305** m3 Excavació rases i pous, mitjans mecànics, cànon abocador
34.52 m3 × 11.12 = 383.86

| Amidament | Uts. | Llarg | Ample | Parcial |
|---|---|---|---|---|
|  | 47 | 0.4 | 1 | 18.80 |
|  | 11.6 | 0.4 | 1 | 4.64 |
|  | 27.7 | 0.4 | 1 | 11.08 |
| Subtotal |  |  |  | 34.52 |
| Total |  |  |  | 34.52 |

**E0322** m3 Sorra de riu en recobriment de tubs
11.95 m3 × 19.49 = 232.91

| Amidament | Uts. | Llarg | Ample | Parcial |
|---|---|---|---|---|
|  | 47 | 0.4 | 0.4 | 7.52 |
|  | 27.7 | 0.4 | 0.4 | 4.43 |
| Subtotal |  |  |  | 11.95 |
| Total |  |  |  | 11.95 |

**E0317** m3 Rebliment i piconatge rasa 95% PM, material préstec, inclòs càrrega i transport
17.93 m3 × 8.11 = 145.41

| Amidament | Uts. | Llarg | Ample | Parcial |
|---|---|---|---|---|
|  | 47 | 0.4 | 0.6 | 11.28 |
|  | 27.7 | 0.4 | 0.6 | 6.65 |
| Subtotal |  |  |  | 17.93 |
| Total |  |  |  | 17.93 |

**E0502** m3 Formigó HM-20 fonaments
4.64 m3 × 62.85 = 291.62

| Amidament | Uts. | Llarg | Ample | Parcial |
|---|---|---|---|---|
|  | 11.6 | 0.4 | 1 | 4.64 |
| Total |  |  |  | 4.64 |

**E10131** m Subministrament i col·locació de cinta senyalitzadora
86.3 m × 1.12 = 96.66

| Codi | Ut | Descripció | Rendiment | Preu | Import |
|---|---|---|---|---|---|
| O0101 | h | Cap de colla | 0.015 | 20.6 | 0.31 |
| O0110 | h | Peó | 0.02 | 16.75 | 0.34 |
| PUC001 | m | Cinta senyalitzadora | 1.05 | 0.38 | 0.40 |
| VGZ | % | Despeses indirectes | 0.011 | 6 | 0.07 |
|  |  | Total |  |  | 1.12 |

| Amidament | Uts. | Parcial |
|---|---|---|
|  | 47 | 47.00 |
|  | 11.6 | 11.60 |
|  | 27.7 | 27.70 |
| Subtotal |  | 86.30 |
| Total |  | 86.3 |

**E101002** m Tub PEAD corrugat de Ø160
11.6 m × 6.43 = 74.59

### 01.08.05 Enllumenat (07/12/1994)
Import: 2349.09

#### 01.08.05.01 Servei 5-006A
Import: 1654.22

**E10100B** m Tub de PEAD corrugat de Ø 90 mm doble paret
140 m × 2.71 = 379.40
Tub corbable de PEAD de doble paret vermell de 90 mm. de diàmetre nominal, interior llis i exterior corrugat, per a canalització soterrada amb fil guia incorporat, resistència a la compressió 450 N, grau de protecció segons normativa vigent, inclòs part proporcional de maneguets d'unió, col·locat.

| Codi | Ut | Descripció | Rendiment | Preu | Import |
|---|---|---|---|---|---|
| O0102 | h | Oficial 1ª | 0.01 | 20.46 | 0.205 |
| O0110 | h | Peó | 0.01 | 16.75 | 0.168 |
| P091272 | m | Tub corrugat Ø90 mm. (material) | 1 | 2.18 | 2.180 |
| %ZZ0600_10600 | % | Despeses generals | 6 % | 2.553 | 0.153 |
|  |  | Total |  |  | 2.71 |

| Amidament | Uts. | Llarg | Parcial |
|---|---|---|---|
| Tubular embegut a tauler i estreps | 2 | 70 | 140.00 |
| Total |  |  | 140 |

**E1210B** u Pericó registre (B) 45x45x60 cm, amb tapa (semàf i enllum, s/base formigó)
2 u × 87.89 = 175.78
Pericó registre tipus B de 45x45x60 cm, amb tapa, per instal·lacions semafòriques o d'enllumenat, i parets de totxo gero arrebossat i lliscat interiorment.

| Codi | Ut | Descripció | Rendiment | Preu | Import |
|---|---|---|---|---|---|
| O0101 | h | Cap de colla | 0.09 | 20.6 | 1.854 |
| O0102 | h | Oficial 1ª | 0.45 | 20.46 | 9.207 |
| O0110 | h | Peó | 0.9 | 16.75 | 15.075 |
| P0622B | u | Tapa fosa 480x480x30, marc 500x500, classe B-125 (material) | 1 | 18.07 | 18.070 |
| P0841 | m2 | Enlluïment parets exteriors | 1.08 | 20.01 | 21.611 |
| P0805 | u | Maó massís 29x14x5 cm. a rev. | 100 | 0.12 | 12.000 |
| E0108 | m3 | Morter de ciment elaborat a l'obra | 0.1 | 50.96 | 5.096 |
| %16130600_2 | % | Despeses indirectes | 6 % | 82.913 | 4.975 |
|  |  | Total |  |  | 87.89 |

**E101311** m Subministrament i col·locació de cinta senyalitzadora
59.5 m × 1.12 = 66.64

**E10121** m Conductor coure nu de 35 mm2, unipolar soterrada
59.5 m × 3.8 = 226.10
Conductor de coure nu de 35 mm2, unipolar, col·locat al fons de la rasa i sortint a punts de llum, compresa la part proporcional de tub protector dels sortints i soldadures als punts metàl·lics o a les derivacions.

| Codi | Ut | Descripció | Rendiment | Preu | Import |
|---|---|---|---|---|---|
| O0110 | h | Peó | 0.03 | 16.75 | 0.503 |
| O0102 | h | Oficial 1ª | 0.03 | 20.46 | 0.614 |
| O0101 | h | Cap de colla | 0.01 | 20.6 | 0.206 |
| P10207 | pp | Soldadures a xarxa i petit mat. | 1 | 0.91 | 0.910 |
| P10111 | m | Conductor Cu nu unipolar d'1x35 mm2 (material) | 1.05 | 1.29 | 1.355 |
| %ZZ060006000600 | % | Despeses generals | 6 % | 3.588 | 0.215 |
|  |  | Total |  |  | 3.8 |

**E10104** m Conductor coure tetrapolar 4x6 mm2 soterrada
10 m × 5.35 = 53.50
Conductor de coure tetrapolar 4x6 mm2, de designació UNE RV 0,6/1 kV, col·locat en línia d'enllumenat soterrada, allotjat en tub corrugat.

| Codi | Ut | Descripció | Rendiment | Preu | Import |
|---|---|---|---|---|---|
| O0110 | h | Peó | 0.04 | 16.75 | 0.67 |
| O0101 | h | Cap de colla | 0.01 | 20.6 | 0.21 |
| O0102 | h | Oficial 1ª | 0.04 | 20.46 | 0.82 |
| P10104 | m | Conductor Cu tetrapolar 4x6 rv 0,6/1 kV (material) | 1.05 | 3.48 | 3.65 |
|  |  | Total |  |  | 5.35 |

**E10103** m Conductor coure tetrapolar 4x10 mm2 soterrada
59.5 m × 7.61 = 452.80
Conductor de coure tetrapolar 4x10 mm2, de designació UNE RV 0,6/1 kV, col·locat en línia d'enllumenat soterrada, allotjat en tub corrugat.

| Codi | Ut | Descripció | Rendiment | Preu | Import |
|---|---|---|---|---|---|
| O0110 | h | Peó | 0.04 | 16.75 | 0.67 |
| O0101 | h | Cap de colla | 0.01 | 20.6 | 0.21 |
| O0102 | h | Oficial 1ª | 0.04 | 20.46 | 0.82 |
| P10103 | m | Conductor Cu tetrapolar 4x10 rv 0,6/1 kV (material) | 1.05 | 5.22 | 5.48 |
| %ZZ0600_2 | % | Despeses generals | 6 % | 7.18 | 0.43 |
|  |  | Total |  |  | 7.61 |

**E1627N** u Connexió elèctrica, escomeses, quadres (01/10/2020)
1 u × 300 = 300.00
Connexió a la xarxa elèctrica, inclòs escomeses i ampliació o modificació del quadre elèctric.

#### 01.08.05.02 Serveis 5-002B, 5-004B, 5-009B (07/12/1994)
Import: 161.4

**E034001** u Cales per a localització serveis
3 u × 53.8 = 161.40

| Amidament | Uts. | Parcial |
|---|---|---|
| 5-002B | 1 | 1.00 |
| 5-004B | 1 | 1.00 |
| 5-009B | 1 | 1.00 |
| Subtotal |  | 3.00 |
| Total |  | 3 |

#### 01.08.05.03 Servei 5-002C
Import: 533.47

**E10215** u Retirada llumenera inclòs columna
3 u × 95.53 = 286.59
Retirada de llumenera, inclòs columna, demolició de la fonamentació, càrrega i transport de les runes, fanal, cablejat i de tots els elements a l'abocador controlat, inclòs cànons.

| Codi | Ut | Descripció | Rendiment | Preu | Import |
|---|---|---|---|---|---|
| M0212B | h | Camió de trabuc de 20 t | 0.18 | 37.33 | 6.72 |
| M0214 | h | Camió grua | 1.1 | 42.07 | 46.28 |
| M0201 | h | Compressor amb dos martells | 0.015 | 21.09 | 0.32 |
| M0204 | h | Pala carregadora neumàtics | 0.06 | 58.27 | 3.50 |
| O0102 | h | Oficial 1ª | 0.25 | 20.46 | 5.12 |
| O0110 | h | Peó | 1.1 | 16.75 | 18.43 |
| O0101 | h | Cap de colla | 0.05 | 20.6 | 1.03 |
| P1613 | u | Cànon d'abocador | 2 | 0.8 | 1.60 |
| P1609 | m3 | Excavació de terres | 0.64 | 11.12 | 7.12 |
| %16130600_2 | % | Despeses indirectes | 6 % | 90.12 | 5.41 |
|  |  | Total |  |  | 95.53 |

**E10216** u Retirada pal elèctric o telefònic
4 u × 61.72 = 246.88

### 01.08.06 Comunitat de regants (07/12/1994)
Import: 2818.07

#### 01.08.06.01 Serveis a localitzar amb cales (07/12/1994)
Import: 430.4

**E034001** u Cales per a localització serveis
8 u × 53.8 = 430.40

| Amidament | Uts. | Parcial |
|---|---|---|
| 6-001A | 1 | 1.00 |
| 6-001B | 1 | 1.00 |
| 6-002B | 1 | 1.00 |
| 6-003B | 1 | 1.00 |
| 6-004B | 1 | 1.00 |
| 6-005B | 1 | 1.00 |
| 6-002C | 1 | 1.00 |
| 6-003C | 1 | 1.00 |
| Subtotal |  | 8.00 |
| Total |  | 8 |

#### 01.08.06.02 Servei 6-004C (07/12/1994)
Import: 2387.67

**E09110** m Tub PEAD DN 160 PN-10
24 m × 15.58 = 373.92
Tub de PEAD PE-100 de 160 mm de diàmetre nominal, de 10 bar de pressió nominal, inclòs pp de peces especials i accessoris, soldat i col·locat.

| Codi | Ut | Descripció | Rendiment | Preu | Import |
|---|---|---|---|---|---|
| A0901 | pp | Accessoris per a tub de polietilè | 0.1 | 15.15 | 1.52 |
| A0902 | pp | Elements de muntatge | 1 | 0.18 | 0.18 |
| O0102 | h | Oficial 1ª | 0.08 | 20.46 | 1.64 |
| O0110 | h | Peó | 0.08 | 16.75 | 1.34 |
| O0101 | h | Cap de colla | 0.04 | 20.6 | 0.82 |
| P09112 | m | Tub PEAD DN160mm, PE-100, PN-10 (material) | 1.02 | 9.02 | 9.20 |
| %ZZ06000600_1 | % | Despeses generals | 6 % | 14.70 | 0.88 |
|  |  | Total |  |  | 15.58 |

| Amidament | Uts. | Parcial |
|---|---|---|
|  | 8 | 8.00 |
|  | 16 | 16.00 |
| Subtotal |  | 24.00 |
| Total |  | 24 |

**E0875** m Tub de PP corrugat doble capa Ø400 mm
16 m × 24.41 = 390.56

**E0305** m3 Excavació rases i pous, mitjans mecànics, cànon abocador
15.6 m3 × 11.12 = 173.47

| Amidament | Uts. | Llarg | Ample | Parcial |
|---|---|---|---|---|
|  | 8 | 0.5 | 1.3 | 5.20 |
|  | 16 | 0.5 | 1.3 | 10.40 |
| Subtotal |  |  |  | 15.60 |
| Total |  |  |  | 15.6 |

**E0322** m3 Sorra de riu en recobriment de tubs
6 m3 × 19.49 = 116.94

| Amidament | Uts. | Llarg | Ample | Parcial |
|---|---|---|---|---|
|  | 16 | 0.5 | 0.5 | 4.00 |
|  | 8 | 0.5 | 0.5 | 2.00 |
| Subtotal |  |  |  | 6.00 |
| Total |  |  |  | 6 |

**E0317** m3 Rebliment i piconatge rasa 95% PM, material préstec, inclòs càrrega i transport
13.6 m3 × 8.11 = 110.30

| Amidament | Uts. | Llarg | Ample | Parcial |
|---|---|---|---|---|
|  | 8 | 0.5 | 0.8 | 3.20 |
|  | 16 | 0.5 | 1.3 | 10.40 |
| Subtotal |  |  |  | 13.60 |
| Total |  |  |  | 13.6 |

**E0502** m3 Formigó HM-20 fonaments
6.4 m3 × 62.85 = 402.24

| Amidament | Uts. | Llarg | Ample | Parcial |
|---|---|---|---|---|
|  | 16 | 0.5 | 0.8 | 6.40 |
| Total |  |  |  | 6.4 |

**E101312** m Subministrament i col·locació de cinta senyalitzadora
40 m × 1.12 = 44.80

| Amidament | Uts. | Llarg | Parcial |
|---|---|---|---|
|  | 8 |  | 8.00 |
|  | 16 | 2 | 32.00 |
| Subtotal |  |  | 40.00 |
| Total |  |  | 40 |

**E1211** u Pericó registre (A) 60x60x90 cm, amb tapa (serveis, base formigó)
2 u × 157.72 = 315.44

**E15255** u Connexió per a canonades de PEAD de qualsevol tipus
2 u × 230 = 460.00
Connexió per a canonades de PEAD tipus PE-100 de qualsevol diàmetre nominal i bars de pressió nominal amb canonada de qualsevol tipus i diàmetre existent, inclòs brides, balones d'acer inoxidable multidiàmetre, reduccions i colzes de PEAD termosoldats, inclòs el talls de canonades i retirada a l'abocador controlat de les runes, totalment instal·lada i acabada.

| Codi | Ut | Descripció | Rendiment | Preu | Import |
|---|---|---|---|---|---|
| M0214 | h | Camió grua | 0.2 | 42.07 | 8.41 |
| M0207 | h | Retroexcavadora | 0.2 | 59.41 | 11.88 |
| M0334 | h | Serra de disc | 0.15 | 12 | 1.80 |
| O0101 | h | Cap de colla | 0.1 | 20.6 | 2.06 |
| O0102 | h | Oficial 1ª | 1.1 | 20.46 | 22.51 |
| O0110 | h | Peó | 1.1 | 16.75 | 18.43 |
| P1613 | u | Cànon d'abocador | 1 | 0.8 | 0.80 |
| PUC027 | h | Màquina manual de termofusió tipus track per a tubs de PEAD (maquinària) | 0.5 | 125 | 62.50 |
| %U161513000_1 | % | Part proporcional accessoris | 30 % | 128.39 | 38.52 |
| %U161523000 | % | Part proporcional accessoris | 30 % | 166.91 | 50.07 |
| %16130600_2 | % | Despeses indirectes | 6 % | 216.98 | 13.02 |
|  |  | Total |  |  | 230 |

### 01.08.07 Obres accessòries
Import: 27039.1

**E0821** u Recreixement i anivellament pericó o bunera
35 u × 58.26 = 2039.10

**E1612** pa A justificar per reposició de serveis afectats per les obres
1 pa × 10000 = 10000.00
Partida alçada a justificar per reposició de serveis afectats per les obres.

| Amidament | Uts. | Parcial |
|---|---|---|
| Veure annex 14 Serveis Afectats | 1 | 1.00 |
| Total |  | 1 |

**E1601** pa A justificar obres no previstes i imprescindibles
1 pa × 15000 = 15000.00
Partida alçada a justificar per a obres no previstes i imprescindibles de realitzar.

## 01.09 Desplegament xarxa fibra òptica
Import: 32899.28

**E11102** m Canalització capa base infraest. comunicacions 9x20 mm PEHD de 20 mm, microrasa
828.4 m × 23.21 = 19227.16
Canalització en calçada i capa base d'infraestructura de comunicacions soterrada formada per 9 microtubs de PEHD de 20 mm de diàmetre exterior i de 2 mm de gruix, amb colors distintius, agrupats en subgrups de 3 amb vaina plàstica, col·locats en base de 3, amb fil de detecció, cinta de senyalització i morter M-300, mitjançant microrasa de 10 cm d'amplària i de fins a 30 cm de profunditat en qualsevol tipus de paviment, ferm i terreny, inclòs aspirat, càrrega, transport a l'abocador, cànon d'abocament i manteniment de l'abocador, desplaçaments, despeses de maquinària, trasllats parcials dels equips d'acord amb l'avanç de l'obra i tots els elements auxiliars, mà d'obra, maquinària, materials i senyalització provisional d'obra.

| Codi | Ut | Descripció | Rendiment | Preu | Import |
|---|---|---|---|---|---|
| M0212B | h | Camió de trabuc de 20 t | 0.05 | 37.33 | 1.87 |
| M0202 | h | Retroexcavadora (maquinària) | 0.01 | 59.41 | 0.59 |
| M0300 | h | Equip complet de microrasa (maquinària) | 0.065 | 67.82 | 4.41 |
| O0102 | h | Oficial 1ª | 0.1 | 20.46 | 2.05 |
| O0101 | h | Cap de colla | 0.02 | 20.6 | 0.41 |
| O0110 | h | Peó | 0.2 | 16.75 | 3.35 |
| P02001 | m | Canalització 9 microtubs de PEHD Ø 20 mm amb fil de detecció (material) | 1.05 | 6.76 | 7.10 |
| P1613 | u | Cànon d'abocador | 1 | 0.8 | 0.80 |
| E0108 | m3 | Morter de ciment elaborat a l'obra | 0.026 | 50.96 | 1.32 |
| %16130600_2 | % | Despeses indirectes | 6 % | 21.90 | 1.31 |
|  |  | Total |  |  | 23.21 |

| Amidament | Llarg | Parcial |
|---|---|---|
|  | 8 | 8.00 |
|  | 53 | 53.00 |
|  | 143 | 143.00 |
|  | 78.5 | 78.50 |
|  | 63 | 63.00 |
|  | 75 | 75.00 |
|  | 40 | 40.00 |
|  | 92 | 92.00 |
|  | 112.3 | 112.30 |
|  | 8.7 | 8.70 |
|  | 55.3 | 55.30 |
|  | 41.6 | 41.60 |
|  | 58 | 58.00 |
| Subtotal |  | 828.40 |
| Total |  | 828.4 |

**E11106** u Pericó de registre de formigó pref. 70x70x80 cm
4 u × 662.28 = 2649.12
Pericó de registre de formigó pref. de 70x70x80 cm interiors amb parets de 12,5 cm de gruix mínim per a serveis de telecomunicacions, col·locat sobre solera de formigó HM-20 de 15 cm de gruix i reblert lateral amb sòl seleccionat compactat, inclòs l'excavació, perforació de parets, connexions, formigonat dels entrocaments, fixació dels conductes, taps dels extrems, marc i tapa de fosa classe D-400 fixada a l'arqueta amb un mínim de 10 ancoratges de 60 mm de longitud i 14 mm de diàmetre, amb tancament de seguretat i distinitiu de la corporació, totalment acabada.

| Codi | Ut | Descripció | Rendiment | Preu | Import |
|---|---|---|---|---|---|
| M0214 | h | Camió grua | 0.9 | 42.07 | 37.86 |
| O0110 | h | Peó | 2 | 16.75 | 33.50 |
| O0101 | h | Cap de colla | 0.1 | 20.6 | 2.06 |
| O0102 | h | Oficial 1ª | 2 | 20.46 | 40.92 |
| P1609 | m3 | Excavació de terres | 1.1 | 11.12 | 12.23 |
| P0504 | m3 | Formigó HM-20 posat a l'obra | 0.15 | 52 | 7.80 |
| P1613 | u | Cànon d'abocador | 1 | 0.8 | 0.80 |
| P10001 | u | Pericó 70x70x80 mm pref. tipus B amb marc i tapa D-400 (material) | 1 | 487.07 | 487.07 |
| E0108 | m3 | Morter de ciment elaborat a l'obra | 0.05 | 50.96 | 2.55 |
| %16130600_2 | % | Despeses indirectes | 6 % | 624.79 | 37.49 |
|  |  | Total |  |  | 662.28 |

| Amidament | Uts. | Parcial |
|---|---|---|
| tipus B | 4 | 4.00 |
| Total |  | 4 |

**E11107** u Pericó de registre de formigó pref. 140x70x80 cm
10 u × 1102.3 = 11023.00
Pericó de registre de formigó pref. de 140x70x80 cm interiors amb parets de 12,5 cm de gruix mínim per a serveis de telecomunicacions, col·locat sobre solera de formigó HM-20 de 15 cm de gruix i reblert lateral amb sòl seleccionat compactat, inclòs l'excavació, perforació de parets, connexions, formigonat dels entrocaments, fixació dels conductes, taps dels extrems, marc i tapa de fosa classe D-400 fixada a l'arqueta amb un mínim de 10 ancoratges de 60 mm de longitud i 14 mm de diàmetre, amb tancament de seguretat i distintiu de la corporació, totalment acabada.

| Codi | Ut | Descripció | Rendiment | Preu | Import |
|---|---|---|---|---|---|
| M0214 | h | Camió grua | 0.9 | 42.07 | 37.86 |
| O0101 | h | Cap de colla | 0.1 | 20.6 | 2.06 |
| O0102 | h | Oficial 1ª | 2 | 20.46 | 40.92 |
| O0110 | h | Peó | 2 | 16.75 | 33.50 |
| P0504 | m3 | Formigó HM-20 posat a l'obra | 0.2 | 52 | 10.40 |
| P1609 | m3 | Excavació de terres | 2.1 | 11.12 | 23.35 |
| P10002 | u | Pericó 140x70x80 mm pref. tipus C amb marc i tapa D-400 (material) | 1 | 885.12 | 885.12 |
| P1613 | u | Cànon d'abocador | 2 | 0.8 | 1.60 |
| E0108 | m3 | Morter de ciment elaborat a l'obra | 0.1 | 50.96 | 5.10 |
| %16130600_2 | % | Despeses indirectes | 6 % | 1039.91 | 62.39 |
|  |  | Total |  |  | 1102.3 |

| Amidament | Uts. | Parcial |
|---|---|---|
| tipus C | 10 | 10.00 |
| Total |  | 10 |

## 01.10 Enllumenat públic (07/12/1994)
Import: 71516.92

**E0305** m3 Excavació rases i pous, mitjans mecànics, cànon abocador
205.26 m3 × 11.12 = 2282.49

| Amidament | Llarg | Ample | Alt | Parcial |
|---|---|---|---|---|
|  | 46 | 0.4 | 0.5 | 9.20 |
|  | 46 | 0.4 | 0.5 | 9.20 |
|  | 36 | 0.4 | 0.5 | 7.20 |
|  | 31 | 0.4 | 0.5 | 6.20 |
|  | 81.5 | 0.4 | 0.5 | 16.30 |
|  | 59 | 0.4 | 0.5 | 11.80 |
|  | 31 | 0.4 | 0.5 | 6.20 |
|  | 71 | 0.4 | 0.5 | 14.20 |
|  | 98 | 0.4 | 0.5 | 19.60 |
|  | 63.5 | 0.4 | 0.5 | 12.70 |
|  | 110 | 0.4 | 0.5 | 22.00 |
|  | 52.6 | 0.4 | 0.5 | 10.52 |
|  | 94 | 0.4 | 0.5 | 18.80 |
|  | 38 | 0.4 | 0.5 | 7.60 |
|  | 14 | 0.4 | 0.5 | 2.80 |
|  | 15 | 0.4 | 0.5 | 3.00 |
|  | 12.5 | 0.4 | 0.5 | 2.50 |
|  | 17 | 0.4 | 0.5 | 3.40 |
|  | 20 | 0.4 | 0.5 | 4.00 |
|  | 10 | 0.4 | 0.5 | 2.00 |
|  | 7.3 | 0.4 | 0.5 | 1.46 |
|  | 9 | 0.4 | 0.5 | 1.80 |
|  | 8.1 | 0.4 | 0.5 | 1.62 |
|  | 8.3 | 0.4 | 0.5 | 1.66 |
|  | 27 | 0.4 | 0.5 | 5.40 |
|  | 12 | 0.4 | 0.5 | 2.40 |
|  | 8.5 | 0.4 | 0.5 | 1.70 |
| Subtotal |  |  |  | 205.26 |
| Total |  |  |  | 205.26 |

**E0322** m3 Sorra de riu en recobriment de tubs
123.16 m3 × 19.49 = 2400.39

| Amidament | Uts. | Llarg | Ample | Parcial |
|---|---|---|---|---|
| Nova vorera entre rotonda i cami del riu marge esquerra | 46 | 0.4 | 0.3 | 5.52 |
|  | 46 | 0.4 | 0.3 | 5.52 |
|  | 36 | 0.4 | 0.3 | 4.32 |
|  | 31 | 0.4 | 0.3 | 3.72 |
|  | 81.5 | 0.4 | 0.3 | 9.78 |
| Nova vorera entre rotonda i cami del riu marge dret | 59 | 0.4 | 0.3 | 7.08 |
|  | 31 | 0.4 | 0.3 | 3.72 |
|  | 71 | 0.4 | 0.3 | 8.52 |
|  | 98 | 0.4 | 0.3 | 11.76 |
| Entre carrer de Vilardida i Passeig de les Alzines, costat esque | 63.5 | 0.4 | 0.3 | 7.62 |
|  | 110 | 0.4 | 0.3 | 13.20 |
| Entre carrer de Vilardida i Passeig de les Alzines, costat dret | 52.6 | 0.4 | 0.3 | 6.31 |
|  | 94 | 0.4 | 0.3 | 11.28 |
| Nova vorera entre rotonda i cami del riu, costat esquerra | 38 | 0.4 | 0.3 | 4.56 |
|  | 14 | 0.4 | 0.3 | 1.68 |
|  | 15 | 0.4 | 0.3 | 1.80 |
|  | 12.5 | 0.4 | 0.3 | 1.50 |
| Nova vorera entre rotonda i cami del riu, costat dret | 17 | 0.4 | 0.3 | 2.04 |
|  | 20 | 0.4 | 0.3 | 2.40 |
|  | 10 | 0.4 | 0.3 | 1.20 |
|  | 7.3 | 0.4 | 0.3 | 0.88 |
|  | 9 | 0.4 | 0.3 | 1.08 |
| Entre carrer de Vilardida i Passeig de les Alzi nes, costat esqu | 8.1 | 0.4 | 0.3 | 0.97 |
|  | 8.3 | 0.4 | 0.3 | 1.00 |
|  | 27 | 0.4 | 0.3 | 3.24 |
| Entre carrer de Vilardida i Passeig de les Alzines, costat dret | 12 | 0.4 | 0.3 | 1.44 |
|  | 8.5 | 0.4 | 0.3 | 1.02 |
| Subtotal |  |  |  | 123.16 |
| Total |  |  |  | 123.16 |

**E0317** m3 Rebliment i piconatge rasa 95% PM, material préstec, inclòs càrrega i transport
82.1 m3 × 8.11 = 665.83

| Amidament | Uts. | Llarg | Ample | Parcial |
|---|---|---|---|---|
| Nova vorera entre rotonda i cami del riu marge esquerra | 46 | 0.4 | 0.2 | 3.68 |
|  | 46 | 0.4 | 0.2 | 3.68 |
|  | 36 | 0.4 | 0.2 | 2.88 |
|  | 31 | 0.4 | 0.2 | 2.48 |
|  | 81.5 | 0.4 | 0.2 | 6.52 |
| Nova vorera entre rotonda i cami del riu marge dret | 59 | 0.4 | 0.2 | 4.72 |
|  | 31 | 0.4 | 0.2 | 2.48 |
|  | 71 | 0.4 | 0.2 | 5.68 |
|  | 98 | 0.4 | 0.2 | 7.84 |
| Entre carrer de Vilardida i Passeig de les Alzines, costat esque | 63.5 | 0.4 | 0.2 | 5.08 |
|  | 110 | 0.4 | 0.2 | 8.80 |
| Entre carrer de Vilardida i Passeig de les Alzines, costat dret | 52.6 | 0.4 | 0.2 | 4.21 |
|  | 94 | 0.4 | 0.2 | 7.52 |
| Nova vorera entre rotonda i cami del riu, costat esquerra | 38 | 0.4 | 0.2 | 3.04 |
|  | 14 | 0.4 | 0.2 | 1.12 |
|  | 15 | 0.4 | 0.2 | 1.20 |
|  | 12.5 | 0.4 | 0.2 | 1.00 |
| Nova vorera entre rotonda i cami del riu, costat dret | 17 | 0.4 | 0.2 | 1.36 |
|  | 20 | 0.4 | 0.2 | 1.60 |
|  | 10 | 0.4 | 0.2 | 0.80 |
|  | 7.3 | 0.4 | 0.2 | 0.58 |
|  | 9 | 0.4 | 0.2 | 0.72 |
| Entre carrer de Vilardida i Passeig de les Alzi nes, costat esqu | 8.1 | 0.4 | 0.2 | 0.65 |
|  | 8.3 | 0.4 | 0.2 | 0.66 |
|  | 27 | 0.4 | 0.2 | 2.16 |
| Entre carrer de Vilardida i Passeig de les Alzines, costat dret | 12 | 0.4 | 0.2 | 0.96 |
|  | 8.5 | 0.4 | 0.2 | 0.68 |
| Subtotal |  |  |  | 82.10 |
| Total |  |  |  | 82.1 |

**E0502** m3 Formigó HM-20 fonaments
41.34 m3 × 62.85 = 2598.22

| Amidament | Uts. | Llarg | Ample | Parcial |
|---|---|---|---|---|
| Nova vorera entre rotonda i cami del riu, costat esquerra | 38 | 0.4 | 0.5 | 7.60 |
|  | 14 | 0.4 | 0.5 | 2.80 |
|  | 15 | 0.4 | 0.5 | 3.00 |
|  | 12.5 | 0.4 | 0.5 | 2.50 |
| Nova vorera entre rotonda i cami del riu, costat dret | 17 | 0.4 | 0.5 | 3.40 |
|  | 20 | 0.4 | 0.5 | 4.00 |
|  | 10 | 0.4 | 0.5 | 2.00 |
|  | 7.3 | 0.4 | 0.5 | 1.46 |
|  | 9 | 0.4 | 0.5 | 1.80 |
| Entre carrer de Vilardida i Passeig de les Alzines, costat esque | 8.1 | 0.4 | 0.5 | 1.62 |
|  | 8.3 | 0.4 | 0.5 | 1.66 |
|  | 27 | 0.4 | 0.5 | 5.40 |
| Entre carrer de Vilardida i Passeig de les Alzines, costat dret | 12 | 0.4 | 0.5 | 2.40 |
|  | 8.5 | 0.4 | 0.5 | 1.70 |
| Subtotal |  |  |  | 41.34 |
| Total |  |  |  | 41.34 |

**E10100B** m Tub de PEAD corrugat de Ø 90 mm doble paret
819.6 m × 2.71 = 2221.12

| Amidament | Uts. | Parcial |
|---|---|---|
| Nova vorera entre rotonda i cami del riu marge esquerra | 46 | 46.00 |
|  | 46 | 46.00 |
|  | 36 | 36.00 |
|  | 31 | 31.00 |
|  | 81.5 | 81.50 |
| Nova vorera entre rotonda i cami del riu marge dret | 59 | 59.00 |
|  | 31 | 31.00 |
|  | 71 | 71.00 |
|  | 98 | 98.00 |
| Entre carrer de Vilardida i Passeig de les Alzines, costat esque | 63.5 | 63.50 |
|  | 110 | 110.00 |
| Entre carrer de Vilardida i Passeig de les Alzines, costat dret | 52.6 | 52.60 |
|  | 94 | 94.00 |
| Subtotal |  | 819.60 |
| Total |  | 819.6 |

**E10100** m Tub de PEAD corrugat de Ø 110 mm doble paret
413.4 m × 3.25 = 1343.55
Tub corbable de PEAD de doble paret vermell de 110 mm. de diàmetre nominal, interior llis i exterior corrugat, per a canalització soterrada amb fil guia incorporat, resistència a la compressió 450 N, grau de protecció segons normativa vigent, inclòs part proporcional de maneguets d'unió, col·locat en rasa.

| Codi | Ut | Descripció | Rendiment | Preu | Import |
|---|---|---|---|---|---|
| O0102 | h | Oficial 1ª | 0.012 | 20.46 | 0.246 |
| O0110 | h | Peó | 0.012 | 16.75 | 0.201 |
| P09127 | m | Tub corrugat Ø110 mm. (material) | 1.05 | 2.49 | 2.615 |
| %ZZ0600_2 | % | Despeses generals | 6 % | 3.062 | 0.184 |
|  |  | Total |  |  | 3.25 |

| Amidament | Uts. | Llarg | Parcial |
|---|---|---|---|
| Nova vorera entre rotonda i cami del riu, costat esquerra | 38 | 2 | 76.00 |
|  | 14 | 2 | 28.00 |
|  | 15 | 2 | 30.00 |
|  | 12.5 | 2 | 25.00 |
| Nova vorera entre rotonda i cami del riu, costat dret | 17 | 2 | 34.00 |
|  | 20 | 2 | 40.00 |
|  | 10 | 2 | 20.00 |
|  | 7.3 | 2 | 14.60 |
|  | 9 | 2 | 18.00 |
| Entre carrer de Vilardida i Passeig de les Alzines, costat esque | 8.1 | 2 | 16.20 |
|  | 8.3 | 2 | 16.60 |
|  | 27 | 2 | 54.00 |
| Entre carrer de Vilardida i Passeig de les Alzines, costat dret | 12 | 2 | 24.00 |
|  | 8.5 | 2 | 17.00 |
| Subtotal |  |  | 413.40 |
| Total |  |  | 413.4 |

**E10103** m Conductor coure tetrapolar 4x10 mm2 soterrada
1026.3 m × 7.61 = 7810.14

| Amidament | Uts. | Parcial |
|---|---|---|
| TUB 90 |  |  |
| Nova vorera entre rotonda i cami del riu marge esquerra | 46 | 46.00 |
|  | 46 | 46.00 |
|  | 36 | 36.00 |
|  | 31 | 31.00 |
|  | 81.5 | 81.50 |
| Nova vorera entre rotonda i cami del riu marge dret | 59 | 59.00 |
|  | 31 | 31.00 |
|  | 71 | 71.00 |
|  | 98 | 98.00 |
| Entre carrer de Vilardida i Passeig de les Alzines, costat esque | 63.5 | 63.50 |
|  | 110 | 110.00 |
| Entre carrer de Vilardida i Passeig de les Alzines, costat dret | 52.6 | 52.60 |
|  | 94 | 94.00 |
| Nova vorera entre rotonda i cami del riu, costat esquerra | 38 | 38.00 |
|  | 14 | 14.00 |
|  | 15 | 15.00 |
|  | 12.5 | 12.50 |
| Nova vorera entre rotonda i cami del riu, costat dret | 17 | 17.00 |
|  | 20 | 20.00 |
|  | 10 | 10.00 |
|  | 7.3 | 7.30 |
|  | 9 | 9.00 |
| Entre carrer de Vilardida i Passeig de les Alzines, costat esque | 8.1 | 8.10 |
|  | 8.3 | 8.30 |
|  | 27 | 27.00 |
| Entre carrer de Vilardida i Passeig de les Alzines, costat dret | 12 | 12.00 |
|  | 8.5 | 8.50 |
| Subtotal |  | 1026.30 |
| Total |  | 1026.3 |

**E10121** m Conductor coure nu de 35 mm2, unipolar soterrada
1026.3 m × 3.8 = 3899.94

| Amidament | Uts. | Parcial |
|---|---|---|
| Nova vorera entre rotonda i cami del riu marge esquerra | 46 | 46.00 |
|  | 46 | 46.00 |
|  | 36 | 36.00 |
|  | 31 | 31.00 |
|  | 81.5 | 81.50 |
| Nova vorera entre rotonda i cami del riu marge dret | 59 | 59.00 |
|  | 31 | 31.00 |
|  | 71 | 71.00 |
|  | 98 | 98.00 |
| Entre carrer de Vilardida i Passeig de les Alzines, costat esque | 63.5 | 63.50 |
|  | 110 | 110.00 |
| Entre carrer de Vilardida i Passeig de les Alzines, costat dret | 52.6 | 52.60 |
|  | 94 | 94.00 |
| Nova vorera entre rotonda i cami del riu, costat esquerra | 38 | 38.00 |
|  | 14 | 14.00 |
|  | 15 | 15.00 |
|  | 12.5 | 12.50 |
| Nova vorera entre rotonda i cami del riu, costat dret | 17 | 17.00 |
|  | 20 | 20.00 |
|  | 10 | 10.00 |
|  | 7.3 | 7.30 |
|  | 9 | 9.00 |
| Entre carrer de Vilardida i Passeig de les Alzines, costat esque | 8.1 | 8.10 |
|  | 8.3 | 8.30 |
|  | 27 | 27.00 |
| Entre carrer de Vilardida i Passeig de les Alzines, costat dret | 12 | 12.00 |
|  | 8.5 | 8.50 |
| Subtotal |  | 1026.30 |
| Total |  | 1026.3 |

**E1211** u Pericó registre (A) 60x60x90 cm, amb tapa (serveis, base formigó)
27 u × 157.72 = 4258.44

| Amidament | Uts. | Parcial |
|---|---|---|
| creuaments |  |  |
| Nova vorera entre rotonda i cami del riu, costat esquerre | 10 | 10.00 |
| Nova vorera entre rotonda i cami del riu, costat dret | 8 | 8.00 |
| Entre carrer de Vilardida i Passeig de les Alzines, costat esque | 5 | 5.00 |
| Entre carrer de Vilardida i Passeig de les Alzines, costat dret | 4 | 4.00 |
| Subtotal |  | 27.00 |
| Total |  | 27 |

**E1210B** u Pericó registre (B) 45x45x60 cm, amb tapa (semàf i enllum, s/base formigó)
1 u × 87.89 = 87.89

| Amidament | Uts. | Parcial |
|---|---|---|
| vorera | 1 | 1.00 |
| Total |  | 1 |

**E10129** u Fonamentació fanal columna fins 5m alçada
45 u × 69.28 = 3117.60
Fonamentació de fanal amb columna de fins a 5 m d'alçària, inclòs excavació, formigó HM-20 i placa amb perns d'ancoratge, totalment acabada.

| Codi | Ut | Descripció | Rendiment | Preu | Import |
|---|---|---|---|---|---|
| O0110 | h | Peó | 0.48 | 16.75 | 8.04 |
| O0101 | h | Cap de colla | 0.12 | 20.6 | 2.47 |
| P1609 | m3 | Excavació de terres | 0.64 | 11.12 | 7.12 |
| P1680 | u | Placa, perns i cargoleria per ancoratge (material) | 1 | 7.51 | 7.51 |
| VGZ | % | Despeses indirectes | 0.654 | 6 | 3.92 |
| E0502 | m3 | Formigó HM-20 fonaments | 0.64 | 62.85 | 40.22 |
|  |  | Total |  |  | 69.28 |

**E111303** ut Columna per a llumenera V-MAX de 5 m d'alçària,
45 ut × 323.19 = 14543.55
Columna per a llumenera V-MAX plus o equivalent a determinar per la D.O. de fins a 5 m d'alçària d'acer galvanitzat pintat en color a determinar per la D.O., inclòs el fust, braç de subjecció, perns d'ancoratge i plantilla, caixes estanques, fusibles, cablejat i connexions, totalment instal·lada i connexionada, hissada, aplomada i fixada sobre dau de formigó.

| Codi | Ut | Descripció | Rendiment | Preu | Import |
|---|---|---|---|---|---|
| M0214 | h | Camió grua | 0.2 | 42.07 | 8.41 |
| O0101 | h | Cap de colla | 0.1 | 20.6 | 2.06 |
| O0110 | h | Peó | 0.7 | 16.75 | 11.73 |
| O0102 | h | Oficial 1ª | 0.7 | 20.46 | 14.32 |
| P10109 | m | Conductor Cu tripolar 3x2,5 rv 0,6/1 kV (material) | 4 | 1.3 | 5.20 |
| P10110 | m | Conductor Cu bipolar 2x2,5 rv 0,6/1 kV (material) | 4 | 0.98 | 3.92 |
| P10209 | pp | Petit material (material) | 1 | 29.83 | 29.83 |
| P9998 | u | Columna acer galvanitzat 5,00 m pintada (material) | 1 | 229.43 | 229.43 |
| %ZZ0600_2 | % | Despeses generals | 6 % | 304.90 | 18.29 |
|  |  | Total |  |  | 323.19 |

| Amidament | Uts. | Parcial |
|---|---|---|
| Nova vorera entre rotonda i cami del riu, costat esquerre | 13 | 13.00 |
| Nova vorera entre rotonda i cami del riu, costat dret | 15 | 15.00 |
| Entre carrer de Vilardida i Passeig de les Alzines, costat esque | 9 | 9.00 |
| Entre carrer de Vilardida i Passeig de les Alzines, costat dret | 8 | 8.00 |
| Subtotal |  | 45.00 |
| Total |  | 45 |

**E10122** u Piqueta connexió a terra 17,3x500 mm
45 u × 19.95 = 897.75
Piqueta connexió a terra, clavetejada verticalment i connexionada la línia amb soldadura aluminotèrmica.

| Codi | Ut | Descripció | Rendiment | Preu | Import |
|---|---|---|---|---|---|
| O0102 | h | Oficial 1ª | 0.04 | 20.46 | 0.82 |
| O0110 | h | Peó | 0.08 | 16.75 | 1.34 |
| O0101 | h | Cap de colla | 0.002 | 20.6 | 0.04 |
| P102081 | Pp | Soldadures pica i llums | 1 | 4.5 | 4.50 |
| P10112 | Ut | Piqueta courejada 17,3x500 mm (material) | 1 | 12.12 | 12.12 |
| %ZZ0600_2 | % | Despeses generals | 6 % | 18.82 | 1.13 |
|  |  | Total |  |  | 19.95 |

| Amidament | Uts. | Parcial |
|---|---|---|
| Nova vorera entre rotonda i cami del riu, costat esquerre | 13 | 13.00 |
| Nova vorera entre rotonda i cami del riu, costat dret | 15 | 15.00 |
| Entre carrer de Vilardida i Passeig de les Alzines, costat esque | 9 | 9.00 |
| Entre carrer de Vilardida i Passeig de les Alzines, costat dret | 8 | 8.00 |
| Subtotal |  | 45.00 |
| Total |  | 45 |

**E111566D** u Llumenera model V-MAX 37W LED A 3000K
45 u × 444.17 = 19987.65
Llumenera model VMAX VMX.L043.V1.L2Q.PT2.C9 o equivalent a determinar per la D.O. amb làmpades LED de 37 W, totalment col·locada i instal·lada en columna.

| Codi | Ut | Descripció | Rendiment | Preu | Import |
|---|---|---|---|---|---|
| M0214 | h | Camió grua | 0.5 | 42.07 | 21.04 |
| O0102 | h | Oficial 1ª | 1.05 | 20.46 | 21.48 |
| O0110 | h | Peó | 1.05 | 16.75 | 17.59 |
| O0101 | h | Cap de colla | 0.15 | 20.6 | 3.09 |
| P10209 | pp | Petit material | 1 | 29.83 | 29.83 |
| P9999 | u | Lluminària V-Max LED 37W 3000K (material) | 1 | 326 | 326.00 |
| %ZZ0600_2 | % | Despeses generals | 6 % | 419.03 | 25.14 |
|  |  | Total |  |  | 444.17 |

| Amidament | Uts. | Parcial |
|---|---|---|
| Nova vorera entre rotonda i cami del riu, costat esquerre | 13 | 13.00 |
| Nova vorera entre rotonda i cami del riu, costat dret | 15 | 15.00 |
| Entre carrer de Vilardida i Passeig de les Alzines, costat esque | 9 | 9.00 |
| Entre carrer de Vilardida i Passeig de les Alzines, costat dret | 8 | 8.00 |
| Subtotal |  | 45.00 |
| Total |  | 45 |

**E10215** u Retirada llumenera inclòs columna
17 u × 95.53 = 1624.01

| Amidament | Uts. | Parcial |
|---|---|---|
| Nova vorera entre rotonda i cami del riu, costat esquerra | 10 | 10.00 |
| Zona TV-2443 | 7 | 7.00 |
| Subtotal |  | 17.00 |
| Total |  | 17 |

**E102251** m Arrencada de tubs i accessoris d'instal·lació elèctrica superficial ó soterrada,
440 m × 2.49 = 1095.60
Arrencada de tubs de qualsevol diàmetre, cablejat i accessoris d'instal·lació elèctrica superficial o soterrada, inclòs part proporcional d'accessoris i arquetes, amb mitjans mecànics i manuals, inclòs càrrega i transport a abocador, cànon i condicionament del mateix.

| Codi | Ut | Descripció | Rendiment | Preu | Import |
|---|---|---|---|---|---|
| M0212B | h | Camió de trabuc de 20 t | 0.01 | 37.33 | 0.37 |
| O0101 | h | Cap de colla | 0.005 | 20.6 | 0.10 |
| O0110 | h | Peó | 0.04 | 16.75 | 0.67 |
| O0102 | h | Oficial 1ª | 0.02 | 20.46 | 0.41 |
| P1613 | u | Cànon d'abocador | 1 | 0.8 | 0.80 |
| %16130600_2 | % | Despeses indirectes | 6 % | 2.35 | 0.14 |
|  |  | Total |  |  | 2.49 |

| Amidament | Llarg | Parcial |
|---|---|---|
| Spc0010 | 360 | 360.00 |
| Spc0010 | 80 | 80.00 |
| Subtotal |  | 440.00 |
| Total |  | 440 |

**E0334** m Tall serra disc paviment mescles bituminoses, formigó o panot, fins 25 cm
136 m × 1.75 = 238.00

| Amidament | Uts. | Llarg | Parcial |
|---|---|---|---|
| Rasa en zona formigonada dreta (inici nou vial) | 34 | 2 | 68.00 |
| Rasa en zona formigonada esquerra (inici nou vial) | 34 | 2 | 68.00 |
| Subtotal |  |  | 136.00 |
| Total |  |  | 136 |

**E0211** m2 Demolició de paviment de formigó, transport abocador
27.2 m2 × 4.69 = 127.57

| Amidament | Uts. | Llarg | Parcial |
|---|---|---|---|
| Rasa en zona formigonada dreta (inici nou vial) | 34 | 0.4 | 13.60 |
| Rasa en zona formigonada esquerra (inici nou vial) | 34 | 0.4 | 13.60 |
| Subtotal |  |  | 27.20 |
| Total |  |  | 27.2 |

**E0620** m3 Paviment de formigó tipus HM-20, amb junts
4.08 m3 × 82.57 = 336.89
Paviment de formigó tipus HM-20, inclòs junts, encofrat i col·locació.

| Codi | Ut | Descripció | Rendiment | Preu | Import |
|---|---|---|---|---|---|
| M0240 | h | Regle vibratori (maquinària) | 0.05 | 4.58 | 0.23 |
| O0110 | h | Peó | 0.15 | 16.75 | 2.51 |
| O0101 | h | Cap de colla | 0.025 | 20.6 | 0.52 |
| O0102 | h | Oficial 1ª | 0.05 | 20.46 | 1.02 |
| P1608 | m | Fibra bitum. pre-emmotllada (material) | 2.5 | 3.16 | 7.90 |
| P1607 | m2 | Junta material inorg. 2 cm. (material) | 0.5 | 2.94 | 1.47 |
| P0504 | m3 | Formigó HM-20 posat a l'obra | 1 | 52 | 52.00 |
| VGZ | % | Despeses indirectes | 0.779 | 6 | 4.67 |
| E0515 | m2 | Encofrat de fusta per a fonaments i/o formigó ocult | 0.5 | 24.49 | 12.25 |
|  |  | Total |  |  | 82.57 |

| Amidament | Uts. | Llarg | Ample | Parcial |
|---|---|---|---|---|
| Rasa en zona formigonada dreta (inici nou vial) | 34 | 0.4 | 0.15 | 2.04 |
| Rasa en zona formigonada esquerra (inici nou vial) | 34 | 0.4 | 0.15 | 2.04 |
| Subtotal |  |  |  | 4.08 |
| Total |  |  |  | 4.08 |

**E101311** m Subministrament i col·locació de cinta senyalitzadora
1232.4 m × 1.12 = 1380.29

| Amidament | Uts. | Parcial |
|---|---|---|
| Tub 90 | 819 | 819.00 |
| Tub 110 | 413.4 | 413.40 |
| Subtotal |  | 1232.40 |
| Total |  | 1232.4 |

**E1626N** u Legalització del nou enllumenat públic
1 u × 300 = 300.00
Redacció i disseny de les memòries o projecte d'enllumenat públic visat i legalització de les instal·lacions, inclòs permisos, declaració responsable per la posada en servei, certificats de la instal·lació, inscripció RITSIC, càlculs i butlletins.

**E1627N** u Connexió elèctrica, escomeses, quadres
1 u × 300 = 300.00

## 01.11 Mesures correctores
Import: 26494.34

### 01.11.01 Plantacions
Import: 12948.44

**E11051** m2 Estesa terra vegetal en talussos
1366 m2 × 1.16 = 1584.56
Estesa de 30 cm de terra vegetal en talussos o altres zones de l'obra amb material de la pròpia obra o d'aportació, inclòs la càrrega, transport, abocat i el reperfilat amb mitjans mecànics i manuals.

| Codi | Ut | Descripció | Rendiment | Preu | Import |
|---|---|---|---|---|---|
| M0205 | h | Pala carregadora sobre orugues | 0.003 | 73.35 | 0.22 |
| M0212B | h | Camió de trabuc de 20 t | 0.006 | 37.33 | 0.22 |
| M0208 | h | Motonivelladora | 0.003 | 73.35 | 0.22 |
| M0204 | h | Pala carregadora neumàtics | 0.003 | 58.27 | 0.17 |
| O0110 | h | Peó | 0.012 | 16.75 | 0.20 |
| O0101 | h | Cap de colla | 0.003 | 20.6 | 0.06 |
| %16130600_10600 | % | Despeses indirectes | 6 % | 1.09 | 0.07 |
|  |  | Total |  |  | 1.16 |

| Amidament | Uts. | Llarg | Parcial |
|---|---|---|---|
| Terraplens vorera PK 0 a pont | 200 | 2 | 400.00 |
| Talús estrep dret pont | 300 |  | 300.00 |
| Talús estrep esquerra pont | 300 |  | 300.00 |
| Terraplens vorera TV-2443 | 50 | 2 | 100.00 |
| Vorera dreta nou vial | 28 | 2 | 56.00 |
| Vorera esquerra nou vial | 60 | 3.5 | 210.00 |
| Subtotal |  |  | 1366.00 |
| Total |  |  | 1366 |

**E1145** m2 Hidrosembra projectada en 1 fase
1366 m2 × 0.98 = 1338.68
Hidrosembra projectada en una fase amb espècies adaptades agroclimàticament a la zona, inclòs el subministrament de tots els components necessaris (aigua, llavors, estabilitzant, adobs, mulch) i regs d'arrelament; totalment acabada segons les característiques especificades al plec de condicions.

| Codi | Ut | Descripció | Rendiment | Preu | Import |
|---|---|---|---|---|---|
| M0213 | h | Camió cisterna de 8 m3 | 0.002 | 48 | 0.096 |
| O0110 | h | Peó | 0.01 | 16.75 | 0.168 |
| P1601 | m3 | Aigua | 0.025 | 0.65 | 0.016 |
| P1122 | U | Fixador sintètic base acrílica (material) | 1 | 0.07 | 0.070 |
| P1101 | U | Adob mineral d'anivellament lent (material) | 1 | 0.03 | 0.030 |
| P1505 | U | Barreja llavors herbàcies hidros (material) | 1 | 0.12 | 0.120 |
| P1120 | U | Bioactivador microbià (material) | 1 | 0.12 | 0.120 |
| P1126 | u | Altres conceptes | 1 | 0.29 | 0.290 |
| P1123 | U | Mulch prot hidros fibra semi-cur (material) | 1 | 0.01 | 0.010 |
| %16130600_2 | % | Despeses indirectes | 6 % | 0.920 | 0.055 |
|  |  | Total |  |  | 0.98 |

| Amidament | Uts. | Llarg | Parcial |
|---|---|---|---|
| Terraplens vorera PK 0 a pont | 200 | 2 | 400.00 |
| Talús estrep dret pont | 300 |  | 300.00 |
| Talús estrep esquerra pont | 300 |  | 300.00 |
| Terraplens vorera TV-2443 | 50 | 2 | 100.00 |
| Vorera dreta nou vial | 28 | 2 | 56.00 |
| Vorera esquerra nou vial | 60 | 3.5 | 210.00 |
| Subtotal |  |  | 1366.00 |
| Total |  |  | 1366 |

**E11761** u Plantació de freixe fulla petita (Fraxinus Angustifolia), perímetre 18-20 cm
12 u × 80.1 = 961.20
Subministrament i plantació de freixe de fulla petita (Fraxinus Angustifolia) de 18 a 20 cm de perímetre o altre tipus d'arbre a determinar per la D.O., en contenidor de fins a 50 litres i de fins a 175 cm d'alçària (a partir del coll de l'arrel), inclòs l'excavació del clot de 120x120x80 cm amb mitjans mecànics i manuals, instal·lació dels tutors, aportació de terra vegetal, adobs, plantació en el lloc determinat, primer reg d'arrelament i manteniment d'arbre en clot de plantació mitjançant un reg diari de 100 litres fins al seu complet arrelament.

| Codi | Ut | Descripció | Rendiment | Preu | Import |
|---|---|---|---|---|---|
| BR3A2000 | kg | Adob mineral simple, sulfat amoni (material) | 1 | 0.12 | 0.12 |
| BR3P1110 | m3 | Terra vegetal adobada, granel (material) | 1.2 | 26.59 | 31.91 |
| M0278 | h | Minicarregadora amb acces.retro. (maquinària) | 0.03 | 47.92 | 1.44 |
| M0214 | h | Camió grua | 0.015 | 42.07 | 0.63 |
| M0213 | h | Camió cisterna de 8 m3 | 0.065 | 48 | 3.12 |
| O0110 | h | Peó | 0.04 | 16.75 | 0.67 |
| O0102 | h | Oficial 1ª | 0.04 | 20.46 | 0.82 |
| O0101 | h | Cap de colla | 0.002 | 20.6 | 0.04 |
| P150011 | u | Subministrament de freixe o altre arbre de fins 175 cm en contenidor (material) | 1 | 35.8 | 35.80 |
| P15005 | u | Tutor de fusta amb abraçaderes de subjecció (material) | 1 | 0.85 | 0.85 |
| P1601 | m3 | Aigua | 0.25 | 0.65 | 0.16 |
| %16130600_2 | % | Despeses indirectes | 6 % | 75.56 | 4.53 |
|  |  | Total |  |  | 80.1 |

| Amidament | Uts. | Parcial |
|---|---|---|
| Talussos riu Gaià |  |  |
| Marge dret | 6 | 6.00 |
| Marge esquerra | 6 | 6.00 |
| Subtotal |  | 12.00 |
| Total |  | 12 |

**E1167** u Plantació d'espígol (Lavandula angustifolia), test d'11cm
1200 u × 0.48 = 576.00
Subministrament i plantació d'espígol (Lavandula Angustifolia) en test d'11 cm. o altre tipus d'arbust de la zona a determinar per la D.O., inclòs l'excavació del clot amb mitjans mecànics i manuals, aportació de terra vegetal, adobs, plantació en el lloc determinat, primer reg d'arrelament i manteniment d'arbust en clot de plantació mitjançant un reg diari de 50 litres fins al seu complet arrelament.

| Codi | Ut | Descripció | Rendiment | Preu | Import |
|---|---|---|---|---|---|
| BR3P1110 | m3 | Terra vegetal adobada, granel | 0.005 | 26.59 | 0.13 |
| M0214 | h | Camió grua | 0.001 | 42.07 | 0.04 |
| O0110 | h | Peó | 0.001 | 16.75 | 0.02 |
| O0102 | h | Oficial 1ª | 0.001 | 20.46 | 0.02 |
| P1500012 | u | Lavandula angustifolia o altre arbust de la zona (material) | 1 | 0.21 | 0.21 |
| P1601 | m3 | Aigua | 0.01 | 0.65 | 0.01 |
| VGZ | % | Despeses indirectes | 0.009 | 6 | 0.05 |
|  |  | Total |  |  | 0.48 |

| Amidament | Uts. | Llarg | Parcial |
|---|---|---|---|
|  | 300 | 4 | 1200.00 |
| Total |  |  | 1200 |

**E1164** u Plantació de romaní (Rosmarinus officinallis), h=20-30 cm
1200 u × 0.48 = 576.00
Subministrament i plantació de romaní (Rosmarinus Officinalis) de 20 a 30 cm d'alçària en contenidor d'1,5 litres o altre tipus d'arbust de la zona a determinar per la D.O., inclòs l'excavació del clot amb mitjans mecànics i manuals, aportació de terra vegetal, adobs, plantació en el lloc determinat, primer reg d'arrelament i manteniment d'arbust en clot de plantació mitjançant un reg diari de 50 litres fins al seu complet arrelament.

| Codi | Ut | Descripció | Rendiment | Preu | Import |
|---|---|---|---|---|---|
| BR3P1110 | m3 | Terra vegetal adobada, granel | 0.005 | 26.59 | 0.13 |
| M0214 | h | Camió grua | 0.001 | 42.07 | 0.04 |
| O0102 | h | Oficial 1ª | 0.001 | 20.46 | 0.02 |
| O0110 | h | Peó | 0.001 | 16.75 | 0.02 |
| P1500013 | u | Rosmarinus officinallis o altre arbust de la zona (material) | 1 | 0.21 | 0.21 |
| P1601 | m3 | Aigua | 0.01 | 0.65 | 0.01 |
| VGZ | % | Despeses indirectes | 0.009 | 6 | 0.05 |
|  |  | Total |  |  | 0.48 |

| Amidament | Uts. | Llarg | Parcial |
|---|---|---|---|
|  | 300 | 4 | 1200.00 |
| Total |  |  | 1200 |

**E1211** u Pericó registre (A) 60x60x90 cm, amb tapa (serveis, base formigó)
4 u × 157.72 = 630.88

**E09303** u Anell 50 a 32 amb capçal de stop
4 u × 74.16 = 296.64
Anell 50 a 32 amb capçal stop.

| Codi | Ut | Descripció | Rendiment | Preu | Import |
|---|---|---|---|---|---|
| A0902 | pp | Elements de muntatge | 10 | 0.18 | 1.80 |
| O0110 | h | Peó | 0.3 | 16.75 | 5.03 |
| O0101 | h | Cap de colla | 0.03 | 20.6 | 0.62 |
| O0102 | h | Oficial 1ª | 0.3 | 20.46 | 6.14 |
| P09305 | m | Anell 50 a 32 amb capçal d'stop (material) | 1 | 56.37 | 56.37 |
| %ZZ0600_2 | % | Despeses generals | 6 % | 69.96 | 4.20 |
|  |  | Total |  |  | 74.16 |

**E09306** m Tub drenatge per a reg de goteig
200 m × 4.98 = 996.00
Tub de degoter integrat de 17 mm, autocompensant i antisucció cada 30 cm, col·locat i instal·lat, inclòs part proporcional de collarins, goteres i terminals.

| Codi | Ut | Descripció | Rendiment | Preu | Import |
|---|---|---|---|---|---|
| A0902 | pp | Elements de muntatge | 1 | 0.18 | 0.18 |
| O0101 | h | Cap de colla | 0.025 | 20.6 | 0.52 |
| O0110 | h | Peó | 0.08 | 16.75 | 1.34 |
| O0102 | h | Oficial 1ª | 0.08 | 20.46 | 1.64 |
| P09308 | m | Tub de drenatge (material) | 1 | 1.02 | 1.02 |
| %ZZ0600_2 | % | Despeses generals | 6 % | 4.70 | 0.28 |
|  |  | Total |  |  | 4.98 |

**E09301** u Electrovàlvula amb regulador de cabal i pressió
4 u × 520.33 = 2081.32
Electrovàlvula de pas amb regulador de cabal i pressió solenoide de 24V amb possibilitat d'obertura manual, caixa de connexió per a programador de reg multizona, totalment instal·lada.

| Codi | Ut | Descripció | Rendiment | Preu | Import |
|---|---|---|---|---|---|
| A09225 | u | Arqueta amb marc i tapa de fosa | 1 | 49.93 | 49.93 |
| A0902 | pp | Elements de muntatge | 10 | 0.18 | 1.80 |
| O0102 | h | Oficial 1ª | 1.5 | 20.46 | 30.69 |
| O0110 | h | Peó | 1.5 | 16.75 | 25.13 |
| O0101 | h | Cap de colla | 0.5 | 20.6 | 10.30 |
| P09303 | u | Caixa de connexió tipus TBOS d'una sortida per a programació (material) | 1 | 144.22 | 144.22 |
| P09304 | u | Regulador de pressió a 3Kg. (material) | 1 | 130.88 | 130.88 |
| P09301 | u | Electrovàlvula amb regulador de pressió d'1´´ sense solenoide tipus PGA. 100 (material) | 1 | 69.66 | 69.66 |
| P09302 | u | Solenoide tipus TBOS per a 9 v. (material) | 1 | 28.27 | 28.27 |
| %16130600_2 | % | Despeses indirectes | 6 % | 490.88 | 29.45 |
|  |  | Total |  |  | 520.33 |

**E09179** u Vàlvula bola Ø50 mm.
4 u × 70.55 = 282.20
Subministrament i instal·lació de vàlvula d'esfera manual de racor pla DN50 mm i 10 bar de PN.

| Codi | Ut | Descripció | Rendiment | Preu | Import |
|---|---|---|---|---|---|
| O0110 | h | Peó | 0.35 | 16.75 | 5.863 |
| O0102 | h | Oficial 1ª | 0.35 | 20.46 | 7.161 |
| O0101 | h | Cap de colla | 0.05 | 20.6 | 1.030 |
| P09805 | u | Vàlvula de bola 50 mm, PN-10 (material) | 1 | 52.5 | 52.500 |
| %ZZ0600_2 | % | Despeses generals | 6 % | 66.554 | 3.993 |
|  |  | Total |  |  | 70.55 |

**E09304** u Ressort per connexió
4 u × 53.68 = 214.72
Subministrament i col·locació de ressort per a connexió.

| Codi | Ut | Descripció | Rendiment | Preu | Import |
|---|---|---|---|---|---|
| A0902 | pp | Elements de muntatge | 10 | 0.18 | 1.80 |
| O0101 | h | Cap de colla | 0.03 | 20.6 | 0.62 |
| O0102 | h | Oficial 1ª | 0.17 | 20.46 | 3.48 |
| O0110 | h | Peó | 0.17 | 16.75 | 2.85 |
| P09306 | u | Ressort (material) | 1 | 41.89 | 41.89 |
| %ZZ0600_2 | % | Despeses generals | 6 % | 50.64 | 3.04 |
|  |  | Total |  |  | 53.68 |

**E09302N** u Programador automàtic electrònic multizona
4 u × 287.27 = 1149.08
Programador electrònic de reg multizona automàtic.

| Codi | Ut | Descripció | Rendiment | Preu | Import |
|---|---|---|---|---|---|
| A09225 | u | Arqueta amb marc i tapa de fosa | 1 | 49.93 | 49.93 |
| A0902 | pp | Elements de muntatge | 10 | 0.18 | 1.80 |
| O0101 | h | Cap de colla | 0.5 | 20.6 | 10.30 |
| O0102 | h | Oficial 1ª | 1.5 | 20.46 | 30.69 |
| O0110 | h | Peó | 1.5 | 16.75 | 25.13 |
| P093011 | u | Programador automàtic multizona (material) | 1 | 139.97 | 139.97 |
| VGZ | % | Despeses indirectes | 4.909 | 6 | 29.45 |
|  |  | Total |  |  | 287.27 |

**E99989** u Connexió de servei d'aigua
4 u × 140.57 = 562.28
Connexió de servei d'aigua, inclòs tall subministrament, excavació en els punts de tall, maneguets d'unió i rebliment amb sorra.

| Codi | Ut | Descripció | Rendiment | Preu | Import |
|---|---|---|---|---|---|
| A0901 | pp | Accessoris per a tub de polietilè | 0.1 | 15.15 | 1.52 |
| A0902 | pp | Elements de muntatge | 1 | 0.18 | 0.18 |
| M0207 | h | Retroexcavadora | 0.5 | 59.41 | 29.71 |
| O0102 | h | Oficial 1ª | 1 | 20.46 | 20.46 |
| O0110 | h | Peó | 2 | 16.75 | 33.50 |
| O0101 | h | Cap de colla | 0.025 | 20.6 | 0.52 |
| P1609 | m3 | Excavació de terres | 4 | 11.12 | 44.48 |
| P0315 | m3 | Sorra de riu a peu d'obra | 0.17 | 13.19 | 2.24 |
| %16130600_2 | % | Despeses indirectes | 6 % | 132.61 | 7.96 |
|  |  | Total |  |  | 140.57 |

**E09309** u Escomesa reg amb degoteig per arbre
12 u × 18.18 = 218.16
Subministrament i instal·lació d'escomesa de reg amb degoteig per abre, inclòs tubs de drenatge i distribució.

| Codi | Ut | Descripció | Rendiment | Preu | Import |
|---|---|---|---|---|---|
| A0902 | pp | Elements de muntatge | 4 | 0.18 | 0.72 |
| O0101 | h | Cap de colla | 0.1 | 20.6 | 2.06 |
| O0102 | h | Oficial 1ª | 0.32 | 20.46 | 6.55 |
| O0110 | h | Peó | 0.32 | 16.75 | 5.36 |
| P09308 | m | Tub de drenatge | 2 | 1.02 | 2.04 |
| P09320 | u | Goteig autocompensat per a 4 l/h (material) | 1 | 0.3 | 0.30 |
| P09309 | m | Tub de 4.5x6 PE (material) | 2 | 0.06 | 0.12 |
| %ZZ0600_2 | % | Despeses generals | 6 % | 17.15 | 1.03 |
|  |  | Total |  |  | 18.18 |

**E093091** u Escomesa per a xarxa de reg per a zona enjardinada
4 u × 34.63 = 138.52
Instal·lació d'escomesa per a xarxa de reg per a zona enjardinada, inclòs tots els treballs, tubs de reg i de distribució.

| Codi | Ut | Descripció | Rendiment | Preu | Import |
|---|---|---|---|---|---|
| A0902 | pp | Elements de muntatge | 10 | 0.18 | 1.80 |
| O0110 | h | Peó | 0.5 | 16.75 | 8.38 |
| O0102 | h | Oficial 1ª | 0.5 | 20.46 | 10.23 |
| O0101 | h | Cap de colla | 0.1 | 20.6 | 2.06 |
| P09308 | m | Tub de drenatge | 10 | 1.02 | 10.20 |
| %ZZ0600_2 | % | Despeses generals | 6 % | 32.67 | 1.96 |
|  |  | Total |  |  | 34.63 |

**E1188** m2 Malla antiherba gramatge de 140 g/m2
300 m2 × 3.53 = 1059.00

**E11831** m3 Grava decorativa o equivalent estesa i anivellada.
30 m3 × 9.44 = 283.20

| Amidament | Uts. | Llarg | Parcial |
|---|---|---|---|
|  | 300 | 0.1 | 30.00 |
| Total |  |  | 30 |

### 01.11.02 Proteccions de lleres
Import: 13545.9

**E0305** m3 Excavació rases i pous, mitjans mecànics, cànon abocador
135 m3 × 11.12 = 1501.20

| Amidament | Uts. | Llarg | Ample | Parcial |
|---|---|---|---|---|
| Base estrep dret | 15 | 3 | 1.5 | 67.50 |
| Base estrep esquerra | 15 | 3 | 1.5 | 67.50 |
| Subtotal |  |  |  | 135.00 |
| Total |  |  |  | 135 |

**E0413** m2 Escullera concertada pedra calcària 400-800 kg., rejuntat amb formigó
135 m2 × 42.32 = 5713.20
Escullera concertada de amb blocs de pedra calcària de 400 a 800 kg., inclòs rejuntat de formigó tipus HM-20, totalment col.locada.

| Codi | Ut | Descripció | Rendiment | Preu | Import |
|---|---|---|---|---|---|
| M0204 | h | Pala carregadora neumàtics | 0.054 | 58.27 | 3.15 |
| M0212B | h | Camió de trabuc de 20 t | 0.108 | 37.33 | 4.03 |
| O0101 | h | Cap de colla | 0.025 | 20.6 | 0.52 |
| O0110 | h | Peó | 0.162 | 16.75 | 2.71 |
| O0102 | h | Oficial 1ª | 0.05 | 20.46 | 1.02 |
| P0325B | t | Bloc pedra calcària.esc.400-800 kg (material) | 1.43 | 17.75 | 25.38 |
| P0504 | m3 | Formigó HM-20 posat a l'obra | 0.06 | 52 | 3.12 |
| VGZ | % | Despeses indirectes | 0.399 | 6 | 2.39 |
|  |  | Total |  |  | 42.32 |

| Amidament | Uts. | Llarg | Ample | Parcial |
|---|---|---|---|---|
| Base estrep dret | 15 | 3 | 1.5 | 67.50 |
| Base estrep esquerra | 15 | 3 | 1.5 | 67.50 |
| Subtotal |  |  |  | 135.00 |
| Total |  |  |  | 135 |

**E0411B** t Escullera amb blocs pedra calcària 400-800 kg
270 t × 23.45 = 6331.50
Escullera amb blocs de pedra calcària de 400 kg a 800 kg, com a màxim, col.locats amb pala carregadora, inclòs càrrega i transport.

| Codi | Ut | Descripció | Rendiment | Preu | Import |
|---|---|---|---|---|---|
| M0212B | h | Camió de trabuc de 20 t | 0.015 | 37.33 | 0.56 |
| M0205 | h | Pala carregadora sobre orugues | 0.015 | 73.35 | 1.10 |
| O0110 | h | Peó | 0.1 | 16.75 | 1.68 |
| O0102 | h | Oficial 1ª | 0.04 | 20.46 | 0.82 |
| O0101 | h | Cap de colla | 0.01 | 20.6 | 0.21 |
| P0325B | t | Bloc pedra calcària.esc.400-800 kg | 1 | 17.75 | 17.75 |
| VGZ | % | Despeses indirectes | 0.221 | 6 | 1.33 |
|  |  | Total |  |  | 23.45 |

| Amidament | Uts. | Parcial |
|---|---|---|
| Base estrep dret | 135 | 135.00 |
| Base estrep esquerra | 135 | 135.00 |
| Subtotal |  | 270.00 |
| Total |  | 270 |

## 01.12 Desviaments provisionals
Import: 8000

**E1620** pa Cobrament íntegre seguretat viària, senyalització i desv provisionals
1 pa × 8000 = 8000.00
Partida alçada d'abonament íntegre per a la seguretat viària, inclòs senyalistes, instal·lacions de semàfors, senyalització horitzontal i vertical, abalisament, proteccions, barreres de seguretat, tancaments i de tots els desviaments provisionals durant les diferents fases d'execució de les obres i d'acord amb el seu avanç, inclòs els desplaçaments, muntatge i desmuntatge, manteniment, trasllats i tots els mitjans i elements auxiliars que requereixin, mà d'obra, maquinària i materials, segons indicacions de la Direcció de l'Obra.

## 01.13 Gestió de residus
Import: 917.88

**E1551** u Acondicionament de la zona de residus
1 u × 190 = 190.00
Acondicionament del terreny per la implementació dels residus, inclou l'excavació i reperfilat de la superfície del terreny per col·locar posteriorment els diferents contenidors, zones d'apilament i aïllament, i la seva posterior retirada per deixar la zona en un correcte estat.

**E1552** m3 Classificació a peu d'obra de residus
15 m3 × 19.88 = 298.20
Classificació a preu d'obra de residus de la construcció o demolició en residus inerts, no especials i especials, amb mitjans manuals o mecànics.

**E1562** m3 Càrrega i transport residus inerts o no especials barrejats, contenidor 9 m3
4 m3 × 23.11 = 92.44
Càrrega amb mitjans manuals o mecànics i transport de residus inerts o no especials a instal·lació autoritzada de gestió de residus, amb contenidor de 5 m3 de capacitat, inclòs el seu subministrament.

**E1563** m3 Càrrega i transport residus (ferralla i plàstic), contenidor 1 m3
6 m3 × 32.99 = 197.94
Càrrega amb mitjans manuals o mecànics i transport de residus de plàstic i/o ferralla a instal·lació autoritzada de gestió de residus, amb contenidor d'1 m3 de capacitat, inclòs el seu subministrament.

**E1564** m3 Càrrega i transport residus especials, bidó 200 l
0.2 m3 × 143 = 28.60
Càrrega amb mitjans manuals o mecànics i transport de residus especials a instal·lació autoritzada de gestió de residus, amb bidó de plàstic de 200 l de capacitat, inclòs el seu subministrament.

**E1571** m3 Disposició controlada residus inerts o no especials barrejats
3 m3 × 5.9 = 17.70
Disposició controlada a centre de reciclatge de residus inerts o no especials barrejats, procedents de construcció o demolició.

**E1572** m3 Disposició controlada residus de metalls no especials barrejats
4 m3 × 13.25 = 53.00
Disposició controlada a centre de reciclatge de residus de metalls no especials barrejats, procedents de construcció o demolició.

**E1573** m3 Disposició controlada residus de plàstics no especials
2 m3 × 8.2 = 16.40
Disposició controlada a centre de reciclatge de residus de plàstics no especials, procedents de construcció o demolició.

**E1574** m3 Disposició controlada residus de fusta no especials
1 m3 × 7.35 = 7.35
Disposició controlada a centre de reciclatge de residus de fusta no especials, procedents de construcció o demolició.

**E1575** m3 Disposició controlada residus especials barrejats
0.2 m3 × 81.26 = 16.25
Disposició controlada a centre de selecció i transferència de residus especials barrejats, procedents de construcció o demolició.

## 01.14 Seguretat i salut
Import: 21906.27

**PPASS001** pa Annex núm. 5 - Estudi de Seguretat i Salut
1 pa × 21906.27 = 21906.27

## Preus auxiliars

**E0108** m3 Morter de ciment elaborat a l'obra
Preu: 50.96

| Codi | Ut | Descripció | Rendiment | Preu | Import |
|---|---|---|---|---|---|
| M0218 | h | Formigonera de 250 l (maquinària) | 0.7 | 7.48 | 5.24 |
| O0110 | h | Peó | 1 | 16.75 | 16.75 |
| P1601 | m3 | Aigua | 0.2 | 0.65 | 0.13 |
| P0301 | m3 | Sorra per a formigons i morters (material) | 0.67 | 22.15 | 14.84 |
| P0401 | kg | Ciment pòrtland P-350 (material) | 200 | 0.07 | 14.00 |
|  |  | Total |  |  | 50.96 |

## Recursos

**P1613** u Cànon d'abocador
Canon d'abocador

**P1615** u Condicionament de l'abocador
Acondiciament de l'abocador

**P0812** m2 Rajola hidr. gris 20x20x4 cm
Rajola hidr. gris 20x20x4 c

**P09129** m Tub PEAD corrugat Ø160 mm
Tub corrugat Ø160 mm.

**P1902** u Rigola blanca 20x20x8 cm
Rigola blanca 20x20x8

**P1241** m Tub de pp DN315 mm., SN 8 kN/m2
Tub de pp d 315 mm., SN 8 kN/m2

**P1242** m Tub de pp DN400 mm., SN 8 kN/m2
Tub de pp d 400 mm., SN 8 kN/m2

**P0620B** u Tapa fosa Ø650 mm. exterior, marc Ø800 mm., classe D-400
Tapa Ø650 mm. exterior i bastiment, pou Ø800 mm., estanca i insonora

**P0651** u Graó d'acer revestit de polipropilè, 40 cm d'amplada
Graó per a pou de registre 300x300x300 mm

**P0616B0** u Reixa i bastiment 973x490x70 mm
Reixa i bastiment 973x500x70 mm.

**P06212** u Reixa i marc C-250
Reixa i bastiment 650x330x40 mm.

**P1019B** m Baixant prefabricat en forma d'U, 40x18 cm
Baixant prefabricat secció en forma d'U, 40x18 cm.

**P0327** m3 Matacà de pedra gran. fonaments
Matacà de pedra gran. foname.

**P1423M** m Barana acer .passa.trave
Barana acer galv.passa.trave.

**P0420** m2 M.B.C tipus BBTM11A PMB 45/80-60, dotació 70 kg/m2
M.B.C tipus BBTM11A PMB 45/80-60, dotació de 70 kg/m2

**P1473** m Pal alumini diàmetre 114 mm. MD
Pal alumini diàmetre 114 o 140 mm. ME

**P1472** m Pal alumini diàmetre 90 mm. MC
Pal alumini 90 mm. diàmetre

**P1481** m Pal alumini diàmetre 76 mm. MB
Pal alumini 76 mm. diàmetre

**P1197** m Barrera de seguretat de fusta-metall G2M
Barrera de seguretat de fusta-metall amb ànima d'acer galv.

**P1151** m Tub porós de DN200 mm
Tub porós de Ø200mm

**P091271** m Tub corrugat Ø63 mm
Tub corrugat Ø65 mm.

**C1504U01** h Camió cistella h=10 a 20 m
Camió cistella de 10 a 20 m d'alçària

**CZ172000** h Màq.raig d'aigua pres
Màquina de raig d'aigua a pressió

**B89ZPE50** l Pintura epoxi bicomponent p/sist.protecc.acer
Pintura epoxi bicomponent, per a sistemes de protecció de l'acer

**B0907100** kg Adhesiu res.epoxi s/diss.2comp p/ús estruc
Adhesiu de resines epoxi sense dissolvents, de dos components per a ús estructural

**B89ZU001** kg Pintura anticarbonatació,monocomp.,base resines acríliques disp.aq
Pintura anticarbonatació, monocomponent, a base de resines acríliques en dispersió aquosa

**B0514301** t Ciment pòrtl.escòr. CEM II/B-S 32,5,sacs
Ciment pòrtland amb escòria CEM II/B-S 32,5, en sacs

**B06B1300** m3 Formigó p/paviments HP-3,5N/mm2 (PG-3),c.plàstica
Formigó per a paviments HP-3,5 N/mm2 de resistència a flexotracció (PG-3) i consistència plàstica

**C1505120** h Dúmper 1,5t,hidràulic
Dúmper d´1,5 t de càrrega útil, amb mecanisme hidràulic

**C1709A00** h Estenedora p/paviment formigó
Estenedora per a paviments de formigó

**P0616B1** u Reixa i bastiment 975x495x70 mm
Reixa i bastiment 750x495x70 mm.

**P1243** m Tub de pp DN500 mm., SN 8 kN/m2
Tub de pp d 500 mm., SN 8 kN/m2

**P1429** u Panell direc. refl. 800x400 mm
Panel direc. refl. 800x400 mm

**P1473A** m Pal alumini diàmetre 114 o 140 mm. ME
Pal alumini 114 mm. diàmetre

**P0330** m3 Grava decorativa
Ceràmica triturada

**A0901** pp Accessoris per a tub de polietilè
Accessori per a tub de polietilè

**P09107** m Tub PEAD DN110mm, PE-100, PN-10
Tub PEAD DN63mm, PE-100, PN-10

**P0650N** u Bastiment i tapa de registre 15x30 cm, escomesa, B125
arqueta prefab. 70x70x100

**P06AP01N** u Armari metàl·lic,tanca norm.,p/comptador aigua,800x600x300
Armari prefabricat de formigó reforçat amb fibra de vidre de 750x560x220 mm, amb cofre de polièster complet per porta normalitzada de 300x450 mm, per a instal·lació de comptador d´aigua

**P09106** m Tub PEAD DN90mm, PE-100, PN-10
Tub PEAD DN63mm, PE-100, PN-10

**P0622A** u Tapa fosa 680x680x40, marc 700x700, classe B-125
Tapa fosa 680x680x40, marc 700x700, classe B125

**P09101** m Tub PEAD DN32 mm, PE-100, PN-10
Tub PE DN32 mm, PN-10

**P1230** m Tub PEAD DN110 mm., PN 10
Ø

**P10111** m Conductor Cu nu unipolar d'1x35 mm2
Conductor Coure nu de 1x35 mm2

**P10104** m Conductor Cu tetrapolar 4x6 rv 0,6/1 kV
Conductor Cu tetrapolar de 4x6 mm2

**P10103** m Conductor Cu tetrapolar 4x10 rv 0,6/1 kV
Conductor Cu 4x10 rv 0,6/1 kV

**P10109** m Conductor Cu tripolar 3x2,5 rv 0,6/1 kV
Conductor Cu 3x2,5 rv 0,6/1 kV

**P10110** m Conductor Cu bipolar 2x2,5 rv 0,6/1 kV
Conductor Cu 2x2,5 rv 0,6/1 kV

**P9998** u Columna acer galvanitzat 5,00 m pintada
Columna fosa 3,6 m Naranjo o similar

**P9999** u Lluminària V-Max LED 37W 3000K
Lluminària Vmax

**BR3A2000** kg Adob mineral simple, sulfat amoni
Adob mineral solid de fons simple, sulfat amonic 21% gr

**BR3P1110** m3 Terra vegetal adobada, granel
Terra vegetal adobada, a granel

**M0278** h Minicarregadora amb acces.retro
Minicarregadora sobre pneumàtics, amb accessori retroexcavador de 25 a 39 cm d'amplària

**P09309** m Tub de 4.5x6 PE
Tub de drenatge

**P0301** m3 Sorra per a formigons i morters
Sorra per a formigons i mort.
